# Agroturismo Las Vairetas

- Propiedad del archivo: CYPE INGENIEROS, S.A.
- Formato: FIEBDC-3/2016
- Programa: ARQUIMEDES
- Tipo: presupuesto
- Comentario: Presupuesto
- Fecha de los precios: 23/05/2026
- Divisa: EUR
- Costes indirectos: 3 %
- Gastos generales: 13 %
- Beneficio industrial: 6 %
- IVA: 21 %
- Código: AGROTURISMO_LAS_VAIRETAS_CONSTRUCTOR_CIEGO (03/05/2026)

## 1 Demoliciones y desmontaje

### 1.1 Estructuras (03/05/2026)

**DEM020** m² Desmontaje de forjado de madera.
6.4 m²
Demolición de forjado de viguetas de madera y entrevigado de revoltón, con medios manual utilizando puntualmente el martillo neumático contando con la aprobación de la dirección facultativa de la obra, previo levantado del pavimento y su base, trabajos incluidos en esta partida. En esta partida queda incluido trabajos correspondientes a los apeos y trabajos de estabilidad y protección del entorno, el replanteo de la superficie de forjado a demoler, la demolición y/o desmontaje de los distintos elementos, fragmentación de los escombros en piezas manejables, retirada y acopio de escombros, limpieza de los restos de obra. Carga manual de escombros sobre camión o contenedor. Incluida la parte proporcional del transporte y carga manual de escombros producidos hasta el camión o contenedor, el uso de herramientas específicas y medios auxiliares para la correcta ejecución de los trabajos.

| Medición | Uds. | Largo | Parcial |
|---|---|---|---|
| Hueco nueva escalera | 1 | 6.400 | 6.400 |
| Total |  |  | 6.4 |

**DEC040** m³ Desmontaje de muro de mampostería.
19.502 m³
Desmontaje de muro de mampostería de piedra, tomada en seco, con medios manuales. En esta partida queda incluido trabajos correspondientes al desmontaje del elemento, la fragmentación de los escombros en piezas manejables, la retirada y acopio de escombros, la limpieza de los restos de obra. Incluida la parte proporcional del transporte y carga manual de escombros producidos hasta el camión o contenedor, el uso de herramientas específicas y medios auxiliares para la correcta ejecución de los trabajos.

| Medición | Uds. | Largo | Ancho | Alto | Parcial |
|---|---|---|---|---|---|
| Huecos planta baja |  |  |  |  |  |
| CIM06 | 1 | 1.000 | 0.500 | 2.300 | 1.150 |
| CEM07 | 3 | 1.500 | 0.550 | 2.300 | 5.693 |
| CEM10 | 2 | 0.600 | 0.500 | 0.600 | 0.360 |
| CEJ01 | 5 | 1.550 | 0.500 | 2.300 | 8.913 |
| Hueco nevera | 1 | 0.900 | 0.500 | 2.000 | 0.900 |
| Huecos planta primera |  |  |  |  |  |
| CIM07 | 1 | 1.580 | 0.400 | 2.300 | 1.454 |
| CEM10 | 4 | 0.600 | 0.550 | 0.600 | 0.792 |
| Banco fachada principal | 2 | 0.600 | 0.400 | 0.500 | 0.240 |
| Total |  |  |  |  | 19.502 |

**DEM050** m Desmontaje de viga, vigueta o cargadero de madera.
20 m
Desmontaje de pilastra de viga de madera de hasta 1000 cm² de sección. En esta partida queda incluido trabajos correspondientes al desmontaje del elemento, fragmentación de los escombros en piezas manejables, retirada y acopio de escombros, limpieza de los restos de obra. Incluida la parte proporcional del transporte y carga manual de escombros producidos hasta el camión o contenedor, el uso de herramientas específicas y medios auxiliares para la correcta ejecución de los trabajos.

| Medición | Uds. | Largo | Parcial |
|---|---|---|---|
| Vigas patio | 4 | 5.000 | 20.000 |
| Total |  |  | 20 |

**DEH020** m² Demolición de forjado de hormigón armado, con medios manuales.
9.559 m²
Demolición de forjado unidireccional de hormigón armado con viguetas prefabricadas de hormigón, entrevigado de bovedillas cerámicas o de hormigón y capa de compresión de hormigón, con medios manuales, martillo neumático y equipo de oxicorte, previo levantado del pavimento y su base, y carga manual sobre camión o contenedor. En esta partida quedan incluidos los trabajos de replanteo de la superficie de forjado a demoler, demolición del elemento, corte de las armaduras, fragmentación de los escombros en piezas manejables, retirada y acopio de escombros, limpieza de los restos de obra. Incluida la parte proporcional del transporte y carga manual de escombros producidos hasta el camión o contenedor, el uso de herramientas específicas y medios auxiliares para la correcta ejecución de los trabajos.

| Medición | Uds. | Largo | Ancho | Parcial |
|---|---|---|---|---|
| Cuarto de baño exterior | 1 | 2.420 | 3.950 | 9.559 |
| Total |  |  |  | 9.559 |

**DEF060** m² Demolición de escalera con bóveda tabicada.
5.09 m²
Demolición de escalera de fábrica con bóveda tabicada , con medios manuales. Esta partida incluye los trabajos de demolición del elemento, fragmentación de los escombros en piezas manejables, limpieza de los restos de obra. Incluida la parte proporcional del transporte y carga manual de escombros producidos hasta el camión o contenedor, el uso de herramientas específicas y medios auxiliares para la correcta ejecución de los trabajos.

| Medición | Uds. | Largo | Parcial |
|---|---|---|---|
| Escalera cocina actual | 1 | 5.090 | 5.090 |
| Total |  |  | 5.09 |

### 1.2 Cubiertas (03/05/2026)

**DQC040** m² Desmontaje de cobertura de tejas en cubierta inclinada.
257.857 m²
Desmontaje de cobertura de teja cerámica curva, en cubierta inclinada con una pendiente media del 30%, incluida la parte proporcional de limatesas, limahoyas, cumbreras y bocateja; con medios manuales y recuperación del máximo número de piezas que se encuentren en buen estado para su posterior ubicación en otro emplazamiento, siendo el orden de ejecución del proceso inverso al de su instalación, incluida la eliminación de antiguos morteros de agarre en cada una de las tejas recuperas. Esta partida incluye los trabajos de desmontaje del elemento, limpieza de tejas, clasificación y siglado de las piezas recuperadas, acopio de los materiales a reutilizar, carga manual del material a reutilizar sobre camión, retirada y acopio de los restos de obra, limpieza de los restos de obra. Incluida la parte proporcional del transporte y carga manual de escombros producidos hasta el camión o contenedor, el uso de herramientas específicas y medios auxiliares para la correcta ejecución de los trabajos.

| Medición | Uds. | Largo | Ancho | Parcial |
|---|---|---|---|---|
| Cubierta sala de estar | 2 | 9.670 | 5.120 | 99.021 |
| Cubierta H5 | 1 | 5.440 | 5.120 | 27.853 |
| Cubierta habitaciones | 1 | 15.770 | 5.430 | 85.631 |
| Cubierta patio | 1 | 8.910 | 5.090 | 45.352 |
| Total |  |  |  | 257.857 |

**DIS040** m Desmontaje de canalón.
15 m
Desmontaje de canalón visto, de 250 mm de desarrollo máximo, con medios manuales, y carga manual sobre camión o contenedor. Esta partida incluye el desmontaje del elemento, obturación de las conducciones conectadas al elemento, retirada y acopio del material desmontado. Limpieza de los restos de obra. Incluida la parte proporcional del transporte y carga manual de escombros producidos hasta el camión o contenedor, el uso de herramientas específicas y medios auxiliares para la correcta ejecución de los trabajos.

### 1.3 Cerramientos y particiones (10/05/2026)
Particiones

**DPT020** m² Demolición de partición interior de fábrica revestida.
119.236 m²
Demolición de partición interior de fábrica revestida, formada por ladrillo macizo a panderete de 5 cm cm de espesor, con medios manuales, sin afectar a la estabilidad de los elementos constructivos contiguos, y carga manual sobre camión o contenedor. Esta partida incluye la demolición de la fábrica y sus revestimientos, la fragmentación de los escombros en piezas manejables, la retirada y acopio de escombros, la limpieza de los restos de obra. Incluida la parte proporcional del transporte y carga manual de escombros producidos hasta el camión o contenedor, el uso de herramientas específicas y medios auxiliares para la correcta ejecución de los trabajos.

| Medición | Uds. | Largo | Alto | Parcial |
|---|---|---|---|---|
| Tabiquería planta baja |  |  |  |  |
| Apertura hueco paso aseos PB | 1 | 0.220 | 2.930 | 0.645 |
| Bajo escalera cocina | 1 | 10.900 |  | 10.900 |
| Bajo escalera trasero | 1 | 14.870 |  | 14.870 |
| Bajo escalera armario | 2 | 0.900 | 2.500 | 4.500 |
| Tabiquería planta primera |  |  |  |  |
| Murete escalera | 1 | 1.920 | 1.000 | 1.920 |
| Tabique H1 | 1 | 4.400 | 3.600 | 15.840 |
| Tabique pasillo | 1 | 4.830 | 3.400 | 16.422 |
| Tabique H2_1 | 1 | 5.620 |  | 5.620 |
| Tabique H2_2 | 1 | 1.000 | 2.840 | 2.840 |
| Tabique H2_3 | 1 | 4.300 |  | 4.300 |
| Tabique H3 | 1 | 13.100 |  | 13.100 |
| Patinillo | 1 | 1.380 | 3.550 | 4.899 |
| Fachada norte H3 | 1 | 12.360 |  | 12.360 |
| Volúmenes patio |  |  |  |  |
| Almacén exterior | 1 | 5.510 | 2.000 | 11.020 |
| Total |  |  |  | 119.236 |

**DLC020a** ud Levantado de carpintería exterior.
12 ud
Levantado de carpintería acristalada de cualquier tipo situada en fachada, de hasta 3,00 m², incluido protecciones de elemento y acopio de almacén. Trabajos realizados con medios manuales. Esta partida incluye los trabajos de levantado de las hojas, de los marcos, de los tapajuntas y de los herrajes, retirada y acopio del material levantado, limpieza de los restos de obra. Incluida la parte proporcional del transporte y carga manual de escombros producidos hasta el camión o contenedor, el uso de herramientas específicas y medios auxiliares para la correcta ejecución de los trabajos.

**DLC020b** ud Levantado de portón de madera
2 ud
Levantado de carpintería acristalada de cualquier tipo situada en fachada, de más de 3,00 m², con medios manuales, sin deteriorar los elementos constructivos a los que está sujeta, y carga manual sobre camión o contenedor. Esta partida incluye los trabajos de levantado de las hojas, de los marcos, de los tapajuntas y de los herrajes, retirada y acopio del material levantado, limpieza de los restos de obra. Incluida la parte proporcional del transporte y carga manual de escombros producidos hasta el camión o contenedor, el uso de herramientas específicas y medios auxiliares para la correcta ejecución de los trabajos.

| Medición | Uds. | Parcial |
|---|---|---|
| CEM01 | 1 | 1.000 |
| CEM02 | 1 | 1.000 |
| Total |  | 2 |

**DLP220** Ud Desmontaje de hoja de puerta interior.
3 Ud
Desmontaje de hoja de puerta interior de carpintería de madera, con medios manuales y recuperación del material para su posterior ubicación en otro emplazamiento. Esta partida incluye los trabajos de levantado de las hojas, de los marcos, de los tapajuntas y de los herrajes, retirada y acopio del material levantado, limpieza de los restos de obra. Incluida la parte proporcional del transporte y carga manual de escombros producidos hasta el camión o contenedor, el uso de herramientas específicas y medios auxiliares para la correcta ejecución de los trabajos.

**DLP210** m² Levantado de puerta interior sin recuperación
9 m²
Levantado de puerta interior de madera, con medios manuales, sin deteriorar el paramento al que está sujeta, y carga manual sobre camión o contenedor. Esta partida incluye los trabajos de levantado del elemento, retirada y acopio del material levantado, la limpieza de los restos de obra, la carga manual del material levantado y restos de obra sobre camión o contenedor.

**DEF040** m² Demolición muro bloque hormigón
17.6 m²
Demolición de muro de fábrica de bloque de hormigón prefabricado, con medios manuales, y carga manual sobre camión o contenedor. Esta partida incluye la ddemolición del elemento, la fragmentación de los escombros en piezas manejables, la retirada y acopio de escombros y la limpieza de los restos de obra. Incluida la parte proporcional del transporte y carga manual de escombros producidos hasta el camión o contenedor, el uso de herramientas específicas y medios auxiliares para la correcta ejecución de los trabajos.

| Medición | Uds. | Largo | Alto | Parcial |
|---|---|---|---|---|
| Aseo exterior | 1 | 8.800 | 2.000 | 17.600 |
| Total |  |  |  | 17.6 |

**DUR020a** Ud Demolición chimenea
1 Ud
Demolición de chimenea realizada con fábrica de ladrillo cerámico macizo, revestida, con medios manuales. Esta partida incluye la demolición del elemento y sus revestimientos, la fragmentación de los escombros en piezas manejables, la retirada y acopio de escombros y la limpieza de los restos de obra. Incluida la parte proporcional del transporte y carga manual de escombros producidos hasta el camión o contenedor, el uso de herramientas específicas y medios auxiliares para la correcta ejecución de los trabajos.

| Medición | Uds. | Parcial |
|---|---|---|
| Chimenea cocina | 1 | 1.000 |
| Total |  | 1 |

**DUR020** Ud Demolición acceso al aljibe
1 Ud
Demolición de elemento de acceso a aljibe realizado con fábrica de ladrillo cerámico macizo, revestida, con medios manuales. Esta partida incluye la demolición del elemento y sus revestimientos, la fragmentación de los escombros en piezas manejables, la retirada y acopio de escombros y la limpieza de los restos de obra. Incluida la parte proporcional del transporte y carga manual de escombros producidos hasta el camión o contenedor, el uso de herramientas específicas y medios auxiliares para la correcta ejecución de los trabajos.

| Medición | Uds. | Parcial |
|---|---|---|
| Aljibe cocina | 1 | 1.000 |
| Total |  | 1 |

### 1.4 Revestimientos (03/05/2026)

**DRS020** m² Levantado de pavimento cerámico c.rec
74.58 m²
Levantado de pavimento existente en el interior del edificio, de baldosas, con medios manuales y recuperación del máximo número de piezas para su posterior reutilización, sin deteriorar los elementos constructivos contiguos. Esta partida incluye el levantado del elemento, clasificación y etiquetado, limpieza del reverso de las baldosas, acopio de los materiales a reutilizar, carga manual del material a reutilizar sobre camión, limpieza de los restos de obra. Incluida la parte proporcional del transporte y carga manual de escombros producidos hasta el camión o contenedor, el uso de herramientas específicas y medios auxiliares para la correcta ejecución de los trabajos.

| Medición | Uds. | Largo | Parcial |
|---|---|---|---|
| Planta baja |  |  |  |
| AS | 1 | 7.380 | 7.380 |
| Planta Primera |  |  |  |
| Suelo sala de estar (E3-6) | 1 | 67.200 | 67.200 |
| Total |  |  | 74.58 |

**DRS020b** m² Levantado de pavimento s.rec
84.9 m²
Demolición de pavimento existente en el interior del edificio, de baldosas, con medios manuales, sin deteriorar los elementos constructivos contiguos, y carga manual sobre camión o contenedor. Esta partida incluye los trabajos de levantado dl pavimento, la fragmentación de los escombros en piezas manejables, la rrtirada y acopio de escombros, la limpieza de los restos de obra. Incluida la parte proporcional del transporte y carga manual de escombros producidos hasta el camión o contenedor, el uso de herramientas específicas y medios auxiliares para la correcta ejecución de los trabajos.

| Medición | Uds. | Largo | Parcial |
|---|---|---|---|
| Planta primera |  |  |  |
| Suelo forjado habitaciones | 1 | 84.900 | 84.900 |
| Total |  |  | 84.9 |

**DRF010** m² Eliminación de enfoscado exterior cemento
6.07 m²
Eliminación de enfoscado de cemento y restos de morteros no originales, aplicado sobre paramento vertical exterior, con medios manuales, sin deteriorar la superficie soporte, que quedará al descubierto y preparada para su posterior revestimiento, y carga manual sobre camión o contenedor. Esta partida incluye los trabajos de eliminación del revestimiento, limpieza de los restos de obra, carga manual de escombros sobre camión o contenedor.

| Medición | Uds. | Largo | Parcial |
|---|---|---|---|
| EXTERIOR RE1 |  |  |  |
|  | 0.05 | 15.220 | 0.761 |
|  | 0.05 | 11.730 | 0.587 |
|  | 0.05 | 14.300 | 0.715 |
|  | 0.05 | 80.130 | 4.007 |
| Total |  |  | 6.07 |

**DRF010b** m² Eliminación de enfoscado exterior cal
12.138 m²
Eliminación de enfoscado de cal, aplicado sobre paramento vertical exterior, con medios manuales, sin deteriorar la superficie soporte, que quedará al descubierto y preparada para su posterior revestimiento. Esta partida incluye la eliminación del revestimiento, la retirada y acopio de escombros, la limpieza de los restos de obra, la carga manual de escombros sobre camión o contenedor. Incluida la parte proporcional del transporte y carga manual de escombros producidos hasta el camión o contenedor, el uso de herramientas específicas y medios auxiliares para la correcta ejecución de los trabajos.

| Medición | Uds. | Largo | Parcial |
|---|---|---|---|
| EXTERIOR RE1 |  |  |  |
|  | 0.1 | 15.220 | 1.522 |
|  | 0.1 | 11.730 | 1.173 |
|  | 0.1 | 14.300 | 1.430 |
|  | 0.1 | 80.130 | 8.013 |
| Total |  |  | 12.138 |

**DRF011** m² Eliminación de enfoscado interior cem
27.394 m²
Eliminación de enfoscado de cemento y restos de morteros no originales, aplicado sobre paramento vertical, con medios manuales, sin deteriorar la superficie soporte, que quedará al descubierto y preparada para su posterior revestimiento. Esta partida incluye los tranajos de eliminación del revestimiento, retirada y acopio de escombros, limpieza de los restos de obra, carga manual de escombros sobre camión o contenedor. Incluida la parte proporcional del transporte y carga manual de escombros producidos hasta el camión o contenedor, el uso de herramientas específicas y medios auxiliares para la correcta ejecución de los trabajos.

| Medición | Uds. | Largo | Alto | Parcial |
|---|---|---|---|---|
| INTERIOR RI2 |  |  |  |  |
| AL | 0.05 | 10.420 | 2.930 | 1.527 |
| CH | 0.05 | 33.720 | 2.930 | 4.940 |
| CC | 0.05 | 9.700 | 2.930 | 1.421 |
| H1 | 0.05 | 15.180 | 2.930 | 2.224 |
| H2 | 0.05 | 10.540 | 2.930 | 1.544 |
| ES | 0.05 | 26.460 | 3.150 | 4.167 |
|  | 0.05 | 26.250 | 3.150 | 4.134 |
| H3 | 0.05 | 17.000 | 3.150 | 2.678 |
| H4 | 0.05 | 12.860 | 3.150 | 2.025 |
| H5 | 0.05 | 17.360 | 3.150 | 2.734 |
| Total |  |  |  | 27.394 |

**DRF011b** m² Eliminación de enfoscado interior cal
54.789 m²
Eliminación de enfoscado de cal, aplicado sobre paramento vertical interior de hasta 3 m de altura, con medios manuales, sin deteriorar la superficie soporte, que quedará al descubierto y preparada para su posterior revestimiento. Esta partida incluye los trabajos de eliminación del revestimiento, retirada y acopio de escombros, limpieza de los restos de obra. Incluida la parte proporcional del transporte y carga manual de escombros producidos hasta el camión o contenedor, el uso de herramientas específicas y medios auxiliares para la correcta ejecución de los trabajos.

| Medición | Uds. | Largo | Alto | Parcial |
|---|---|---|---|---|
| INTERIOR RI2 |  |  |  |  |
| AL | 0.1 | 10.420 | 2.930 | 3.053 |
| CH | 0.1 | 33.720 | 2.930 | 9.880 |
| CC | 0.1 | 9.700 | 2.930 | 2.842 |
| H1 | 0.1 | 15.180 | 2.930 | 4.448 |
| H2 | 0.1 | 10.540 | 2.930 | 3.088 |
| ES | 0.1 | 26.460 | 3.150 | 8.335 |
|  | 0.1 | 26.250 | 3.150 | 8.269 |
| H3 | 0.1 | 17.000 | 3.150 | 5.355 |
| H4 | 0.1 | 12.860 | 3.150 | 4.051 |
| H5 | 0.1 | 17.360 | 3.150 | 5.468 |
| Total |  |  |  | 54.789 |

**DRA010** m² Demolición de alicatado.
4.314 m²
Levantado de alicatado de azulejo, con medios manuales, sin deteriorar los elementos constructivos contiguos. Esta partida incluye los trabajos de levantado de los azulejos, fragmentación de los escombros en piezas manejables y la limpieza de los restos de obra. Incluida la parte proporcional del transporte y carga manual de escombros producidos hasta el camión o contenedor, el uso de herramientas específicas y medios auxiliares para la correcta ejecución de los trabajos.

| Medición | Uds. | Largo | Ancho | Parcial |
|---|---|---|---|---|
| Alicatado cocina | 1 | 7.190 | 0.600 | 4.314 |
| Total |  |  |  | 4.314 |

**DRF011d** m² Eliminación de enfoscado revoltón cal
7.45 m²
Eliminación de enfoscado de cal, aplicado sobre revoltón de hasta 3 m de altura, con medios manuales, sin deteriorar la superficie soporte, que quedará al descubierto y preparada para su posterior revestimiento. Inlcuidos los trabajos de eliminación del revestimiento, la retirada y acopio de escombros, la limpieza de los restos de obra. Incluida la parte proporcional del transporte y carga manual de escombros producidos hasta el camión o contenedor, el uso de herramientas específicas y medios auxiliares para la correcta ejecución de los trabajos.

| Medición | Uds. | Largo | Parcial |
|---|---|---|---|
| Revoltones forjado P1 CH | 0.1 | 41.400 | 4.140 |
| Revoltones forjado P1 cocina | 0.1 | 33.100 | 3.310 |
| Total |  |  | 7.45 |

## 2 Acondicionamiento del terreno

**ADE010** m³ Excavación de pozos.
0.3 m³
Excavación de pozos para cimentaciones hasta una profundidad de 2 m, en suelo de arcilla semidura, con medios mecánicos, y carga a camión. Esta partida incluye el replanteo general y fijación de los puntos y niveles de referencia, la colocación de las camillas en las esquinas y extremos de las alineaciones, la excavación en sucesivas franjas horizontales y extracción de tierras, el refinado de fondos y laterales a mano, con extracción de las tierras. Incluida la parte proporcional del transporte y carga manual de escombros producidos hasta el camión o contenedor, el uso de herramientas específicas y medios auxiliares para la correcta ejecución de los trabajos.

| Medición | Uds. | Largo | Ancho | Alto | Parcial |
|---|---|---|---|---|---|
| Zapata escalera | 1 | 1.000 | 0.500 | 0.600 | 0.300 |
| Total |  |  |  |  | 0.3 |

**MBG020** m³ Subbase granular.
1.47 m³
Subbase granular con grava 20/30 mm, y compactación al 98% del Proctor Modificado con medios mecánicos, en tongadas de 30 cm de espesor, hasta alcanzar una densidad seca no inferior al al 98% del Proctor Modificado de la máxima obtenida en el ensayo Proctor Modificado, realizado según UNE 103501, para mejora de las propiedades resistentes del terreno. Esta partida incluye el transporte y descarga del material a pie de tajo, el extendido del material en tongadas de espesor uniforme, la humectación o desecación de cada tongada y la compactación. Incluida la parte proporcional del transporte y carga manual de residuos producidos hasta el camión o contenedor, el uso de herramientas específicas y medios auxiliares para la correcta ejecución de los trabajos.

| Medición | Uds. | Largo | Ancho | Alto | Parcial |
|---|---|---|---|---|---|
| Relleno suelo habitaciones | 1 | 3.450 | 1.420 | 0.300 | 1.470 |
| Total |  |  |  |  | 1.47 |

**ADE010b** m³ Excavación de zanjas instalaciones
10.25 m³
Excavación de zanjas para instalaciones hasta una profundidad de 2 m, en suelo de arcilla semidura, con medios mecánicos, y carga a camión. Esta partida incluye el replanteo general y fijación de los puntos y niveles de referencia, la colocación de las camillas en las esquinas y extremos de las alineaciones, la excavación en sucesivas franjas horizontales y extracción de tierras, el refinado de fondos y laterales a mano, con extracción de las tierras. Incluida la parte proporcional del transporte y carga manual de escombros producidos hasta el camión o contenedor, el uso de herramientas específicas y medios auxiliares para la correcta ejecución de los trabajos.

| Medición | Uds. | Largo | Ancho | Alto | Parcial |
|---|---|---|---|---|---|
|  | 4 | 10.250 | 0.500 | 0.500 | 10.250 |
| Total |  |  |  |  | 10.25 |

**ADP010a** m³ Terraplenado tierra propia.
10.25 m³
Terraplenado para cimiento de terraplén, mediante el extendido en tongadas de espesor no superior a 30 cm de material de la propia excavación y posterior compactación con medios mecánicos hasta alcanzar una densidad seca no inferior al 95% de la máxima obtenida en el ensayo Proctor Modificado, realizado según UNE 103501, y ello cuantas veces sea necesario, hasta conseguir la cota de subrasante. Esta partida incluye el replanteo general y fijación de los puntos y niveles de referencia, el trazado de los bordes de la base del terraplén, la excavación de la capa vegetal de la base y preparación de la superficie de apoyo, el escarificado, refino, reperfilado y formación de pendientes, la carga, transporte y extendido por tongadas de espesor uniforme, la humectación o desecación de cada tongada, la compactación por tongadas. Incluida la parte proporcional del transporte y carga manual de residuos producidos hasta el camión o contenedor, el uso de herramientas específicas y medios auxiliares para la correcta ejecución de los trabajos.

| Medición | Uds. | Largo | Ancho | Alto | Parcial |
|---|---|---|---|---|---|
|  | 4 | 10.250 | 0.500 | 0.500 | 10.250 |
| Total |  |  |  |  | 10.25 |

## 3 Cimentaciones

**CHH005** m³ Hormigón de limpieza.
0.54 m³
Hormigón HL-150/B/20, fabricado en central y vertido desde camión, para formación de capa de hormigón de limpieza y nivelado de fondos de cimentación, en el fondo de la excavación previamente realizada. Esta partida incluye la colocación de toques y/o formación de maestras, el vertido y compactación del hormigón, la coronación y enrase del hormigón. Incluida la parte proporcional del transporte y carga manual de residuos producidos hasta el camión o contenedor, el uso de herramientas específicas y medios auxiliares para la correcta ejecución de los trabajos.

| Medición | Uds. | Largo | Ancho | Alto | Parcial |
|---|---|---|---|---|---|
| Nivelación suelo habitaciones CAVITI | 1 | 3.450 | 1.420 | 0.100 | 0.490 |
| Zapata escalera | 1 | 1.000 | 0.500 | 0.100 | 0.050 |
| Total |  |  |  |  | 0.54 |

**CSV010** m³ Zapata arranque escalera
0.25 m³
Zapata de cimentación para arranque de escalera, de hormigón armado, realizada en excavación previa, con hormigón HA-25/F/20/XC2 fabricado en central, y vertido desde camión, y acero UNE-EN 10080 B 500 S, con una cuantía aproximada de 100 kg/m³. Incluso armaduras de espera de los pilares u otros elementos, alambre de atar, y separadores. Esta partida incluye el replanteo y trazado de las vigas y de los pilares u otros elementos estructurales que apoyen en las mismas, la colocación de separadores y fijación de las armaduras, el vertido y compactación del hormigón, la coronación y enrase de cimientos y el curado del hormigón. Incluida la parte proporcional del transporte y carga manual de residuos producidos hasta el camión o contenedor, el uso de herramientas específicas y medios auxiliares para la correcta ejecución de los trabajos.

| Medición | Uds. | Largo | Ancho | Alto | Parcial |
|---|---|---|---|---|---|
| Zapata escalera | 1 | 1.000 | 0.500 | 0.500 | 0.250 |
| Total |  |  |  |  | 0.25 |

## 4 Estructuras

### 4.1 Soleras (10/05/2026)

**RSB060** m² Caviti C-35
22.803 m²
Recrecido aligerado de hormigón armado de 35+5 cm de espesor, sobre encofrado perdido de piezas de polipropileno reciclado, C-35 "CÁVITI", de 750x500x350 mm, color negro, realizado con hormigón HA-30/B/12/XC1+XF1+XA1+XM2 fabricado en central, con cemento SR, y malla electrosoldada ME 15x15 Ø 6-6 B 500 T 6x2,20 UNE-EN 10080 como armadura de reparto, colocada sobre separadores homologados en capa de compresión de 5 cm de espesor; apoyado todo ello sobre base de hormigón de limpieza. Esta partida incluye el replanteo de las piezas, la colocación y montaje de las piezas, la realización de los orificios de paso de instalaciones, la colocación de los elementos para paso de instalaciones, la colocación de la malla electrosoldada, el vertido, extendido y vibrado del hormigón, el regleado y nivelación de la capa de compresión y el curado del hormigón. Incluida la parte proporcional del transporte y carga manual de residuos producidos hasta el camión o contenedor, el uso de herramientas específicas y medios auxiliares para la correcta ejecución de los trabajos.

| Medición | Uds. | Largo | Ancho | Parcial |
|---|---|---|---|---|
| Suelo H1 | 1 | 4.360 | 5.230 | 22.803 |
| Total |  |  |  | 22.803 |

**RSB060d** m² Caviti C-40
14.432 m²
Recrecido aligerado de hormigón armado de 40+5 cm de espesor, sobre encofrado perdido de piezas de polipropileno reciclado, C-40 "CÁVITI", de 750x500x400 mm, color negro, realizado con hormigón HA-30/B/12/XC1+XF1+XA1+XM2 fabricado en central, con cemento SR, y malla electrosoldada ME 15x15 Ø 6-6 B 500 T 6x2,20 UNE-EN 10080 como armadura de reparto, colocada sobre separadores homologados en capa de compresión de 5 cm de espesor; apoyado todo ello sobre base de hormigón de limpieza. Esta partida incluye el replanteo de las piezas, la colocación y montaje de las piezas, la realización de los orificios de paso de instalaciones, la colocación de los elementos para paso de instalaciones, la colocación de la malla electrosoldada, el vertido, extendido y vibrado del hormigón, el regleado y nivelación de la capa de compresión y el curado del hormigón. Incluida la parte proporcional del transporte y carga manual de residuos producidos hasta el camión o contenedor, el uso de herramientas específicas y medios auxiliares para la correcta ejecución de los trabajos.

| Medición | Uds. | Largo | Ancho | Parcial |
|---|---|---|---|---|
| Suelo H2 | 1 | 4.360 | 3.310 | 14.432 |
| Total |  |  |  | 14.432 |

**RSB060c** m² Caviti C-50
5.886 m²
Recrecido aligerado de hormigón armado de 50+5 cm de espesor, sobre encofrado perdido de piezas de polipropileno reciclado, C-50 "CÁVITI", de 750x500x500 mm, color negro, realizado con hormigón HA-30/B/12/XC1+XF1+XA1+XM2 fabricado en central, con cemento SR, y malla electrosoldada ME 15x15 Ø 6-6 B 500 T 6x2,20 UNE-EN 10080 como armadura de reparto, colocada sobre separadores homologados en capa de compresión de 5 cm de espesor; apoyado todo ello sobre base de hormigón de limpieza. Esta partida incluye el replanteo de las piezas, la colocación y montaje de las piezas, la realización de los orificios de paso de instalaciones, la colocación de los elementos para paso de instalaciones, la colocación de la malla electrosoldada, el vertido, extendido y vibrado del hormigón, el regleado y nivelación de la capa de compresión y el curado del hormigón. Incluida la parte proporcional del transporte y carga manual de residuos producidos hasta el camión o contenedor, el uso de herramientas específicas y medios auxiliares para la correcta ejecución de los trabajos.

| Medición | Uds. | Largo | Ancho | Parcial |
|---|---|---|---|---|
| Suelo bajo escalera | 1 | 4.360 | 1.350 | 5.886 |
| Total |  |  |  | 5.886 |

**NAL050** m² Sopra XPS 40 mm
43.121 m²
Aislamiento térmico, formado por panel rígido de poliestireno extruido, Sopra XPS SL "SOPREMA", según UNE-EN 13164, de superficie lisa y mecanizado lateral, de 40 mm de espesor, resistencia a compresión >= 300 kPa, resistencia térmica 1,25 m²K/W, conductividad térmica 0,032 W/(mK), colocado a tope, cubierto con film de polietileno de 0,2 mm de espesor y desolidarización perimetral realizada con el mismo material aislante, preparado para recibir una base de pavimento de mortero u hormigón. En esta partida se incluye la limpieza y preparación de la superficie soporte, el replanteo y corte del aislamiento, la colocación del aislamiento, la colocación del film de polietileno, el sellado de juntas del film de polietileno. Incluida la parte proporcional del transporte y carga manual de residuos producidos hasta el camión o contenedor, el uso de herramientas específicas y medios auxiliares para la correcta ejecución de los trabajos.

| Medición | Uds. | Largo | Ancho | Parcial |
|---|---|---|---|---|
| CAVITI C40- Suelo H2 | 1 | 4.360 | 3.310 | 14.432 |
| CAVITI C35- Suelo baño H1 | 1 | 4.360 | 5.230 | 22.803 |
| CAVITI C50-Suelo bajo escalera | 1 | 4.360 | 1.350 | 5.886 |
| Total |  |  |  | 43.121 |

### 4.2 Mamposterías (03/05/2026)

**ECM010** m³ Muro de mampostería.
7.228 m³
Muro de carga de mampostería ordinaria a una cara vista, con mampuestos irregulares en basto, de piedra caliza, con sus caras sin labrar, colocados en seco con el uso puntual de mortero de cal hidraúlica natural NHL-3.5, en muros de espesor variable, hasta 50 cm. Esta partida incluye los trabajos de replanteo del muro, colocación y aplomado de miras de referencia, tendido de hilos entre miras, limpieza y humectación del lecho de la primera hilada, colocación de los mampuestos y acuñado de los mismos con ripios, tanteo con regla y plomada, rectificando su posición mediante golpeo, colocación de perpiaños de trecho en trecho y enrase del muro, limpieza del paramento. Incluida la parte proporcional del transporte y carga manual de residuos producidos hasta el camión o contenedor, el uso de herramientas específicas y medios auxiliares para la correcta ejecución de los trabajos.

| Medición | Uds. | Largo | Ancho | Alto | Parcial |
|---|---|---|---|---|---|
| Relleno huecos planta baja |  |  |  |  |  |
| Puerta cocina actual | 1 | 1.310 | 0.550 | 2.000 | 1.441 |
| Ventana almacén trasero cocina | 1 | 1.000 | 0.550 | 1.500 | 0.825 |
| Puerta cocina | 1 | 1.000 | 0.550 | 1.000 | 0.550 |
| Hueco chimenea | 1 | 0.440 |  | 1.600 | 0.704 |
| Fachada norte H3 | 1 | 12.360 | 0.300 |  | 3.708 |
| Total |  |  |  |  | 7.228 |

### 4.3 Forjados (03/05/2026)

**EME020b** m Vigueta de madera aserrada120x70
249.6 m
Vigueta de madera aserrada de pino silvestre (Pinus sylvestris) procedente de España con certificado PEFC, de 120x70 mm de sección, clase resistente C24 según UNE-EN 338 y UNE-EN 1912, calidad estructural ME-1 según UNE 56544; para clase de uso 1 según UNE-EN 335, con protección frente a agentes bióticos que se corresponde con la clase de penetración NP1 según UNE-EN 351-1, con acabado cepillado. Colocación en obra: simplemente apoyada. Esta partida incluye los tranajos de replanteo y marcado de ejes, en los puntos de apoyo de la vigueta, colocación y fijación provisional de la vigueta, aplomado y nivelación. Incluida la parte proporcional del transporte y carga manual de residuos producidos hasta el camión o contenedor, el uso de herramientas específicas y medios auxiliares para la correcta ejecución de los trabajos.

| Medición | Uds. | Largo | Parcial |
|---|---|---|---|
| Planta baja |  |  |  |
| Vigueta sala chimenea | 30 | 3.960 | 118.800 |
| Viguetas cocina/habitaciones | 30 | 4.360 | 130.800 |
| Total |  |  | 249.6 |

**EMT010** m² Tablero de madera estructural OSB 22 mm
147.28 m²
Suministro y colocación de tablero estructural OSB, de 22 mm de espesor, con unas dimensiones de 2500 x 1250 mm y 21 mm de espesor, con bordes canteados, colocados a matajuntas, fijandolos mecánicamente sobre vigas y viguetas de madera que forman parte de un forjado tradicional con tornilleriza autorroscante de acero galvanizado de cabeza avellanada. Los tableros de una misma capa irán unidos entre sí mediante el uso de un fleje metálico perforado y doblemente atornillado colocado en las juntas de los tableros. Esta partida incluye los trabajos de replanteo, corte de las piezas, fijación mecánica entre las distintas capa de tableros, de las piezas al soporte y la unión de tableros mediante flejes. Todos los trabajos serán realizados por oficiales especialistas en trabajos estructurales de madera con experiencia demostrable, siguiendo las indicaciones y criterio de la Dirección Facultativa de la obra. Incluida la parte proporcional del transporte y carga manual de residuos producidos hasta el camión o contenedor, el uso de herramientas específicas y medios auxiliares para la correcta ejecución de los trabajos.

| Medición | Uds. | Largo | Parcial |
|---|---|---|---|
| Forjado planta primera | 1 | 147.280 | 147.280 |
| Total |  |  | 147.28 |

**NBM020** m² Lámina de impacto GEOPANNEL INPAT
75.97 m²
Suministro y colocación de lámina de impacto GEOPANNEL INPAT de 10 mm de espesor con un 80% de fibras textiles recicladas de densidad 60 kg/m3, conductividad térmica 0,031 W/mk y Euroclase de reacción a fuego F, dispuestas a testa y desolidarización perimetral realizada con el mismo material aislante, preparado para recibir directamente el suelo de madera o laminado. Incluso cinta autoadhesiva, para sellado de juntas. Esta partida incluye la limpieza y preparación de la superficie soporte, la colocación del aislamiento sobre la superficie soporte, el corte del aislamiento, el sellado de juntas y uniones. Incluida la parte proporcional del transporte y carga manual de residuos producidos hasta el camión o contenedor, el uso de herramientas específicas y medios auxiliares para la correcta ejecución de los trabajos.

| Medición | Uds. | Largo | Parcial |
|---|---|---|---|
| Forjado planta primera | 1 | 75.970 | 75.970 |
| Total |  |  | 75.97 |

### 4.4 Otros (03/05/2026)

**EFE010** m² Bóveda de escalera formada por dos tableros de ladrillo cerámico.
7.4 m²
Bóveda de escalera formada por dos tableros: el tablero inferior de ladrillo cerámico macizo, para revestir, de 25x12x5 cm, recibido con pasta de yeso y el tablero superior de ladrillo cerámico hueco, para revestir, de 24x11,5x4 cm, recibido con pasta de mortero de cal hidráulica natural NHL-3,5. Esta partida incluye el replanteo y marcado de niveles de plantas, rellanos y peldañeado, marcado en los muros de la línea curva de la bóveda, la formación de rozas en los paramentos donde inciden los extremos de las bóvedas de cada tramo y de cada rellano, la realización de los dos tableros. Incluida la parte proporcional del transporte y carga manual de residuos producidos hasta el camión o contenedor, el uso de herramientas específicas y medios auxiliares para la correcta ejecución de los trabajos.

| Medición | Uds. | Largo | Ancho | Parcial |
|---|---|---|---|---|
|  | 2 | 3.700 | 1.000 | 7.400 |
| Total |  |  |  | 7.4 |

**HYO020** m Peldañeado de escalera.
16 m
Peldañeado de escalera con ladrillo cerámico hueco doble, para revestir, 24x11,5x7 cm, recibido con mortero de cal hidráulica natural NHL-3,5 sobre la losa o bóveda de escalera, como base para la posterior colocación del acabado de peldaños. Esta partida incluye los trabajos de replanteo y trazado del peldañeado en muros, el tendido de cordel entre el primer peldaño y el último, la limpieza y humectación de la losa y la formación del peldañeado. Incluida la parte proporcional del transporte y carga manual de residuos producidos hasta el camión o contenedor, el uso de herramientas específicas y medios auxiliares para la correcta ejecución de los trabajos.

## 5 Cubiertas

**EME020c** m Vigueta de madera aserrada 120x80
276.84 m
sobrevigueta de madera aserrada de pino silvestre (Pinus sylvestris) procedente de España con certificado PEFC, de 120x80 mm de sección, clase resistente C24 según UNE-EN 338 y UNE-EN 1912, calidad estructural MEG según UNE 56544; para clase de uso 1 según UNE-EN 335, con protección frente a agentes bióticos que se corresponde con la clase de penetración NP1 según UNE-EN 351-1, con acabado cepillado. colocada sobre vigueta de madera existente y unida a esta mediante el taladro de tirafondos galvanizados o zincados de 25 cm de longitud, utilizando tacos de madera en aquellos puntos que así lo requira la Dirección Facultativa de la obra. Esta partida inclute los trabajos de replanteo y marcado de ejes, los puntos de taladros y colocación de tirafondos, colocación y fijación provisional de la sobrevigueta, aplomado y nivelación. Todos estos trabajos se realizarán siguiendo las la configuración representada en la documentación gráfica del proyecto y siguiendo las indicaciones y criterio de la Dirección Facultativa de la obra. Incluida la parte proporcional del transporte y carga manual de residuos producidos hasta el camión o contenedor, el uso de herramientas específicas y medios auxiliares para la correcta ejecución de los trabajos.

| Medición | Uds. | Largo | Parcial |
|---|---|---|---|
| Planta primera |  |  |  |
| Viguetas sala estar | 36 | 4.650 | 167.400 |
| Viguetas habitaciones | 24 | 4.560 | 109.440 |
| Total |  |  | 276.84 |

**RPG005** m² Rehenchido de yeso
173.769 m²
Formación de rehenchido de yeso, a buena vista, sobre paramento inclinado, de 20 mm de espesor, formado por una capa de yeso, con colocación de malla de fibra de vidrio antiálcalis en el centro del espesor del yeso, para armarlo y reforzarlo en toda la superficie aplicada. Esta partida incluye los trabajos de preparación del soporte que se va a revestir, la realización de maestras en caso de que la dirección facultativa de la obra lo considere necesario, el extendido de la pasta de yeso entre maestras, la colocación de la malla de fibra de vidrio y regularización del rehenchido. Incluida la parte proporcional del transporte y carga manual de residuos producidos hasta el camión o contenedor, el uso de herramientas específicas y medios auxiliares para la correcta ejecución de los trabajos.

| Medición | Uds. | Largo | Ancho | Parcial |
|---|---|---|---|---|
| Cubierta sala de estar | 2 | 9.260 | 4.650 | 86.118 |
| Cubierta H5 | 1 | 4.410 | 4.650 | 20.507 |
| Cubierta habitaciones | 1 | 15.400 | 4.360 | 67.144 |
| Total |  |  |  | 173.769 |

**EMT010b** m² Tablero de madera estructural OSB 22 mm inclinado
173.769 m²
Suministro y colocación de tablero estructural OSB, de 22 mm de espesor, con unas dimensiones de 2500 x 1250 mm y 21 mm de espesor, con bordes canteados, colocados a matajuntas, fijandolos mecánicamente sobre vigas y viguetas de madera que forman parte de un forjado tradicional con tornilleriza autorroscante de acero galvanizado de cabeza avellanada. Los tableros de una misma capa irán unidos entre sí mediante el uso de un fleje metálico perforado y doblemente atornillado colocado en las juntas de los tableros. Esta partida incluye los trabajos de replanteo, corte de las piezas, fijación mecánica entre las distintas capa de tableros, de las piezas al soporte y la unión de tableros mediante flejes. Todos los trabajos serán realizados por oficiales especialistas en trabajos estructurales de madera con experiencia demostrable, siguiendo las indicaciones y criterio de la Dirección Facultativa de la obra. Incluida la parte proporcional del transporte y carga manual de residuos producidos hasta el camión o contenedor, el uso de herramientas específicas y medios auxiliares para la correcta ejecución de los trabajos.

| Medición | Uds. | Largo | Ancho | Parcial |
|---|---|---|---|---|
| Cubierta sala de estar | 2 | 9.260 | 4.650 | 86.118 |
| Cubierta H5 | 1 | 4.410 | 4.650 | 20.507 |
| Cubierta habitaciones | 1 | 15.400 | 4.360 | 67.144 |
| Total |  |  |  | 173.769 |

**NGX010** m² Geotextil no tejido, poliester Rooftex V
173.769 m²
Geotextil no tejido sintético, termosoldado, de poliester Rooftex V o equivalente, con una resistencia a la tracción longitudinal de 8,0 kN/m, una resistencia a la tracción transversal de 10,1 kN/m, una apertura de cono al ensayo de perforación dinámica según UNE-EN ISO 13433 inferior a 40 mm, resistencia CBR a punzonamiento 0,3 kN y una masa superficial de 120 g/m². Colocación en obra: con solapes y con piquetas de anclaje de acero, en "L", de 6 mm de diámetro (2 ud/m²), directamente sobre el terreno. Esta partida incluye la colocación del geotextil, la resolución de solapes y uniones y la fijación del geotextil. Incluida la parte proporcional del transporte y carga manual de residuos producidos hasta el camión o contenedor, el uso de herramientas específicas y medios auxiliares para la correcta ejecución de los trabajos.

| Medición | Uds. | Largo | Ancho | Parcial |
|---|---|---|---|---|
| Cubierta sala de estar | 2 | 9.260 | 4.650 | 86.118 |
| Cubierta H5 | 1 | 4.410 | 4.650 | 20.507 |
| Cubierta habitaciones | 1 | 15.400 | 4.360 | 67.144 |
| Total |  |  |  | 173.769 |

**RBL005** m² Capa 20 mm de NHL-3,5 inclinado
173.769 m²
Capa de mortero natural de cal hidráulica NHL-3,5, de 20 mm de espesor, maestreado, con acabado fratasado, aplicado manualmente, sobre paramento iclinado. Incluso la colocación de malla de fibra de vidrio antiálcalis para evitar fisuras. Esta partida incluye la preparación de la superficie soporte, el despiece de paños de trabajo, la colocación de reglones y lienzas, la colocación de tientos, la formación de maestras, la preparación del mortero, la humectación del soporte, la colocación de la malla, la aplicación del mortero, la ejecución del acabado y el curado del mortero. Incluida la parte proporcional del transporte y carga manual de residuos producidos hasta el camión o contenedor, el uso de herramientas específicas y medios auxiliares para la correcta ejecución de los trabajos.

| Medición | Uds. | Largo | Ancho | Parcial |
|---|---|---|---|---|
| Cubierta sala de estar | 2 | 9.260 | 4.650 | 86.118 |
| Cubierta H5 | 1 | 4.410 | 4.650 | 20.507 |
| Cubierta habitaciones | 1 | 15.400 | 4.360 | 67.144 |
| Total |  |  |  | 173.769 |

**NAN020** m² Aislamiento térmico por el exterior de cubiertas inclinadas 120mm
173.769 m²
Aislamiento térmico por el exterior de cubiertas inclinadas, sobre soporte continuo de hormigón, formado por: panel rígido de poliestireno extruido, según UNE-EN 13164, de superficie grecada y mecanizado lateral a media madera, de 120 mm de espesor, resistencia térmica 0 m²K/W, conductividad térmica 0,036 W/(mK). Colocación en obra: a tope, con fijaciones mecánicas.
Incluye: Limpieza del soporte. Colocación del aislamiento. Fijación del aislamiento.
Criterio de medición de proyecto: Superficie medida según documentación gráfica de Proyecto.
Criterio de medición de obra: Se medirá la superficie realmente ejecutada según especificaciones de Proyecto.

| Medición | Uds. | Largo | Ancho | Parcial |
|---|---|---|---|---|
| Cubierta sala de estar | 2 | 9.260 | 4.650 | 86.118 |
| Cubierta H5 | 1 | 4.410 | 4.650 | 20.507 |
| Cubierta habitaciones | 1 | 15.400 | 4.360 | 67.144 |
| Total |  |  |  | 173.769 |

**NEN015** m² Lámina Dupont Dyvek Pro
173.769 m²
Suministro y colocación de lámina flexible para impermeabilización con excelentes propiedades de transpirabilidad Dupont Dyvek Pro, altamente transpirable, impermeable al agua de lluvia, de polipropileno, con armadura, de 0,4 mm de espesor y 124 g/m², de 0,02 m de espesor de aire equivalente frente a la difusión de vapor de agua, según UNE-EN 1931, estanqueidad al agua clase W1 según UNE-EN 1928, permeabilidad al aire 0,02 m³/h·m² a 50 Pa, Euroclase E de reacción al fuego, según UNE-EN 13501-1. Colocación en obra: con solapes, por el interior de la cubierta inclinada con una pendiente media del faldón de hasta el 30%. Incluso cola para el sellado de encuentros, grapas y cinta autoadhesiva para sellado de juntas. Esta partida incluye los trabajos de limpieza y preparación de la superficie, corte y preparación, el sellado de encuentros, colocación y fijación de la lámina para el control del vapor, el corte de la cinta de sellado y la colocación de la cinta de sellado. Incluida la parte proporcional del transporte y carga manual de residuos producidos hasta el camión o contenedor, el uso de herramientas específicas y medios auxiliares para la correcta ejecución de los trabajos.

| Medición | Uds. | Largo | Ancho | Parcial |
|---|---|---|---|---|
| Cubierta sala de estar | 2 | 9.260 | 4.650 | 86.118 |
| Cubierta H5 | 1 | 4.410 | 4.650 | 20.507 |
| Cubierta habitaciones | 1 | 15.400 | 4.360 | 67.144 |
| Total |  |  |  | 173.769 |

**QUT030** m² Cobertura de tejas cerámicas.
212.505 m²
Cobertura de tejas cerámicas curvas cerámicas recuperadas, recibidas con mortero de cal hidráulica NHL-3,5, directamente sobre la superficie regularizada del faldón, en cubierta inclinada, incluida la parte proporcional de limatesas, limahoyas, cumbreras y bocateja. Esta partida incluye la colocación de las tejas recibidas con mortero. Incluida la parte proporcional del transporte y carga manual de residuos producidos hasta el camión o contenedor, el uso de herramientas específicas y medios auxiliares para la correcta ejecución de los trabajos.

| Medición | Uds. | Largo | Ancho | Parcial |
|---|---|---|---|---|
| Cubierta sala de estar | 2 | 9.670 | 5.120 | 99.021 |
| Cubierta H5 | 1 | 5.440 | 5.120 | 27.853 |
| Cubierta habitaciones | 1 | 15.770 | 5.430 | 85.631 |
| Total |  |  |  | 212.505 |

**ISC010** m Canalón visto de piezas preformadas
15 m
Canalón circular de acero galvanizado, de desarrollo 250 mm, para recogida de aguas, formado por piezas preformadas, fijadas con soportes galvanizados colocados cada 50 cm, con una pendiente mínima del 0,5%. Incluso la parte proporcional de bajantes, soportes, esquinas, tapas, remates finales, piezas de conexión a bajantes y piezas especiales. Esta partida incluye el replanteo del recorrido del canalón y de la situación de los elementos de sujeción, la fijación del material auxiliar para montaje y sujeción a la obra, el mntaje, conexionado y comprobación de su correcto funcionamiento. Incluida la parte proporcional del transporte y carga manual de residuos producidos hasta el camión o contenedor, el uso de herramientas específicas y medios auxiliares para la correcta ejecución de los trabajos.

## 6 Albañilería

**FBY010** m² Trasdosado Pladur entramado madera
171.477 m²
Montaje de trasdosado sencillo, realizado con un entramado ligero de madera autoportante con cámara intermedia de 20 mm, formado por montantes colocados cada 40 cm y carreras de pino C24 con certificado PEFC, y con sección de 60x60mm, sobre banda acústica, aislamiento termico acústico interior de algodón regenerado Geopannel PYL 2.0 de espesor 60 mm y conductividad 0,034 W/mK, acabado con doble placa de yeso laminado de 12,5 mm de espasor, incluyendo la parte proporcional de placas hidrófugas tipo H1 en estancias húmedos. Esta partida incluye las fijaciones para el anclaje de listones de madera, tornillería para la fijación de las placas y pasta y cinta para el tratamiento de juntas. Incluida la parte proporcional del transporte y carga manual de escombros producidos hasta el camión o contenedor, el uso de herramientas específicas, equipos y medios auxiliares para la correcta ejecución de los trabajos. Incluida la parte proporcional del transporte y carga manual de residuos producidos hasta el camión o contenedor, el uso de herramientas específicas y medios auxiliares para la correcta ejecución de los trabajos.

| Medición | Uds. | Largo | Alto | Parcial |
|---|---|---|---|---|
| Planta Baja |  |  |  |  |
| H1 | 2 | 5.100 | 3.300 | 33.660 |
| H2 | 1 | 12.800 | 3.520 | 45.056 |
| Planta primera |  |  |  |  |
| H5_cerramiento este-oeste | 2 | 12.640 |  | 25.280 |
| H5_fachada sur | 1 | 4.400 | 2.200 | 9.680 |
| BC | 1 | 2.655 | 2.350 | 6.239 |
| H4 | 1 | 5.100 | 2.350 | 11.985 |
| H3_fachada este | 1 | 4.420 | 2.350 | 10.387 |
| H3_fachada oeste | 1 | 4.430 | 3.650 | 16.170 |
| H3_fachada norte | 1 | 13.020 |  | 13.020 |
| Total |  |  |  | 171.477 |

**FBY150a** m² Tabique Pladur doble entramado madera separado 30 mm
62.836 m²
Montaje de división interior de una estructura de dos hojas autoportantes con cámara intermedia de 30 mm, formado por montantes colocados cada 40 cm y carreras de pino C24, certificado PEFC con protección frente a agentes bióticos y acabado cepillado, de sección de 60x60mm, sobre banda acústica, aislamiento térmico acústico interior de algodón regenerado Geopannel PYL 2.0 de espesor 60 mm y conductividad 0,034 W/mK, acabado con doble placa de yeso laminado de 12,5 mm de espasor, incluyendo la parte proporcional de placas hidrófugas tipo H1 en estancias húmedas. Esta partida incluye las fijaciones para el anclaje de listones de madera, tornillería para la fijación de las placas y pasta y cinta para el tratamiento de juntas. Incluida la parte proporcional del transporte y carga manual de escombros producidos hasta el camión o contenedor, el uso de herramientas específicas, equipos y medios auxiliares para la correcta ejecución de los trabajos. Incluida la parte proporcional del transporte y carga manual de residuos producidos hasta el camión o contenedor, el uso de herramientas específicas y medios auxiliares para la correcta ejecución de los trabajos.

| Medición | Uds. | Largo | Alto | Parcial |
|---|---|---|---|---|
| Planta baja |  |  |  |  |
| SC2-H1 | 1 | 4.360 | 2.950 | 12.862 |
| ENTRE BAÑOS H1/H2 | 1 | 4.360 | 3.416 | 14.894 |
| Planta primera |  |  |  |  |
| SC2/H4 | 1 | 9.020 |  | 9.020 |
| ENTRE BAÑO H4/H3 | 1 | 13.030 |  | 13.030 |
| BAÑO SC/ H5 | 1 | 13.030 |  | 13.030 |
| Total |  |  |  | 62.836 |

**FBY150b** m² Tabique Pladur entramado sencillo madera
82.383 m²
Montaje de división interior de una estructura de una hoja autoportante, formado por montantes colocados cada 40 cm y carreras de pino C24, certificado PEFC con protección frente a agentes bióticos y acabado cepillado, de sección de 60x60mm, sobre banda acústica, aislamiento térmico acústico interior de algodón regenerado Geopannel PYL 2.0 de espesor 60 mm y conductividad 0,034 W/mK, acabado con doble placa de yeso laminado de 12,5 mm de espesor, incluyendo la parte proporcional de placas hidrófugas tipo H1 en estancias húmedas. Esta partida incluye las fijaciones para el anclaje de listones de madera, tornillería para la fijación de las placas y pasta y cinta para el tratamiento de juntas. Incluida la parte proporcional del transporte y carga manual de escombros producidos hasta el camión o contenedor, el uso de herramientas específicas, equipos y medios auxiliares para la correcta ejecución de los trabajos. Incluida la parte proporcional del transporte y carga manual de residuos producidos hasta el camión o contenedor, el uso de herramientas específicas y medios auxiliares para la correcta ejecución de los trabajos.

| Medición | Uds. | Largo | Ancho | Alto | Parcial |
|---|---|---|---|---|---|
| TABIQUE H1/BAÑO | 1 | 4.360 |  | 3.300 | 14.388 |
| Hueco nevera | 1 | 0.900 | 0.500 | 2.000 | 0.900 |
| TABIQUE H2/BAÑO | 1 | 4.360 |  | 3.416 | 14.894 |
| Planta primera |  |  |  |  |  |
| H3 | 1 | 9.020 |  |  | 9.020 |
| H4 | 1 | 8.370 |  |  | 8.370 |
| BC/SC2 | 1 | 8.140 |  |  | 8.140 |
| BC | 1 | 7.770 |  |  | 7.770 |
| H5 | 1 | 3.257 |  | 3.180 | 10.357 |
| TABIQE BAÑOS/PASILLO | 1 | 2.670 |  | 3.200 | 8.544 |
| Total |  |  |  |  | 82.383 |

**NVP010** m² Aislamiento termoacústico interior mediante panel de algodón regenerado Geopannel PYL 2.0 de espesor 60 mm y conductividad 0,034 W/mk
319.421 m²
Aislamiento termoacústico interior mediante panel de algodón regenerado Geopannel PYL 2.0 de espesor 60 mm y conductividad 0,034 W/mk. Esta partida incluye la limpieza y preparación de la superficie soporte, el replanteo y corte del aislamiento, la colocación del aislamiento, la resolución de puntos singulares. Incluida la parte proporcional del transporte y carga manual de residuos producidos hasta el camión o contenedor, el uso de herramientas específicas y medios auxiliares para la correcta ejecución de los trabajos.

| Medición | Uds. | Largo | Ancho | Alto | Parcial |
|---|---|---|---|---|---|
| TABIQUE PLADUR SIMPLE- P1 |  |  |  |  |  |
| TABIQUE H1/BAÑO | 1 | 4.360 |  | 3.300 | 14.388 |
| TABIQUE H2/BAÑO | 1 | 4.360 |  | 3.416 | 14.894 |
| Planta primera |  |  |  |  |  |
| H3 | 1 | 9.020 |  |  | 9.020 |
| H4 | 1 | 8.370 |  |  | 8.370 |
| BC/SC2 | 1 | 8.140 |  |  | 8.140 |
| BC | 1 | 7.770 |  |  | 7.770 |
| H5 | 1 | 3.257 |  | 3.180 | 10.357 |
| TABIQE BAÑOS/PASILLO | 1 | 2.670 |  | 3.200 | 8.544 |
| Tabique nevera | 1 | 0.930 |  | 2.930 | 2.725 |
| TRASDOSADOS |  |  |  |  |  |
| Planta Baja |  |  |  |  |  |
| H1 | 2 | 5.100 |  | 3.300 | 33.660 |
| H2 | 1 | 12.800 |  | 3.520 | 45.056 |
| Planta primera |  |  |  |  |  |
| H5_cerramiento este-oeste | 2 | 12.640 |  |  | 25.280 |
| H5_fachada sur | 1 | 4.400 |  | 2.200 | 9.680 |
| BC | 1 | 2.655 |  | 2.350 | 6.239 |
| H4 | 1 | 5.100 |  | 2.350 | 11.985 |
| H3_fachada este | 1 | 4.420 |  | 2.350 | 10.387 |
| H3_fachada oeste | 1 | 4.430 |  | 3.650 | 16.170 |
| H3_fachada norte | 1 | 13.020 |  |  | 13.020 |
| TABIQUE PLADUR DOBLE - P2 |  |  |  |  |  |
| Planta baja |  |  |  |  |  |
| SC2-H1 | 1 | 4.360 |  | 2.950 | 12.862 |
| Hueco nevera | 1 | 0.900 | 0.500 | 2.000 | 0.900 |
| Entre baños H1/H2 | 1 | 4.360 |  | 3.416 | 14.894 |
| Planta primera |  |  |  |  |  |
| SC2/H4 | 1 | 9.020 |  |  | 9.020 |
| Entre baños H4/H3 | 1 | 13.030 |  |  | 13.030 |
| Entre baño BC/ H5 | 1 | 13.030 |  |  | 13.030 |
| Total |  |  |  |  | 319.421 |

**FFQ010** m² Barandilla escalera
3.92 m²
Bardilla de ladrillo realizada con ladrillo cerámico hueco, para revestir, 24x11,5x4 cm, con juntas horizontales y verticales de 10 mm de espesor, recibida con mortero de cal hidráulica NHL-3,5, enlucida en ambas caras con yeso y coronada con pasamanos realizado con piezas cerámicas esmaltadas co forma de media caña, de fabricación semimanual, de cerámicas ferrés de 6 x 22 cm, color a decidir por la propiedad. En esta partida queda incluido los trabajos de replanteo y trazado de la barandilla, colocación y aplomado de miras de referencia, tendido de hilos entre miras, colocación de las piezas por hiladas a nivel, preparación del soporte que se va a revestir, la realización de maestras, el amasado del yeso grueso, el extendido de la pasta de yeso entre maestras, el amasado del yeso fino y la ejecución del enlucido, extendiendo la pasta de yeso fino sobre la superficie previamente guarnecida y creación de de pasamanos realizado con piezas cerámicas esmaltadas de fabricación semimanual tomadas con mortero de cal hidráulica natural NHL-3,5. Incluida la parte proporcional del transporte y carga manual de residuos producidos hasta el camión o contenedor, el uso de herramientas específicas y medios auxiliares para la correcta ejecución de los trabajos.

| Medición | Uds. | Largo | Alto | Parcial |
|---|---|---|---|---|
|  | 2 | 1.960 | 1.000 | 3.920 |
| Total |  |  |  | 3.92 |

**FEF010** m Bancada chimenea
3.95 m
Bancada de chimenea, con unas deimensiones de 1,33 metros de ancho y 0,40 metros de alto, ejecutada mediante tabiques estructurales cada 1,00 m, realizados con ladrillo cerámico perforado, 24x11,5x9 cm, tomado con mortero de cal hidráulica natural NHL-3,5. Sobre los tabiques se coloca un entabacado realizado con bardos cerámicos de 4 cm de espesor, incluidos los trabajos de enlucido de yeso en todas las caras vistas. Quedan incluidos la parte proporcional de los trabajos de la ejecución del hogar utilizando para ello ladrillos macizos de barro cocido. Para la realización de esta bancada se seguiran el diseño representado en la documentación gráfica del proyecto y se seguiran las indicaciones y criterio de la Dirección facultativa del proyecto. En esta partida queda incluido los trabajos de replanteo y trazado de la bancada y tabiques estructurales, colocación y aplomado de miras de referencia, tendido de hilos entre miras, colocación de las piezas por hiladas a nivel, colocación de bardos cerámicos, preparación del soporte que se va a revestir, la realización de maestras, el amasado del yeso grueso, el extendido de la pasta de yeso entre maestras, el amasado del yeso fino y la ejecución del enlucido, extendiendo la pasta de yeso fino sobre la superficie previamente guarnecida. Incluida la parte proporcional del transporte y carga manual de residuos producidos hasta el camión o contenedor, el uso de herramientas específicas y medios auxiliares para la correcta ejecución de los trabajos.

**FFQ010b** Ud Remate de chimenea
1 Ud
Remate de chimenea de hasta 1 metro de altura, realizada con ladrillos cerámicos de hueco doble, de 33x16x7 cm, con juntas horizontales y verticales de 10 mm de espesor, recibida con mortero de cal hidráulica natural NHL 3,5, e incluso la coronación con ladrillos de fabricación manual. Incluidos los trabajos de revestimiento con mortero de cal hidráulica natura NHL 3,5 en todas las caras vistas. Esta partida incluye el replanteo y trazado del volumen a ejecutar, colocación y aplomado de miras de referencia, tendido de hilos entre miras, colocación de las piezas por hiladas a nivel, enfocado con mortero y limpieza del paramento. Incluida la parte proporcional del transporte y carga manual de residuos producidos hasta el camión o contenedor, el uso de herramientas específicas y medios auxiliares para la correcta ejecución de los trabajos.

**FFQ010c.1** m Bancada cocina
4.36 m
Bancada de cocina con un ancho de 0,62 metros, ejecutada mediante tabiques estructurales cada 0,60, 0,80 o 0,90 metros alcanzando una altura mínima de 0,85 cm, realizados con ladrillo cerámico perforado, 24x11,5x9 cm, tomado con mortero de cal hidráulica natural NHL-3,5. Sobre los tabiques se colocan tableros realizados con bardos cerámicos de 4 cm de espesor, incluidos los trabajos de enlucido de yeso en todas las caras vistas. Para la realización de esta bancada se seguirán el diseño representado en la documentación gráfica del proyecto y se seguirán las indicaciones y criterio de la Dirección facultativa del proyecto. En esta partida queda incluido los trabajos de replanteo y trazado de la bancada y tabiques estructurales, colocación y aplomado de miras de referencia, tendido de hilos entre miras, colocación de las piezas por hiladas a nivel, colocación de bardos cerámicos, preparación del soporte que se va a revestir, la realización de maestras, el amasado del yeso grueso, el extendido de la pasta de yeso entre maestras, el amasado del yeso fino y la ejecución del enlucido, extendiendo la pasta de yeso fino sobre la superficie previamente guarnecida. Incluida la parte proporcional del transporte y carga manual de residuos producidos hasta el camión o contenedor, el uso de herramientas específicas y medios auxiliares para la correcta ejecución de los trabajos.

**FFQ010c.2** m² Isla Cocina
2.32 m²
Isla de cocina con un ancho de 1,00 metro, ejecutada mediante tabiques estructurales cada 0,60 o 0,80 metros alcanzando una altura mínima de 0,85 cm, realizados con ladrillo cerámico perforado, 24x11,5x9 cm, tomado con mortero de cal hidráulica natural NHL-3,5. Sobre los tabiques se colocan tableros realizados con bardos cerámicos de 4 cm de espesor, incluidos los trabajos de enlucido de yeso en todas las caras vistas. Para la realización de esta bancada se seguirán el diseño representado en la documentación gráfica del proyecto y se seguirán las indicaciones y criterio de la Dirección facultativa del proyecto. En esta partida queda incluido los trabajos de replanteo y trazado de la bancada y tabiques estructurales, colocación y aplomado de miras de referencia, tendido de hilos entre miras, colocación de las piezas por hiladas a nivel, colocación de bardos cerámicos, preparación del soporte que se va a revestir, la realización de maestras, el amasado del yeso grueso, el extendido de la pasta de yeso entre maestras, el amasado del yeso fino y la ejecución del enlucido, extendiendo la pasta de yeso fino sobre la superficie previamente guarnecida. Incluida la parte proporcional del transporte y carga manual de residuos producidos hasta el camión o contenedor, el uso de herramientas específicas y medios auxiliares para la correcta ejecución de los trabajos.

**ECS045** m Umbral puerta piedra caliza abujardada
10.44 m
Suministro y colocación de umbral de piedra caliza de sección rectangular labrada de 10x30 cm, acabado abujardado en las caras vistas, con los cantos matados, recibido con mortero de cal hidráulica NHL-3,5. Esta partida incluye los trabajos de replanteo del nivel de apoyo, extendido de la capa de mortero, colocación, nivelación, trabado con el muro, rejuntado y limpieza. Incluida la parte proporcional del transporte y carga manual de residuos producidos hasta el camión o contenedor, el uso de herramientas específicas y medios auxiliares para la correcta ejecución de los trabajos.

| Medición | Uds. | Largo | Parcial |
|---|---|---|---|
| CEM01 | 1 | 2.240 | 2.240 |
| CEM02 | 1 | 2.240 | 2.240 |
| CEM07 | 3 | 1.500 | 4.500 |
| CEM08 | 1 | 1.460 | 1.460 |
| Total |  |  | 10.44 |

**ASA010c** Ud Tapa acceso Aljibe
1 Ud
Ejecución de tapa de acceso a aljibe, integrada en el pavimento, construida sobre una hilada de ladrillo cerámico macizo, recibido y enfoscado interiormente con mortero de cal hidráulica natural NHL,3,5, cerrada superiormente con tapa de acero galvanizado, de 60x60x5 cm, con revestimiento de pavimento, reproduciendo el mismo que es utilizado en la estancia. Esta aprtida incluye el replanteo y preparación de la superficie, la formación de la obra de fábrica con ladrillos, previamente humedecidos, colocados con mortero. , el enfoscado, la realización del cierre hermético y colocación de marco y tapa y la colocación del pavimento en la tapa.

**HYA010c** m² Ayudas de albañilería para ejecución de instalaciones
306 m²
Repercusión por m² de superficie construida de obra, de ayudas de cualquier trabajo de albañilería, necesarias para la correcta ejecución de las instalaciones. Incluso material auxiliar para la correcta ejecución de los trabajos. Incluye: Trabajos de apertura y tapado de rozas. Apertura de agujeros en paramentos, falsos techos, muros, forjados y losas, para el paso de instalaciones. Colocación de pasamuros. Colocación y recibido de cajas para elementos empotrados. Sellado de agujeros y huecos de paso de instalaciones.

| Medición | Uds. | Parcial |
|---|---|---|
| ayudas instalación de iluminación | 306 | 306.000 |
| Total |  | 306 |

## 7 Restauración (11/05/2026)

**EMK012** m² Decapado de pintura o barniz existente en superficie de elemento estructural de madera.
121.48 m²
Decapado de pinturas o barnices existentes en superficie de madera, mediante el cepillado de toda la superficie con cepillos de cerdas clandas, la aplicación con brocha de 0,29 l/m² de producto decapante en varias capas, y posterior lijado de la superficie con manuales. Incluso limpieza con agua hasta eliminar los restos del decapante, acopio, retirada y carga manual de restos sobre camión o contenedor. Esta partida incluye los trabajos correspondientes al cepillado manual, la aplicación del producto decapante y el lijado de la superficie de madera, limpieza de los restos de decapante con agua, retirada y acopio de los restos generados. Incluida la parte proporcional del transporte y carga manual de residuos producidos hasta el camión o contenedor, el uso de herramientas específicas y medios auxiliares para la correcta ejecución de los trabajos.

| Medición | Uds. | Largo | Ancho | Parcial |
|---|---|---|---|---|
| FORJADOS |  |  |  |  |
| Vigas | 28 | 4.000 | 0.200 | 22.400 |
|  | 27 | 4.500 | 0.200 | 24.300 |
|  | 15 | 4.500 | 0.200 | 13.500 |
|  | 1 | 5.000 | 1.000 | 5.000 |
| CUBIERTA |  |  |  |  |
| Pares |  |  |  |  |
|  | 8 | 5.000 | 0.150 | 6.000 |
|  | 22 | 4.600 | 0.150 | 15.180 |
| Rastreles |  |  |  |  |
|  | 15 | 15.600 | 0.150 | 35.100 |
| Total |  |  |  | 121.48 |

**EMY240** Ud Reparación de elemento de forjado de madera, mediante prótesis de madera y armadura.
5 Ud
Reparación de extremo de viga o vigueta de forjado de madera, eliminando la zona deteriorada y colocando una prótesis de las dimensiones adaptadas a repoducir la sección perdida o eliminada de la viga o vigueta, trabajos realizados con madera aserrada de pino, acabado cepillado, para aplicaciones estructurales, con protección frente a agentes bióticos que se corresponde con la clase de penetración NP2 (3 mm en las caras laterales de la albura) según UNE-EN 351-1, adherida a la madera sana mediante resina epoxi-acrilato, libre de estireno. Unión de la prótesis y el resto de la madera sana en pico de flauta y contando con la colocación de 4 barras corrugadas de fibra de vidrio reforzada con resina de poliéster, de 0,6 m de longitud cada una y 12 mm de diámetro, alojadas en taladros realizados en la prótesis y la madera sana, y relleno de los taladros con la misma resina. Montaje y desmontaje de apeo. Esta partida incluyela instalación del apeo, el corte de la zona dañada y saneado, el replanteo y ajuste de la prótesis de madera, la aplicación de la resina sobre la madera sana, la colocación de la prótesis y sujeción provisional de la misma, la ejecución de los taladros, perforando tanto la madera sana como la prótesis, la colocación de las barras corrugadas en los taladros, el relleno de los taladros con resina, el desmontaje del sistema de encofrado. Desmontaje y retirada del apeo. Retirada y acopio de escombros. Incluida la parte proporcional del transporte y carga manual de residuos producidos hasta el camión o contenedor, el uso de herramientas específicas y medios auxiliares para la correcta ejecución de los trabajos.

**RSK020** m² Limpieza de pavimento cerámico
55.601 m²
Limpieza de pavimento compuesto por baldosas de barro cocido, en estado de conservación malo, mediante el vertido sobre la superficie de una disolución acuosa de ácido acético dejándola secar, cepillado del pavimento y aclarado con agua abundante con el apoyo puntual de decapante específico para baldosas de barro cocido contando con la aprobación de la Dirección Facultativa de la obra, repitiendo el tratamiento hasta eliminar el salitre de la superficie, a fin de quitar las manchas de suciedad, grasas y microorganismos. Incluso protección de los elementos del entorno que no son objeto de la limpieza, eliminación mecánica de incrustaciones, secado del agua sobrante, retirada y acopio de los restos generados; considerando un grado de complejidad bajo. Esta partida incluye la protección de los elementos del entorno, aplicación del producto de limpieza, cepillado de la superficie, aclarado, aplicación del producto decapante, limpieza, retirada y acopio del agua y los restos generados. Incluida la parte proporcional del transporte y carga manual de residuos producidos hasta el camión o contenedor, el uso de herramientas específicas y medios auxiliares para la correcta ejecución de los trabajos.

| Medición | Uds. | Largo | Ancho | Parcial |
|---|---|---|---|---|
| Planta baja |  |  |  |  |
| CH | 1 | 3.950 | 1.570 | 6.202 |
| AL | 1 | 2.520 |  | 2.520 |
| AS | 1 | 4.400 |  | 4.400 |
| Suelo bajo escalera SC1 | 1 | 7.590 |  | 7.590 |
| Peldañeado SC1 | 1 | 4.500 |  | 4.500 |
| CC | 1 | 6.970 | 4.360 | 30.389 |
| Total |  |  |  | 55.601 |

## 8 Carpintería, cerrajería, vidrios y protecciones solares

### 8.1 Carpintería exterior (14/05/2026)

**LCM015n** Ud CEM01
1 Ud
Carpintería exterior de madera de pino laricio, para puerta abisagrada, formada por dos hojas abatibles, de apertura hacia el interior, adaptada a un hueco 2,24 m de ancho y 2,50 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015o** Ud CEM02
1 Ud
Carpintería exterior de madera de pino laricio, para puerta abisagrada, formada por dos hojas abatibles, de apertura hacia el interior, adaptada a un hueco 2,24 m de ancho y 2,60 m de alto, con dintel arqueado, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015c** Ud CEM03
1 Ud
Carpintería exterior de madera de pino laricio, para ventana abisagrada, formada por una hoja oscilobatiente, de apertura hacia el interior adaptada a un hueco de 0,60 m de ancho y 0,95 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015d** Ud CEM04
1 Ud
Carpintería exterior de madera de pino laricio, para ventana abisagrada, formada por una hoja oscilobatiente, de apertura hacia el interior adaptada a un hueco de 0,70 m de ancho y 0,95 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015e** Ud CEM05
1 Ud
Carpintería exterior de madera de pino laricio, para ventana abisagrada, formada por dos hojas abatibles, de apertura hacia el interior adaptada a un hueco de 1,10 m de ancho y 1,05 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015h** Ud CEM06
1 Ud
Carpintería exterior de madera de pino laricio, para ventana abisagrada, formada por dos hojas abatibles, de apertura hacia el interior adaptada a un hueco de 1,00 m de ancho y 1,04 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015f** Ud CEM07
3 Ud
Carpintería exterior de madera de pino laricio, para puerta abisagrada, formada por una hoja fija de 50 cm de ancho y una hoja abatible de 90 cm de ancho, de apertura hacia el interior, adaptada a un hueco 1,50 m de ancho y 2,30 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015g** Ud CEM08
1 Ud
Carpintería exterior de madera de pino laricio, para puerta abisagrada, formada por una hoja abatible, de apertura hacia el interior, adaptada a un hueco 1,23 m de ancho y 2,10 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015i** Ud CEM09
1 Ud
Carpintería exterior de madera de pino, para ventana abisagrada, formada por dos hojas abatibles, de apertura hacia el interior adaptada a un hueco de 1,45 m de ancho y 1,30 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015j** Ud CEM10
7 Ud
Carpintería exterior de madera de pino laricio, para ventana abisagrada, formada por una hoja oscilobatiente, de apertura hacia el interior adaptada a un hueco de 0,60 m de ancho y 0,60 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015** Ud CEM15
1 Ud
Carpintería exterior de madera de pino laricio, para ventana abisagrada, formada por dos hojas practicables, de apertura hacia el interior adaptada a un hueco de 1,01 m de ancho y 1,02 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LCM015b** Ud CEM16
4 Ud
Carpintería exterior de madera de pino laricio, para ventana abisagrada, formada por dos hojas practicables, de apertura hacia el interior adaptada a un hueco de 1,00 m de ancho y 1,25 m de alto, con perfiles tipo europeo IV68 de 68x78 mm de sección en hojas y marco, con triple junta de goma, moldura clásica, junquillos, tapajuntas de madera maciza de 70x15 mm y vierteaguas en el perfil inferior, con soporte de aluminio anodizado y revestimiento exterior de madera; con capacidad para recibir un acristalamiento con un espesor mínimo de 21 mm y máximo de 32 mm; coeficiente de transmisión térmica del marco de la sección tipo Uh,m = 1,43 W/(m²K), con clasificación a la permeabilidad al aire clase 4, según UNE-EN 12207, clasificación a la estanqueidad al agua clase 9A, según UNE-EN 12208 y clasificación a la resistencia a la carga del viento clase 5, según UNE-EN 12210; acabado lasur mate, compuesto de una primera mano de impregnación para la protección preventiva de la madera contra hongos y ataques de insectos xilófagos, y posterior aplicación de una capa de terminación de 220 micras, acabado mate satinado, de alta resistencia frente a la acción de los rayos UV y de la intemperie; incluso aplicación de masilla selladora para juntas; herraje Maco. Incluso patillas de anclaje para la fijación de la carpintería. Esta partida incluye el Suministro y colocación de la carpintería, el aplomado de las hojas, el ajuste final de la hoja y la realización de pruebas de servicio. Incluida la parte proporcional del transporte y carga manual de residuos producidos hasta el camión o contenedor, el uso de herramientas específicas y medios auxiliares para la correcta ejecución de los trabajos.

**LEM010** Ud CEM17
1 Ud
Suministro y colocación de portón de madera maciza de pino laricio, adaptada a un hueco de 2,49 metros de ancho y 2,50 metros de alto, compuesta por cuatro hojas realizadas con bastidor de 100x100 mm, y relleno con tablas 100x50mm, acabado lasur mate; acabado lasur mate, compuesto de una primera mano de impregnación para la protección preventiva de la madera contra hongos y ataques de insectos xilófagos, y posterior aplicación de una capa de terminación de 220 micras, acabado mate satinado, de alta resistencia frente a la acción de los rayos UV y de la intemperie; incluso aplicación de masilla selladora para juntas. Incluso pivote de acero inoxidable, falleba interior y cerradura interior y exterior. Para la ejecución de esta carpintería se seguirá el diseño representado en la documentación gráfica del proyecto y se respetará las indicaciones y criterio de la dirección facultativa de la dirección facultativa de la obra. Esta partida incluye el Suministro y colocación de la carpintería, el aplomado de las hojas, el ajuste final de la hoja y la realización de pruebas de servicio. Incluida la parte proporcional del transporte y carga manual de residuos producidos hasta el camión o contenedor, el uso de herramientas específicas y medios auxiliares para la correcta ejecución de los trabajos.

**LEM010b** Ud CEM18
1 Ud
Suministro y colocación de portón de madera maciza de pino laricio, adaptada a un hueco de 2,44 metros de ancho y 2,50 metros de alto, compuesta por cuatro hojas realizadas con bastidor de 100x100 mm, y relleno con tablas 100x50mm, acabado lasur mate; acabado lasur mate, compuesto de una primera mano de impregnación para la protección preventiva de la madera contra hongos y ataques de insectos xilófagos, y posterior aplicación de una capa de terminación de 220 micras, acabado mate satinado, de alta resistencia frente a la acción de los rayos UV y de la intemperie; incluso aplicación de masilla selladora para juntas. Incluso pivote de acero inoxidable, falleba interior y cerradura interior y exterior. Para la ejecución de esta carpintería se seguirá el diseño representado en la documentación gráfica del proyecto y se respetará las indicaciones y criterio de la dirección facultativa de la dirección facultativa de la obra. Esta partida incluye el Suministro y colocación de la carpintería, el aplomado de las hojas, el ajuste final de la hoja y la realización de pruebas de servicio. Incluida la parte proporcional del transporte y carga manual de residuos producidos hasta el camión o contenedor, el uso de herramientas específicas y medios auxiliares para la correcta ejecución de los trabajos.

### 8.2 Carpintería interior (14/05/2026)

**03.04.01A** Ud CIM01
2 Ud
Restauración de puerta de madera de hoja abatible de 0,60 metros de ancho y 1,60 metros de alto, contemplando el conjunto de trabajos de traslado a taller de las partes móviles de madera, incluyendo los trabajos de sustitución de los elementos deteriorados por otros nuevos utilizando el mismo tipo de madera del elemento original y siguiendo el diseño de las piezas originales. Injerto, y reposición de piezas que carezcan en carpinterías previa aprobación de la Dirección Facultativa, teniendo en cuenta el diseño original, utilizando también el mismo tipo de madera del elemento original y siguiendo el diseño de las piezas originales. Descapado de pinturas y barnices y reparación y/o sustitución de los herrajes de colgar y seguridad. Limpieza y reparación de los elementos deteriorados de las construcciones de base fijas en obra (en caso de que la carpintería los tuviera). Una vez restablecidos los elementos, se procederá a tratar los nuevos componentes con una imprimación antixilófagos. Por último, la carpintería contará con un acabado de pintura de color a determinar por la Dirección Facultativa, a realizar por restaurador, mediante la aplicación previa de una mano de fondo con imprimación selladora, a base de resinas alcídicas y pigmentos seleccionados, como fijador de superficie y dos manos de acabado. Incluidos los trabajos de colocación en el sitio de origen de la carpintería. Esta partida incluye los trabajos de limpieza y decapado, desmontaje de los elementos que presenten algún tipo de daño o patología, sustitución de piezas, colocación de piezas nuevas (en su caso), aplicación de masillas para tapar el poro, imprimación antixilófagos, tratamiento preventivo, colocación de herrajes, preparación del soporte mediante lijado de la y tratamiento de juntas, acabado de pintura y colocación de la carpintería. Trabajos realizados por restaurador especialista en trabajos de madera, siguiendo las indicaciones y criterio de la Dirección Facultativa. Esta partida incluye la parte proporcional de medios auxiliares, equipos y herramientas necesarias para llevar a cabo la totalidad de los trabajos a los que se refiere. La medición de la partida refleja únicamente las dimensiones de la puerta; no obstante, los trabajos incluidos comprenderán la ejecución completa sobre todas las caras y cantos de la misma.

**03.04.01B** Ud CIM02
1 Ud
Restauración de puertas de madera de armario de doble hoja abatible adaptada a un hueco de 0,64 metros de ancho y 0,74 metros de alto, contemplando el conjunto de trabajos de traslado a taller de las partes móviles de madera, incluyendo los trabajos de sustitución de los elementos deteriorados por otros nuevos utilizando el mismo tipo de madera del elemento original y siguiendo el diseño de las piezas originales. Injerto, y reposición de piezas que carezcan en carpinterías previa aprobación de la Dirección Facultativa, teniendo en cuenta el diseño original, utilizando también el mismo tipo de madera del elemento original y siguiendo el diseño de las piezas originales. Descapado de pinturas y barnices y reparación y/o sustitución de los herrajes de colgar y seguridad. Limpieza y reparación de los elementos deteriorados de las construcciones de base fijas en obra (en caso de que la carpintería los tuviera). Una vez restablecidos los elementos, se procederá a tratar los nuevos componentes con una imprimación antixilófagos. Por último, la carpintería contará con un acabado de pintura de color a determinar por la Dirección Facultativa, a realizar por restaurador, mediante la aplicación previa de una mano de fondo con imprimación selladora, a base de resinas alcídicas y pigmentos seleccionados, como fijador de superficie y dos manos de acabado. Incluidos los trabajos de colocación en el sitio de origen de la carpintería. Esta partida incluye los trabajos de limpieza y decapado, desmontaje de los elementos que presenten algún tipo de daño o patología, sustitución de piezas, colocación de piezas nuevas (en su caso), aplicación de masillas para tapar el poro, imprimación antixilófagos, tratamiento preventivo, colocación de herrajes, preparación del soporte mediante lijado de la y tratamiento de juntas, acabado de pintura y colocación de la carpintería. Trabajos realizados por restaurador especialista en trabajos de madera, siguiendo las indicaciones y criterio de la Dirección Facultativa. Esta partida incluye la parte proporcional de medios auxiliares, equipos y herramientas necesarias para llevar a cabo la totalidad de los trabajos a los que se refiere. La medición de la partida refleja únicamente las dimensiones de la puerta; no obstante, los trabajos incluidos comprenderán la ejecución completa sobre todas las caras y cantos de la misma.

**LPM010b** Ud CIM03
7 Ud
Suministro y colocación de puerta interior de hoja abatible, ciega, de una hoja de dimensiones de 0,85 m de ancho y 2,05 m de alto, de tablero MDF 50 mm, acabado pintado; precerco de pino país de 90x35 mm; galces de MDF; con tapajuntas de 150 x 20 mm. Incluso bisagras ocultas 3D, condena interior y manilla en ambas caras. Esta partida incluye la presentación de la puerta, la colocación de los herrajes de colgar, la colocación de la hoja, la colocación de los herrajes de cierre, la colocación de accesorios, el ajuste final, la realización de pruebas de servicio. Incluida la parte proporcional del transporte y carga manual de residuos producidos hasta el camión o contenedor, el uso de herramientas específicas y medios auxiliares para la correcta ejecución de los trabajos.

**LPM010c** Ud CIM04
3 Ud
Suministro y colocación de puerta interior abatible, ciega, de una hoja abatible de dimensiones de 0,73 m de ancho y 2,05 m de alto, de tablero MDF 50 mm, acabado pintado; precerco de pino país de 90x35 mm; galces de MDF; con tapajuntas de 150 x 20 mm. Incluso bisagras ocultas 3D, condena interior y manilla en ambas caras. Esta partida incluye la presentación de la puerta, la colocación de los herrajes de colgar, la colocación de la hoja, la colocación de los herrajes de cierre, cerradura interior y exterior maestreada, la colocación de accesorios, el ajuste final, la realización de pruebas de servicio. Incluida la parte proporcional del transporte y carga manual de residuos producidos hasta el camión o contenedor, el uso de herramientas específicas y medios auxiliares para la correcta ejecución de los trabajos.

**LPM021** Ud CIM05
2 Ud
Suministro y colocación de puerta interior corredera para armazón metálico, ciega, de una hoja de 205x90x5 cm, de tablero de MDF 50mm, acabado pintado; precerco de pino país de 90x35 mm; galces de MDF; contramarco eclisse unico con guia superior oculta, tapajuntas de MDF de 150x20 mm. Incluso, herrajes de colgar, tirador tipo uñero en ambas catas y canto, condena interior y cerradura pico de loro. Esta partida incluye la presentación de la puerta, la colocación de los herrajes de colgar, la colocación de la hoja, la colocación de los herrajes de cierre, la colocación de accesorios, el ajuste final, la realización de pruebas de servicio. Incluida la parte proporcional del transporte y carga manual de residuos producidos hasta el camión o contenedor, el uso de herramientas específicas y medios auxiliares para la correcta ejecución de los trabajos.

**LPM010d** Ud CIM06
2 Ud
Suministro y colocación de puerta interior abatible, ciega, de una hoja abatible con dimensiones de 0,92 m de ancho y 2,26 m de alto, de tablero MDF 50 mm, acabado pintado; precerco de pino país de 90x35 mm; galces de MDF; marco directo sin tapajuntas. Incluso bisagras ocultas 3D, manilla en ambas cara, cerradura interior exterior maestreada. Esta partida incluye la presentación de la puerta, la colocación de los herrajes de colgar, la colocación de la hoja, la colocación de los herrajes de cierre, la colocación de accesorios, el ajuste final, la realización de pruebas de servicio. Incluida la parte proporcional del transporte y carga manual de residuos producidos hasta el camión o contenedor, el uso de herramientas específicas y medios auxiliares para la correcta ejecución de los trabajos.

**LPM010** Ud CIM07
1 Ud
Suministro y colocación de puerta interior abatible, ciega, de dos hojas abatibles de dimensiones adaptada a un hueco de 1,50 m de ancho y 2,30 m de alto, de tablero MDF 50 mm, acabado pintado; precerco de pino país de 90x35 mm; galces de MDF; marco directo sin tapajuntas. Incluso bisagras ocultas 3D, manilla en ambas cara, cerradura interior exterior maestreada y pasador superior e inferior en hoja pasiva. Esta partida incluye la presentación de la puerta, la colocación de los herrajes de colgar, la colocación de la hoja, la colocación de los herrajes de cierre, la colocación de accesorios, el ajuste final, la realización de pruebas de servicio. Incluida la parte proporcional del transporte y carga manual de residuos producidos hasta el camión o contenedor, el uso de herramientas específicas y medios auxiliares para la correcta ejecución de los trabajos.

### 8.3 Vidrios (11/05/2026)
Acristalamientos

**LVC017b** m² Extraclean 6/16A/4 Extraclean
13.855 m²
Acristalamiento de carpintería de madera, 6/16A/4, conjunto formado por vidrio exterior Guardian ExtraClean de 6 mm, cámara de aire deshidratada con perfil separador de aluminio y doble sellado perimetral de 16 mm, rellena de gas argón y vidrio interior Guardian ExtraClean de 4 mm, fijado sobre carpintería con acuñado mediante calzos de apoyo perimetrales y laterales, sellado en frío con silicona sintética incolora, compatible con el material soporte. Esta partida incluye la colocación, calzado, montaje y ajuste en la carpintería, el sellado final de estanqueidad y la señalización de las hojas. Incluida la parte proporcional del transporte y carga manual de residuos producidos hasta el camión o contenedor, el uso de herramientas específicas y medios auxiliares para la correcta ejecución de los trabajos.

| Medición | Uds. | Ancho | Alto | Parcial |
|---|---|---|---|---|
| CEM03 | 1 | 0.600 | 0.950 | 0.570 |
| CEM04 | 1 | 0.700 | 0.950 | 0.665 |
| CEM05 | 1 | 1.100 | 1.050 | 1.155 |
| CEM09 | 1 | 1.450 | 1.300 | 1.885 |
| CEM10 | 7 | 0.600 | 0.600 | 2.520 |
| CEM15 | 2 | 1.010 | 1.020 | 2.060 |
| CEM16 | 4 | 1.000 | 1.250 | 5.000 |
| Total |  |  |  | 13.855 |

**LVE010** m² Extraclean 4+4/16A/4+4 Extraclean
27.467 m²
Acristalamiento de carpintería de madera, 4+4/16A/4+4, conjunto formado por vidrio exterior Guardian ExtraClean de 6 mm, cámara de aire deshidratada con perfil separador de aluminio y doble sellado perimetral de 16 mm, rellena de gas argón y vidrio interior Guardian ExtraClean de 4 mm, fijado sobre carpintería con acuñado mediante calzos de apoyo perimetrales y laterales, sellado en frío con silicona sintética incolora, compatible con el material soporte. Esta partida incluye la colocación, calzado, montaje y ajuste en la carpintería, el sellado final de estanqueidad y la señalización de las hojas. Incluida la parte proporcional del transporte y carga manual de residuos producidos hasta el camión o contenedor, el uso de herramientas específicas y medios auxiliares para la correcta ejecución de los trabajos.

| Medición | Uds. | Ancho | Alto | Parcial |
|---|---|---|---|---|
| CEM01 | 1 | 2.240 | 2.500 | 5.600 |
| CEM02 | 1 | 2.240 | 2.600 | 5.824 |
| CEM06 | 1 | 1.000 | 1.050 | 1.050 |
| CEM07 | 3 | 1.500 | 2.300 | 10.350 |
| CEM08 | 1 | 1.230 | 2.100 | 2.583 |
| CEM15 | 2 | 1.010 | 1.020 | 2.060 |
| Total |  |  |  | 27.467 |

### 8.4 Cerrajería (11/05/2026)

**FDR0100** Ud CEJ01
1 Ud
Suministro y colocación de reja, adaptada para un hueco de 1,56 de ancho y 2,30 de alto, formada por bastidor de acero galvanizado en caliente pintado, compuesto por pletinas calibradas 80.8mm y celosía interior de doble varilla calibrada de 10mm de acero grifadas dispuestas cada 150mm, con fijación por soldadura a tope entre sí. La reja irá fijada y encastrada en muro de mampostería mediante mortero de cal hidráulica dosificación 1:3, elaborado en obra con arena lavada de granulometría 0/3 y pigmentado en masa con pigmentos naturales, amasado manualmente. Incluye preparación, replanteo, nivelado, aplomado y fijación de todos los elementos metálicos, así como la aplicación de una mano de imprimación sintética antioxidante de secado rápido y dos manos de esmalte sintético mate de secado rápido, a base de resinas alquídicas, en color a definir por la Dirección Facultativa. Se seguirá en todo momento el diseño reflejado en la documentación gráfica del proyecto. Comprende asimismo todos los medios auxiliares, herramientas y trabajos necesarios para la correcta ejecución de la unidad, conforme a los criterios e indicaciones de la Dirección Facultativa del proyecto.

**FDD030a** Ud CEJ02
1 Ud
Suministro y colocación de cancela de dos puertas de hojas abatibles, adaptada para un hueco de 2,00 de ancho y 2,30 de alto, formada por bastidor de acero galvanizado en caliente pintado, compuesto por pletinas calibradas 80.8mm y celosía interior de doble varilla calibrada de 10mm de acero grifadas dispuestas cada 150mm, con fijación por soldadura a tope entre sí y tirante diagonal con varilla calibrada 10mm. Incluido colocación de cerradura, cilindro de seguridad y ruedas inferiores para apertura. La cancela irá fijada y encastrada en muro de mampostería mediante mortero de cal hidráulica dosificación 1:3, elaborado en obra con arena lavada de granulometría 0/3 y pigmentado en masa con pigmentos naturales, amasado manualmente. Incluye preparación, replanteo, nivelado, aplomado y fijación de todos los elementos metálicos, así como la aplicación de una mano de imprimación sintética antioxidante de secado rápido y dos manos de esmalte sintético mate de secado rápido, a base de resinas alquídicas, en color a definir por la Dirección Facultativa. Se seguirá en todo momento el diseño reflejado en la documentación gráfica del proyecto. Comprende asimismo todos los medios auxiliares, herramientas y trabajos necesarios para la correcta ejecución de la unidad, conforme a los criterios e indicaciones de la Dirección Facultativa del proyecto.

**FDD030b** Ud CEJ03
1 Ud
Suministro y colocación de cancela de dos puertas de hojas abatibles, adaptada para un hueco de 4,56 de ancho y 2,00 de alto, formada por bastidor de acero galvanizado en caliente pintado, compuesto por pletinas calibradas 80.8mm y celosía interior de doble varilla calibrada de 10mm de acero grifadas dispuestas cada 150mm, con fijación por soldadura a tope entre sí y tirante diagonal con varilla calibrada 10mm. Incluido colocación de cerradura, cilindro de seguridad y ruedas inferiores para apertura. La cancela irá fijada y encastrada en muro de mampostería mediante mortero de cal hidráulica dosificación 1:3, elaborado en obra con arena lavada de granulometría 0/3 y pigmentado en masa con pigmentos naturales, amasado manualmente. Incluye preparación, replanteo, nivelado, aplomado y fijación de todos los elementos metálicos, así como la aplicación de una mano de imprimación sintética antioxidante de secado rápido y dos manos de esmalte sintético mate de secado rápido, a base de resinas alquídicas, en color a definir por la Dirección Facultativa. Se seguirá en todo momento el diseño reflejado en la documentación gráfica del proyecto. Comprende asimismo todos los medios auxiliares, herramientas y trabajos necesarios para la correcta ejecución de la unidad, conforme a los criterios e indicaciones de la Dirección Facultativa del proyecto.

**FDR0101** Ud CEJ04
2 Ud
Suministro y colocación de reja metálica para hueco de 1,06 x 1,06 m, formada por varillas calibradas de acero de 8 mm de diámetro, dispuestas en retícula de 20 cm en sentido horizontal y 40 cm en sentido vertical. La reja irá fijada y encastrada en muro de mampostería mediante mortero de cal hidráulica dosificación 1:3, elaborado en obra con arena lavada de granulometría 0/3 y pigmentado en masa con pigmentos naturales, amasado manualmente. Incluye preparación, replanteo, nivelado, aplomado y fijación de todos los elementos metálicos, así como la aplicación de una mano de imprimación sintética antioxidante de secado rápido y dos manos de esmalte sintético mate de secado rápido, a base de resinas alquídicas, en color a definir por la Dirección Facultativa. Comprende asimismo todos los medios auxiliares, herramientas y trabajos necesarios para la correcta ejecución de la unidad, conforme a los criterios e indicaciones de la Dirección Facultativa del proyecto.

**FDR0102** Ud CEJ05
1 Ud
Suministro y colocación de reja metálica para hueco de 1,30 x 1,45 m, formada por varillas calibradas de acero de 8 mm de diámetro, dispuestas en retícula de 20 cm en sentido horizontal y 40 cm en sentido vertical. La reja irá fijada y encastrada en muro de mampostería mediante mortero de cal hidráulica dosificación 1:3, elaborado en obra con arena lavada de granulometría 0/3 y pigmentado en masa con pigmentos naturales, amasado manualmente. Incluye preparación, replanteo, nivelado, aplomado y fijación de todos los elementos metálicos, así como la aplicación de una mano de imprimación sintética antioxidante de secado rápido y dos manos de esmalte sintético mate de secado rápido, a base de resinas alquídicas, en color a definir por la Dirección Facultativa. Comprende asimismo todos los medios auxiliares, herramientas y trabajos necesarios para la correcta ejecución de la unidad, conforme a los criterios e indicaciones de la Dirección Facultativa del proyecto.

## 9 Instalaciones

### 9.1 instalación de saneamiento (18/05/2026)

**ISD020** Ud Red interior de evacuación para aseo.
6 Ud
Red interior de evacuación, para aseo con dotación para: inodoro, lavabo sencillo, ducha, realizada con tubo de PVC, serie B para la red de desagües que conectan la evacuación de los aparatos con el bote sifónico y con la bajante, con los diámetros necesarios para cada punto de servicio, y bote sifónico de PVC, de 110 mm de diámetro, con tapa ciega de acero inoxidable. Incluso líquido limpiador, adhesivo para tubos y accesorios de PVC, material auxiliar para montaje y sujeción a la obra, accesorios y piezas especiales.
Incluye: Replanteo. Presentación en seco de los tubos. Fijación del material auxiliar para montaje y sujeción a la obra. Colocación del bote sifónico. Montaje, conexionado y comprobación de su correcto funcionamiento.
Criterio de medición de proyecto: Número de unidades previstas, según documentación gráfica de Proyecto.
Criterio de medición de obra: Se medirá el número de unidades realmente ejecutadas según especificaciones de Proyecto.

| Medición | Uds. | Parcial |
|---|---|---|
| aseos habitaciones | 5 | 5.000 |
| aseo común planta primera | 1 | 1.000 |
| Total |  | 6 |

**ISD021** Ud Red interior de evacuación para aseo.
1 Ud
Red interior de evacuación, para aseo con dotación para: 2 inodoros, 2 lavabos, realizada con tubo de PVC, serie B para la red de desagües que conectan la evacuación de los aparatos con el bote sifónico y con la bajante, con los diámetros necesarios para cada punto de servicio, y bote sifónico de PVC, de 110 mm de diámetro, con tapa ciega de acero inoxidable. Incluso líquido limpiador, adhesivo para tubos y accesorios de PVC, material auxiliar para montaje y sujeción a la obra, accesorios y piezas especiales.
Incluye: Replanteo. Presentación en seco de los tubos. Fijación del material auxiliar para montaje y sujeción a la obra. Colocación del bote sifónico. Montaje, conexionado y comprobación de su correcto funcionamiento.
Criterio de medición de proyecto: Número de unidades previstas, según documentación gráfica de Proyecto.
Criterio de medición de obra: Se medirá el número de unidades realmente ejecutadas según especificaciones de Proyecto.

| Medición | Uds. | Parcial |
|---|---|---|
| aseo planta baja | 1 | 1.000 |
| Total |  | 1 |

**ISD022** Ud Red interior de evacuación para cocina.
1 Ud
Red interior de evacuación, para cocina con dotación para: fregadero, toma de desagüe para lavavajillas, realizada con tubo de PVC, serie B para la red de desagües que conectan la evacuación de los aparatos con la bajante, con los diámetros necesarios para cada punto de servicio. Incluso líquido limpiador, adhesivo para tubos y accesorios de PVC, material auxiliar para montaje y sujeción a la obra, accesorios y piezas especiales.
Incluye: Replanteo del recorrido de la tubería y de la situación de los elementos de sujeción. Presentación en seco de los tubos. Fijación del material auxiliar para montaje y sujeción a la obra. Montaje, conexionado y comprobación de su correcto funcionamiento.
Criterio de medición de proyecto: Número de unidades previstas, según documentación gráfica de Proyecto.
Criterio de medición de obra: Se medirá el número de unidades realmente ejecutadas según especificaciones de Proyecto.

| Medición | Uds. | Parcial |
|---|---|---|
| cocina | 1 | 1.000 |
| Total |  | 1 |

**ISS010** m Colector 110 mm de diámetro.
24 m
Colector de red horizontal, formado por tubo de PVC, serie B, de 110 mm de diámetro y 3,2 mm de espesor, unión pegada con adhesivo, con una pendiente mínima del 1,00%, para la evacuación de aguas residuales (a baja y alta temperatura) y/o pluviales en el interior de la estructura de los edificios. Incluso líquido limpiador, adhesivo para tubos y accesorios de PVC, material auxiliar para montaje y sujeción a la obra, accesorios y piezas especiales.
Incluye: Replanteo del recorrido del colector y de la situación de los elementos de sujeción. Presentación en seco de los tubos. Fijación del material auxiliar para montaje y sujeción a la obra. Montaje, conexionado y comprobación de su correcto funcionamiento.
Criterio de medición de proyecto: Longitud medida en proyección horizontal, según documentación gráfica de Proyecto.
Criterio de medición de obra: Se medirá, en proyección horizontal, la longitud realmente ejecutada según especificaciones de Proyecto.

| Medición | Uds. | Largo | Parcial |
|---|---|---|---|
| colector baño común planta baja | 1 | 10.000 | 10.000 |
| colectores habitaciones | 3 | 3.500 | 10.500 |
| colector cocina | 1 | 3.500 | 3.500 |
| Total |  |  | 24 |

**ISS010b** m Colector 125 mm de diámetro.
20 m
Colector de red horizontal, formado por tubo de PVC, serie B, de 125 mm de diámetro y 3,2 mm de espesor, unión pegada con adhesivo, con una pendiente mínima del 1,00%, para la evacuación de aguas residuales (a baja y alta temperatura) y/o pluviales en el interior de la estructura de los edificios. Incluso líquido limpiador, adhesivo para tubos y accesorios de PVC, material auxiliar para montaje y sujeción a la obra, accesorios y piezas especiales.
Incluye: Replanteo del recorrido del colector y de la situación de los elementos de sujeción. Presentación en seco de los tubos. Fijación del material auxiliar para montaje y sujeción a la obra. Montaje, conexionado y comprobación de su correcto funcionamiento.
Criterio de medición de proyecto: Longitud medida en proyección horizontal, según documentación gráfica de Proyecto.
Criterio de medición de obra: Se medirá, en proyección horizontal, la longitud realmente ejecutada según especificaciones de Proyecto.

| Medición | Uds. | Largo | Parcial |
|---|---|---|---|
| colector enterrado principal | 1 | 20.000 | 20.000 |
| Total |  |  | 20 |

**ISB010** m Bajante en el interior del edificio para aguas residuales y pluviales.
10 m
Bajante interior de la red de evacuación de aguas residuales, formada por tubo de PVC, serie B, de 110 mm de diámetro y 3,2 mm de espesor; unión pegada con adhesivo. Incluso líquido limpiador, adhesivo para tubos y accesorios de PVC, material auxiliar para montaje y sujeción a la obra, accesorios y piezas especiales.
Incluye: Replanteo del recorrido de la bajante y de la situación de los elementos de sujeción. Presentación en seco de los tubos. Fijación del material auxiliar para montaje y sujeción a la obra. Montaje, conexionado y comprobación de su correcto funcionamiento.
Criterio de medición de proyecto: Longitud medida según documentación gráfica de Proyecto.
Criterio de medición de obra: Se medirá la longitud realmente ejecutada según especificaciones de Proyecto.

| Medición | Uds. | Largo | Parcial |
|---|---|---|---|
| bajantes | 2 | 5.000 | 10.000 |
| Total |  |  | 10 |

**USS040** Ud Fosa séptica compacta, de polietileno de alta densidad (PEAD/HDPE).
1 Ud
Fosa séptica compacta de polietileno de alta densidad (PEAD/HDPE) con filtro biológico aeróbico de oxidación total, de 6000 litros, de 1740 mm de diámetro y 2930 mm de longitud, con dos bocas de acceso de 410 mm de diámetro, boca de entrada y boca de salida de 125 mm de diámetro.
Incluye: Replanteo. Colocación y conexionado de la fosa séptica compacta. Comprobación de su correcto funcionamiento.
Criterio de medición de proyecto: Número de unidades previstas, según documentación gráfica de Proyecto.
Criterio de medición de obra: Se medirá el número de unidades realmente ejecutadas según especificaciones de Proyecto.

| Medición | Uds. | Parcial |
|---|---|---|
| depósito de aguas fecales | 1 | 1.000 |
| Total |  | 1 |

### 9.2 Instalalción eléctrica (16/05/2026)

#### 9.2.1 Cuadros eléctricos (14/11/2022)

**U35005** Ud Caja general protección y medida
1 Ud
Caja general de protección y medida para 400 A de doble aislamiento, para medida indirecta, con bases de cortacircuitos de 250 amperios, colocación en hornacina, para acometidas subterráneas, provista de bornes metálicos para derivación individual de 240 mm2 de entrada-salida en fases, realizada con material autoextinguible, autoventiladas, según vigente REBT, totalmente instalada y lista para su funcionamiento. En el nicho se dejarán previstos los orificios necesarios para alojar los conductos de entrada de la acometida. Las cajas de protección y medida a utilizar corresponderán a uno de los tipos recogidos en las especificaciones técnicas de la empresa suministradora que hayan sido aprobadas por la Administración Pública competente, en función del número y naturaleza del suministro. Dentro de las mismas se instalarán cortacircuitos fusibles en todos los conductores de fase o polares, con poder de corte al menos igual a la corriente de cortocircuito prevista en el punto de su instalación. La caja de protección cumplirá todo lo que sobre el particular se indica en la Norma UNE-EN 60.439 -1, tendrán grado de inflamabilidad según se indica en la norma UNE-EN 60.439-3, una vez instaladas tendrán un grado de protección IP43 según UNE 20.324 e IK 09 según UNE-EN 50.102 y serán precintables. La envolvente deberá disponer de la ventilación interna necesaria que garantice la no formación de condensaciones. El material transparente para la lectura será resistente a la acción de los rayos ultravioleta. Las disposiciones generales de este tipo de caja quedan recogidas en la ITC-BT-13. Al tratarse de medida indirecta, incluirá:
- Un contador electrónico combinado III 4H activa clase 1 reactiva clase 2 3x230/400 V x/5 A con módulo de tarificación programable, según NI 42.20.01.
- Tres transformadores de intensidad tipo CAP, según NI72.58.01, de hasta 300 A
- El cableado.
- Un bloque de bornes de comprobación de 10 elementos, 10E-6I-4T, según NI 76.84.01
- Una placa base, en módulo de transformadores, prevista para la fijación de estos.
- Una pletina de neutro Cu de 30x5x145 mm. montada sobre placa base.
- Cable para la toma de tensión de los transformadores de intensidad según NI 72.80.01 (2,5 mm2 mínimo)
- Obra civil
- Puerta cierre de hornacina
Claves: caja general proteccion, de 400 amperios

| Medición | Uds. | Parcial |
|---|---|---|
| caja general de protección y medida del edificio (medida indirecta) | 1 | 1.000 |
| Total |  | 1 |

**CGD00LN** Ud Cuadro general de distribución
1 Ud
Suministro e instalación de cuadro eléctrico de montaje en superficie, con embarrado, capacidad con módulos según esquema unifilar adjunto, fabricado en chapa de acero Quadro 4, de Hager, o equivalente, con puerta plena y cerradura, junta de estanqueidad, conteniendo en su interior el aparellaje especificado en el esquema unifilar correspondiente y los elementos para el accionamiento, mando, señalización, medida y control que se estimen necesarios por la D.F. (contactores, relés, contactos auxiliares, interruptores, pilotos, relojes, células, toroidales, ...), y protección contra sobretensiones, con un 20% de espacio de reserva, incluidos embarrados, carriles, piezas especiales, bornas tipo Vikin, cableado, puenteado con peines, mano de obra, sinópticos, tornillería y pequeño material, canal, rotulación en plástico rígido negro con letras en color blanco, obra civil, montaje, puesta a punto y pruebas, incluso cerradura con llave.Criterio de valoración económica: El precio incluye las ayudas de albañilería para instalaciones.

| Medición | Uds. | Parcial |
|---|---|---|
| CGD | 1 | 1.000 |
| Total |  | 1 |

**CSD01** Ud Cuadro secundario de distribución planta primera
1 Ud
Suministro e instalación de cuadro eléctrico de montaje en superficie, con bloque de conexiones, capacidad con módulos según esquema unifilar adjunto, fabricado en chapa de acero Quadro 4, de Hager, o equivalente, con puerta plena y cerradura, junta de estanqueidad, conteniendo en su interior el aparellaje especificado en el esquema unifilar correspondiente y los elementos para el accionamiento, mando, señalización, medida y control que se estimen necesarios por la D.F. (contactores, relés, contactos auxiliares, interruptores, pilotos, relojes, células, toroidales, ...), y protección contra sobretensiones, con un 20% de espacio de reserva, incluidos embarrados, carriles, piezas especiales, bornas tipo Vikin, cableado, puenteado con peines, mano de obra, sinópticos, tornillería y pequeño material, canal, rotulación en plástico rígido negro con letras en color blanco, obra civil, montaje, puesta a punto y pruebas, incluso cerradura con llave.Criterio de valoración económica: El precio incluye las ayudas de albañilería para instalaciones.

| Medición | Uds. | Parcial |
|---|---|---|
| CSD planta primera | 1 | 1.000 |
| Total |  | 1 |

**CSDGR** Ud Cuadro secundario de distribución en habitaciones
5 Ud
Cuadro secundario de distribución garaje

| Medición | Uds. | Parcial |
|---|---|---|
| CDS habitaciones | 5 | 5.000 |
| Total |  | 5 |

**IEQ020** Ud Batería automática de condensadores, para 50 kVAr de potencia reactiva, de 4 escalones con una relación de potencia entre condensadores de 1:1:1:1, para alimentación trifásica a 400 V de tensión y 50 Hz de frecuencia, con contactores y fusibles.
1 Ud
Suministro e instalación de batería automática de condensadores, para 99 kVAr de potencia reactiva, de 4 escalones con una relación de potencia entre condensadores de 1:1:1:1, para alimentación trifásica a 400 V de tensión y 50 Hz de frecuencia, compuesta por armario metálico con grado de protección IP 21, de 615x400x1330 mm; condensadores regulador de energía reactiva con pantalla de cristal líquido contactores con bloque de preinserción y resistencia de descarga rápida; y fusibles de alto poder de corte. Incluso accesorios necesarios para su correcta instalación. Totalmente montada, conexionada y puesta en marcha por la empresa instaladora para la comprobación de su correcto funcionamiento. Incluye: Montaje y fijación. Conexionado y puesta en marcha.

| Medición | Uds. | Parcial |
|---|---|---|
| bateria de condensadores | 1 | 1.000 |
| Total |  | 1 |

#### 9.2.2 Circuitos eléctricos (14/11/2022)

**IEH012b** m Suministro e instalación de cable unipolar RZ1-K (AS), siendo su tensión asignada de 0,6/1 kV, reacción al fuego clase Cca-s1b,d1,a1, con conductor de cobre clase 5 (-K) de 25 mm² de sección, con aislamiento de polietileno reticulado (R) y cubierta de compuesto termoplástico a base de poliolefina libre de halógenos con baja emisión de humos y gases corrosivos (Z1). Incluso accesorios y elementos de sujeción.
50 m
Suministro e instalación de cable unipolar RZ1-K (AS), siendo su tensión asignada de 0,6/1 kV, reacción al fuego clase Cca-s1b,d1,a1, con conductor de cobre clase 5 (-K) de 25 mm² de sección, con aislamiento de polietileno reticulado (R) y cubierta de compuesto termoplástico a base de poliolefina libre de halógenos con baja emisión de humos y gases corrosivos (Z1). Incluso accesorios y elementos de sujeción. Incluye: Tendido del cable. Conexionado. Comprobación de su correcto funcionamiento.

| Medición | Uds. | Largo | Parcial |
|---|---|---|---|
| desde CPM a CGD | 5 | 10.000 | 50.000 |
| Total |  |  | 50 |

**IEH012c** m Suministro e instalación de cable unipolar RZ1-K (AS), siendo su tensión asignada de 0,6/1 kV, reacción al fuego clase Cca-s1b,d1,a1, con conductor de cobre clase 5 (-K) de 10 mm² de sección, con aislamiento de polietileno reticulado (R) y cubierta de compuesto termoplástico a base de poliolefina libre de halógenos con baja emisión de humos y gases corrosivos (Z1). Incluso accesorios y elementos de sujeción.
175 m
Suministro e instalación de cable unipolar RZ1-K (AS), siendo su tensión asignada de 0,6/1 kV, reacción al fuego clase Cca-s1b,d1,a1, con conductor de cobre clase 5 (-K) de 16 mm² de sección, con aislamiento de polietileno reticulado (R) y cubierta de compuesto termoplástico a base de poliolefina libre de halógenos con baja emisión de humos y gases corrosivos (Z1). Incluso accesorios y elementos de sujeción. Incluye: Tendido del cable. Conexionado. Comprobación de su correcto funcionamiento.

| Medición | Uds. | Largo | Parcial |
|---|---|---|---|
| desde CGD a unidad exterior de climatización | 5 | 35.000 | 175.000 |
| Total |  |  | 175 |

**IEH012d** m Suministro e instalación de cable unipolar RZ1-K (AS), siendo su tensión asignada de 0,6/1 kV, reacción al fuego clase Cca-s1b,d1,a1, con conductor de cobre clase 5 (-K) de 6 mm² de sección, con aislamiento de polietileno reticulado (R) y cubierta de compuesto termoplástico a base de poliolefina libre de halógenos con baja emisión de humos y gases corrosivos (Z1). Incluso accesorios y elementos de sujeción.
950 m
Suministro e instalación de cable unipolar RZ1-K (AS), siendo su tensión asignada de 0,6/1 kV, reacción al fuego clase Cca-s1b,d1,a1, con conductor de cobre clase 5 (-K) de 6 mm² de sección, con aislamiento de polietileno reticulado (R) y cubierta de compuesto termoplástico a base de poliolefina libre de halógenos con baja emisión de humos y gases corrosivos (Z1). Incluso accesorios y elementos de sujeción. Incluye: Tendido del cable. Conexionado. Comprobación de su correcto funcionamiento.

| Medición | Uds. | Largo | Parcial |
|---|---|---|---|
| desde CSD planta baja a habitaciones | 5 | 65.000 | 325.000 |
| desde CSD planta baja a CSD planta primera | 5 | 35.000 | 175.000 |
| desde CSD planta primera a habitaciones | 5 | 90.000 | 450.000 |
| Total |  |  | 950 |

**IEH012e** m Suministro e instalación de cable unipolar RZ1-K (AS), siendo su tensión asignada de 0,6/1 kV, reacción al fuego clase Cca-s1b,d1,a1, con conductor de cobre clase 5 (-K) de 4 mm² de sección, con aislamiento de polietileno reticulado (R) y cubierta de compuesto termoplástico a base de poliolefina libre de halógenos con baja emisión de humos y gases corrosivos (Z1). Incluso accesorios y elementos de sujeción.
210 m
Suministro e instalación de cable unipolar RZ1-K (AS), siendo su tensión asignada de 0,6/1 kV, reacción al fuego clase Cca-s1b,d1,a1, con conductor de cobre clase 5 (-K) de 4 mm² de sección, con aislamiento de polietileno reticulado (R) y cubierta de compuesto termoplástico a base de poliolefina libre de halógenos con baja emisión de humos y gases corrosivos (Z1). Incluso accesorios y elementos de sujeción. Incluye: Tendido del cable. Conexionado. Comprobación de su correcto funcionamiento.

| Medición | Uds. | Largo | Parcial |
|---|---|---|---|
| alimentación recuperadores de calor | 3 | 70.000 | 210.000 |
| Total |  |  | 210 |

**IEH012f** m Suministro e instalación de cable unipolar RZ1-K (AS), siendo su tensión asignada de 0,6/1 kV, reacción al fuego clase Cca-s1b,d1,a1, con conductor de cobre clase 5 (-K) de 2,5 mm² de sección, con aislamiento de polietileno reticulado (R) y cubierta de compuesto termoplástico a base de poliolefina libre de halógenos con baja emisión de humos y gases corrosivos (Z1). Incluso accesorios y elementos de sujeción.
2625 m
Suministro e instalación de cable unipolar RZ1-K (AS), siendo su tensión asignada de 0,6/1 kV, reacción al fuego clase Cca-s1b,d1,a1, con conductor de cobre clase 5 (-K) de 2,5 mm² de sección, con aislamiento de polietileno reticulado (R) y cubierta de compuesto termoplástico a base de poliolefina libre de halógenos con baja emisión de humos y gases corrosivos (Z1). Incluso accesorios y elementos de sujeción. Incluye: Tendido del cable. Conexionado. Comprobación de su correcto funcionamiento.

| Medición | Uds. | Largo | Parcial |
|---|---|---|---|
| tomas de corriente | 3 | 875.000 | 2625.000 |
| Total |  |  | 2625 |

**IEH012g** m Suministro e instalación de cable unipolar RZ1-K (AS), siendo su tensión asignada de 0,6/1 kV, reacción al fuego clase Cca-s1b,d1,a1, con conductor de cobre clase 5 (-K) de 1,5 mm² de sección, con aislamiento de polietileno reticulado (R) y cubierta de compuesto termoplástico a base de poliolefina libre de halógenos con baja emisión de humos y gases corrosivos (Z1). Incluso accesorios y elementos de sujeción.
630 m
Suministro e instalación de cabl unipolar RZ1-K (AS), siendo su tensión asignada de 0,6/1 kV, reacción al fuego clase Cca-s1b,d1,a1, con conductor de cobre clase 5 (-K) de 1,5 mm² de sección, con aislamiento de polietileno reticulado (R) y cubierta de compuesto termoplástico a base de poliolefina libre de halógenos con baja emisión de humos y gases corrosivos (Z1). Incluso accesorios y elementos de sujeción. Incluye: Tendido del cable. Conexionado. Comprobación de su correcto funcionamiento.

| Medición | Uds. | Largo | Parcial |
|---|---|---|---|
| alumbrado | 3 | 210.000 | 630.000 |
| Total |  |  | 630 |

**IEO010** m Canalización de 16 mm de diámetro (para cable de 1,5 mm2 de sección)
630 m
Canalización de tubo curvable de poliamida, exento de halógenos, transversalmente elástico, corrugado, de color gris, de 16 mm de diámetro nominal, resistencia a la compresión 320 N, con grado de protección IP547. Instalación empotrada en elemento de construcción de obra de fábrica. Incluye: Replanteo. Colocación y fijación del tubo. Accesorios y elementos de fijación, cajas de registro, etc.

| Medición | Uds. | Largo | Parcial |
|---|---|---|---|
| alumbrado | 3 | 210.000 | 630.000 |
| Total |  |  | 630 |

**IEO010b** m Canalización de 20 mm de diámetro (para cable de 2,5 y 4 mm2 de sección)
2835 m
Canalización de tubo curvable de poliamida, exento de halógenos, transversalmente elástico, corrugado, de color gris, de 20 mm de diámetro nominal, resistencia a la compresión 320 N, con grado de protección IP547. Instalación empotrada en elemento de construcción de obra de fábrica. Incluye: Replanteo. Colocación y fijación del tubo. Accesorios y elementos de fijación, cajas de registro, etc.

| Medición | Uds. | Largo | Parcial |
|---|---|---|---|
| tomas de corriente | 3 | 875.000 | 2625.000 |
| alimentación recuperadores de calor | 3 | 70.000 | 210.000 |
| Total |  |  | 2835 |

**IEO010c** m Canalización de 25 mm de diámetro (para cable de 6 mm2 de sección)
950 m
Canalización de tubo curvable de poliamida, exento de halógenos, transversalmente elástico, corrugado, de color gris, de 25 mm de diámetro nominal, resistencia a la compresión 320 N, con grado de protección IP547. Instalación empotrada en elemento de construcción de obra de fábrica. Incluye: Replanteo. Colocación y fijación del tubo. Accesorios y elementos de fijación, cajas de registro, etc.

| Medición | Uds. | Largo | Parcial |
|---|---|---|---|
| desde CSD planta baja a habitaciones | 5 | 65.000 | 325.000 |
| desde CSD planta baja a CSD planta primera | 5 | 35.000 | 175.000 |
| desde CSD planta primera a habitaciones | 5 | 90.000 | 450.000 |
| Total |  |  | 950 |

**IEO010d** m Canalización de 32 mm de diámetro (para cable de 10 mm2 de sección)
175 m
Canalización de tubo curvable de poliamida, exento de halógenos, transversalmente elástico, corrugado, de color gris, de 32 mm de diámetro nominal, resistencia a la compresión 320 N, con grado de protección IP547. Instalación empotrada en elemento de construcción de obra de fábrica. Incluye: Replanteo. Colocación y fijación del tubo. Accesorios y elementos de fijación, cajas de registro, etc.

| Medición | Uds. | Largo | Parcial |
|---|---|---|---|
| desde CGD a unidad exterior de climatización | 5 | 35.000 | 175.000 |
| Total |  |  | 175 |

**IEO010e** m Canalización de 40 mm de diámetro (para cable de 25 mm2 de sección)
50 m
Canalización de tubo curvable de poliamida, exento de halógenos, transversalmente elástico, corrugado, de color gris, de 40 mm de diámetro nominal, resistencia a la compresión 320 N, con grado de protección IP547. Instalación empotrada en elemento de construcción de obra de fábrica. Incluye: Replanteo. Colocación y fijación del tubo. Accesorios y elementos de fijación, cajas de registro, etc.

| Medición | Uds. | Largo | Parcial |
|---|---|---|---|
| desde CPM a CGD | 5 | 10.000 | 50.000 |
| Total |  |  | 50 |

**IEP021** Ud Toma de tierra con pica.
1 Ud
Toma de tierra con tres picas de acero cobreado de 2 m de longitud cada una.
Incluye: Replanteo. Excavación con medios mecánicos. Eliminación de las tierras sueltas del fondo de la excavación. Hincado de las picas. Colocación de la arqueta de registro. Conexión de los electrodos con la línea de enlace. Relleno del trasdós. Conexión a la red de tierra. Montaje, conexionado y comprobación de su correcto funcionamiento.

| Medición | Uds. | Parcial |
|---|---|---|
| tierra | 1 | 1.000 |
| Total |  | 1 |

**IEP025** m Conductor de tierra.
30 m
Conductor de tierra formado por cable rígido desnudo de cobre trenzado, de 35 mm² de sección. Incluye: Replanteo del recorrido. Tendido del conductor de tierra. Conexionado del conductor de tierra mediante bornes de unión.

| Medición | Uds. | Parcial |
|---|---|---|
| tierra | 30 | 30.000 |
| Total |  | 30 |

**IEP030** Ud Red de equipotencialidad.
9 Ud
Red de equipotencialidad en cuarto húmedo.
Incluye: Replanteo. Conexionado del electrodo y la línea de enlace. Montaje del punto de puesta a tierra. Trazado de la línea principal de tierra. Sujeción. Trazado de derivaciones de tierra. Conexionado de las derivaciones. Conexión a masa de la red.

| Medición | Uds. | Parcial |
|---|---|---|
| aseos | 9 | 9.000 |
| Total |  | 9 |

#### 9.2.3 Iluminación (14/11/2022)

**IOA020** Ud Alumbrado de emergencia, modelo Via Led de la marca NORMALUX, flujo luminoso 175 lúmenes.
7 Ud
Suministro e instlación de luminaria de emergencia, modelo Via Led de la marca NORMALUX, tecnologia led, flujo luminoso 175 lúmenes, carcasa circula, diametro 50 mm, IP65, baterías con autonomía de 1 h, alimentación a 230 V, IK 04. Instalación empotrada. Incluso accesorios y elementos de fijación. Incluye: Replanteo. Fijación y nivelación. Montaje, conexionado y comprobación de su correcto funcionamiento.

| Medición | Uds. | Parcial |
|---|---|---|
| luminaria de emergencia | 7 | 7.000 |
| Total |  | 7 |

#### 9.2.4 Mecanismos (14/11/2022)

**IEM060b** Ud Base de toma de corriente empotrada.
86 Ud
Base de toma de corriente con contacto de tierra (2P+T), tipo Schuko, gama media, intensidad asignada 16 A, tensión asignada 250 V, con tapa, de color blanco y marco embellecedor para 1 elemento, de color blanco. Instalación empotrada. Incluye: Montaje, conexionado y comprobación de su correcto funcionamiento.

| Medición | Uds. | Parcial |
|---|---|---|
| tomas de corriente planta baja | 38 | 38.000 |
| tomas de corriente planta primera | 48 | 48.000 |
| Total |  | 86 |

**IEM020** Ud Interruptor empotrado.
13 Ud
Interruptor unipolar (1P), gama media, intensidad asignada 10 AX, tensión asignada 250 V, con tecla simple, de color blanco y marco embellecedor para 1 elemento, de color blanco. Instalación empotrada. Incluye: Montaje, conexionado y comprobación de su correcto funcionamiento.

| Medición | Uds. | Parcial |
|---|---|---|
| interruptores planta baja | 8 | 8.000 |
| interruptores planta primera | 5 | 5.000 |
| Total |  | 13 |

**IEM030** Ud Conmutador empotrado.
36 Ud
Conmutador, gama media, intensidad asignada 10 AX, tensión asignada 250 V, con tecla simple, de color blanco y marco embellecedor para 1 elemento, de color blanco. Instalación empotrada. Incluye: Montaje, conexionado y comprobación de su correcto funcionamiento.

| Medición | Uds. | Parcial |
|---|---|---|
| conmutadores planta baja | 17 | 17.000 |
| conmutadores planta primera | 19 | 19.000 |
| Total |  | 36 |

**IEM090** Ud Zumbador SOS para aseos, gama básica, tensión de alimentación 230 V, con tapa con rejilla, de color blanco y marco embellecedor para un elemento, de color blanco, empotrado.
2 Ud
Suministro e instalación de zumbador de SOS, gama básica, tensión de alimentación 230 V, con tapa con rejilla, de color blanco y marco embellecedor para un elemento, de color blanco, empotrado, sin incluir la caja de mecanismo. Totalmente montado, conexionado y probado. Incluye: Conexionado y montaje del elemento.

| Medición | Uds. | Parcial |
|---|---|---|
| planta baja | 1 | 1.000 |
|  | 1 | 1.000 |
| Total |  | 2 |

### 9.3 Instalación fontanería (18/05/2026)

**IFM006** m Tubería para montante, empotrada en la pared.
32 m
Tubería para montante de fontanería, empotrada en la pared, formada por tubo de polietileno reticulado (PE-Xa), serie 5, de 20 mm de diámetro exterior, PN=6 atm y 1,9 mm de espesor, suministrado en rollos. Incluso material auxiliar para montaje y sujeción a la obra, accesorios y piezas especiales.
Criterio de valoración económica: El precio no incluye las ayudas de albañilería para instalaciones.
Incluye: Replanteo. Colocación y fijación de tubos, accesorios y piezas especiales.
Criterio de medición de proyecto: Longitud medida según documentación gráfica de Proyecto.
Criterio de medición de obra: Se medirá la longitud realmente ejecutada según especificaciones de Proyecto.

| Medición | Uds. | Largo | Parcial |
|---|---|---|---|
| montantes a planta primera (agua fría) | 2 | 8.000 | 16.000 |
| montantes a planta primera (agua caliente) | 2 | 8.000 | 16.000 |
| Total |  |  | 32 |

**IFI010** Ud Instalación interior para aseo.
2 Ud
Instalación interior de fontanería para aseo con dotación para: inodoro, lavabo sencillo, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Medición | Uds. | Parcial |
|---|---|---|
| aseo planta baja | 2 | 2.000 |
| Total |  | 2 |

**IFI010b** Ud Instalación interior para aseo con ducha.
6 Ud
Instalación interior de fontanería para aseo con dotación para: inodoro, lavabo sencillo, ducha, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Medición | Uds. | Parcial |
|---|---|---|
| aseo H1 | 1 | 1.000 |
| aseo H2 | 1 | 1.000 |
| aseo H3 | 1 | 1.000 |
| aseo H4 | 1 | 1.000 |
| aseo H5 | 1 | 1.000 |
| DC | 1 | 1.000 |
| Total |  | 6 |

**IFI012** Ud Instalación interior para cocina.
1 Ud
Instalación interior de fontanería para cocina con dotación para: fregadero, toma y llave de paso para lavavajillas, realizada con tubo de polietileno reticulado (PE-X), para la red de agua fría y caliente que conecta la derivación particular o una de sus ramificaciones con cada uno de los aparatos sanitarios, con los diámetros necesarios para cada punto de servicio. Incluso llaves de paso de cuarto húmedo para el corte del suministro de agua, de polietileno reticulado (PE-X), material auxiliar para montaje y sujeción a la obra, derivación particular, accesorios de derivaciones.
Criterio de valoración económica: El precio no incluye las ayudas de albañilería para instalaciones.
Incluye: Replanteo. Colocación y fijación de tuberías y llaves.
Criterio de medición de proyecto: Número de unidades previstas, según documentación gráfica de Proyecto.
Criterio de medición de obra: Se medirá el número de unidades realmente ejecutadas según especificaciones de Proyecto.

| Medición | Uds. | Parcial |
|---|---|---|
| cocina | 1 | 1.000 |
| Total |  | 1 |

**IFI008** Ud Llave de paso.
10 Ud
Válvula de asiento de latón, de 3/4" de diámetro, con maneta y embellecedor de acero inoxidable.
Incluye: Replanteo. Conexión de la válvula a los tubos. Comprobación de su correcto funcionamiento.
Criterio de medición de proyecto: Número de unidades previstas, según documentación gráfica de Proyecto.
Criterio de medición de obra: Se medirá el número de unidades realmente ejecutadas según especificaciones de Proyecto.

| Medición | Uds. | Parcial |
|---|---|---|
| para cada zona húmeda | 10 | 10.000 |
| Total |  | 10 |

**IFI006** m Tubería para instalación interior, empotrada en la pared.
100 m
Tubería para instalación interior, empotrada en la pared, formada por tubo de polietileno reticulado (PE-Xa), serie 5, de 20 mm de diámetro exterior, PN=6 atm y 1,9 mm de espesor, suministrado en rollos. Incluso material auxiliar para montaje y sujeción a la obra, accesorios y piezas especiales.
Criterio de valoración económica: El precio no incluye las ayudas de albañilería para instalaciones.
Incluye: Replanteo. Colocación y fijación de tubo y accesorios.
Criterio de medición de proyecto: Longitud medida según documentación gráfica de Proyecto.
Criterio de medición de obra: Se medirá la longitud realmente ejecutada según especificaciones de Proyecto.

| Medición | Uds. | Largo | Parcial |
|---|---|---|---|
| para cada zona húmeda (agua fría) | 10 | 5.000 | 50.000 |
| para cada zona húmeda (agua caliente) | 10 | 5.000 | 50.000 |
| Total |  |  | 100 |

### 9.4 Ventilación (18/05/2026)
Climatización

#### 9.4.1 Equipos

**SV02** Ud Sistema Integrado de ahorro de la ventilación (SIAV), marca AIRE LIMPIO, modelo AL-25.08EC o equivalente.
2 Ud
Sistema Integrado de ahorro de la ventilación (SIAV), marca AIRE LIMPIO, modelo AL-25.16EC o equivalente, con las siguientes características: * Motor EC regulable 0-10V; * Alimentación eléctrica: 230V/I/50Hz; * Etapas de filtración; - Filtro F9; - Filtro CPZ de eficacia 90% gases y olores; - Filtro absoluto DOP HEPA 99,9%; - Emisor Germicida UVGI; * Dimensiones (largo/alto/ancho): 1.020/367/667mm; * Aislamiento clase F; * Registrable por la base con posibilidad de instalarse en cualquier sentido; Producto acorde con el Reglamento (EU) Nº1253/2014 ERP 2018; dispone de sondas de co2 para su sistema de control.
Incluye: Replanteo. Colocación y fijación. Conexionado y comprobación de su correcto funcionamiento.
Criterio de medición de proyecto: Número de unidades previstas, según documentación gráfica de Proyecto.
Criterio de medición de obra: Se medirá el número de unidades realmente ejecutadas según especificaciones de Proyecto.

| Medición | Uds. | Parcial |
|---|---|---|
| zona de talleres | 1 | 1.000 |
| cocina+comedor | 1 | 1.000 |
| Total |  | 2 |

**CAJ01** Ud Unidad de Ventilación Inteligente VMC DF Compacta de Alto Rendimiento, marca SIBER, modelo DF EVO 2, o similar.
1 Ud
Unidad Siber DF EVO 2 es un grupo recuperador de doble flujo de alto rendimiento con una tecnología de ventilación a caudal constante, ventilador centrífugo a corriente continua y álabes inclinados hacia adelante, asegurando así el caudal constante, confort acústico, consumos eléctricos reducidos, fácil mantenimiento y una óptima calidad del aire. o equivalente. Incluso accesorios y elementos de fijación.
Incluye: Replanteo. Colocación y fijación. Conexionado y comprobación de su correcto funcionamiento.
Criterio de medición de proyecto: Número de unidades previstas, según documentación gráfica de Proyecto.
Criterio de medición de obra: Se medirá el número de unidades realmente ejecutadas según especificaciones de Proyecto.

| Medición | Uds. | Parcial |
|---|---|---|
| habitaciones | 1 | 1.000 |
| Total |  | 1 |

**IVM040** Ud Suministro e instalación de ventilador helicocentrífugo de perfil bajo, modelo TD-500/150-160 SILENT ECOWATT "S&P" o equivalente, de dos velocidades, potencia máxima de 50 W, caudal máximo de 555 m³/h, de 200 mm de diámetro y 295 mm de longitud, nivel de presión sonora
7 Ud
Suministro e instalación de ventilador helicocentrífugo de perfil bajo, modelo TD-500/150-160 SILENT ECOWATT "S&P" o equivalente, de dos velocidades, potencia máxima de 50 W, caudal máximo de 555 m³/h, de 200 mm de diámetro y 295 mm de longitud, nivel de presión sonora de 33 dBA, para conductos de 150 mm de diámetro, formado por cuerpo de polipropileno, hélice de ABS, caja de bornes y motor para alimentación monofásica a 230 V y 50 Hz de frecuencia.
Incluye: Replanteo. Colocación. Conexionado y comprobación de su correcto funcionamiento.
Criterio de medición de proyecto: Número de unidades previstas, según documentación gráfica de Proyecto.
Criterio de medición de obra: Se medirá el número de unidades realmente ejecutadas según especificaciones de Proyecto.

| Medición | Uds. | Parcial |
|---|---|---|
| aseos planta baja | 2 | 2.000 |
| aseos planta primera | 5 | 5.000 |
| Total |  | 7 |

#### 9.4.2 Sistemas de conducción de aire

**ICR021** m² Conducto de lana mineral.
80.76 m²
Conducto rectangular para la distribución de aire climatizado formado por panel rígido de alta densidad de lana de vidrio Climaver Plus R "ISOVER", según UNE-EN 14303, de 25 mm de espesor, revestido por ambas caras por aluminio (exterior: aluminio + malla de fibra de vidrio + kraft; interior: aluminio + kraft), con el canto macho rebordeado por el complejo interior del conducto, resistencia térmica 0,78 m²K/W, conductividad térmica 0,032 W/(mK), instalado con sistema Climaver Metal compuesto por perfiles de aluminio extrusionado Perfiver L "ISOVER" en las aristas longitudinales del conducto y Perfiver H "ISOVER" para la formación de puertas de inspección o registro, conexiones a máquinas, a rejillas o a difusores. Incluso codos, derivaciones, sellado de uniones con cola Climaver, embocaduras, soportes metálicos galvanizados, elementos de fijación, sellado de tramos con cinta Climaver de aluminio, accesorios de montaje y piezas especiales.
Incluye: Replanteo del recorrido de los conductos. Marcado y posterior anclaje de los soportes de los conductos. Montaje y fijación de conductos. Sellado de las uniones. Comprobación de su correcto funcionamiento. Limpieza final.
Criterio de medición de proyecto: Superficie proyectada, según documentación gráfica de Proyecto, calculada como producto del perímetro exterior por la longitud del tramo, medida entre los ejes de los elementos o de los puntos a conectar, sin descontar las piezas especiales.
Criterio de medición de obra: Se medirá la superficie realmente ejecutada según especificaciones de Proyecto.

| Medición | Uds. | Largo | Ancho | Parcial |
|---|---|---|---|---|
| ventilación zona de talleres | 1 | 8.500 | 1.200 | 10.200 |
| ventilación cocina+comedor | 1 | 8.300 | 1.200 | 9.960 |
| ventilación habitación 01 | 1 | 10.100 | 1.200 | 12.120 |
| ventilación habitación 02 | 1 | 10.100 | 1.200 | 12.120 |
| ventilación habitación 03 | 1 | 10.100 | 1.200 | 12.120 |
| ventilación habitación 04 | 1 | 10.100 | 1.200 | 12.120 |
| ventilación habitación 05 | 1 | 10.100 | 1.200 | 12.120 |
| Total |  |  |  | 80.76 |

**BOC01** Ud Boca extractor IMPULSOR plástico regulable BOR-100 o equivalente
7 Ud
Boca extractor impulsor BOR-100 o equivalente. Bocas de plástico ajustables, de color blanco, utilizadas tanto para la extracción como para la impulsión de aire en estancias y locales comerciales. Rango de utilización incluido entre 40 y 150 Pa. El obturador central móvil permite realizar el control del caudal gracias a un tornillo de ajuste. La abertura se presenta en 2 versiones: Aberturas ajustables con soportes de anclaje para instalación en pladur: BORP. Aberturas ajustables de junta para instalación en conducto: BORJ.

| Medición | Uds. | Parcial |
|---|---|---|
| aseos | 7 | 7.000 |
| Total |  | 7 |

**IVV020** m Suministro y montaje de conducto circular de ventilación formado por tubo de chapa de acero galvanizado de pared simple lisa, autoconectable macho-hembra, de 200 mm de diámetro y 0,6 mm de espesor de chapa, colocado en posición horizontal. Incluso material auxiliar para montaje y sujeción a la obra, accesorios y piezas especiales.
7 m
Suministro y montaje de conducto circular de ventilación formado por tubo de chapa de acero galvanizado de pared simple lisa, autoconectable macho-hembra, de 200 mm de diámetro y 0,6 mm de espesor de chapa, colocado en posición horizontal. Incluso material auxiliar para montaje y sujeción a la obra, accesorios y piezas especiales.
Incluye: Replanteo del recorrido del conducto y de la situación de los elementos de sujeción. Presentación de tubos, accesorios y piezas especiales. Fijación del material auxiliar para montaje y sujeción a la obra. Montaje, conexionado y comprobación de su correcto funcionamiento.
Criterio de medición de proyecto: Longitud proyectada, según documentación gráfica de Proyecto, medida entre los ejes de los elementos o de los puntos a conectar, sin descontar las piezas especiales.
Criterio de medición de obra: Se medirá la longitud realmente ejecutada según especificaciones de Proyecto.
Criterio de valoración económica: El precio no incluye las compuertas de regulación, las compuertas cortafuego, las rejillas ni los difusores.

| Medición | Uds. | Largo | Parcial |
|---|---|---|---|
| aseos | 7 | 1.000 | 7.000 |
| Total |  |  | 7 |

### 9.5 Sanitarios y griferías (15/07/2014)

**E1417** Ud Barra de apoyo abatible de 80cm Medinox BG0800CS
2 Ud
Ud. Barra de apoyo abatible de inodoro para montaje a pared modelo Medinox BG0800CS de Mediclinics o equivalente en acero inoxidable AISI 304, acabado satinado, rectificado con efecto antideslizante, longitud 800mm, espesor de material 1,2mm, diámetro del tubo 32 mm, en forma de abrazadera, protección frente a plegado hacia abajo indeaseado, amortiguador de tope de goma, probado y certificado, placa de montaje de 4 mm de espesor con tres agujeros de fijación, incluye tornillos de acero inoxidable y tacos. Incluso montaje. Medido por ud ejecutada.

**E1418** Ud Barra de apoyo ángulo 3 ptos Medinox BD0700CS
1 Ud
Ud. Barra de apoyo en ángulo y tres puntos de anclaje a pared modelo Medinox BD0700CS de Mediclinics o equivalente en acero inoxidable AISI 304, acabado satinado, rectificado con efecto antideslizante, espesor de material 1,2mm, diámetro del tubo 32 mm, en forma de abrazadera, probado y certificado, placas de montaje de 4 mm de espesor con tres agujeros de fijación, incluye tornillos de acero inoxidable y tacos. Incluso montaje. Medido por ud ejecutada.

**E1419** Ud Barra de apoyo recta Medinox BR0750CS
2 Ud
Ud. Barra de apoyo recto para colocación horizontal o vertical de 70cm de longitud modelo Medinox BR0750CS de Mediclinics o equivalente en acero inoxidable AISI 304, acabado satinado, rectificado con efecto antideslizante, espesor de material 1,2mm, diámetro del tubo 32 mm, en forma de abrazadera, probado y certificado, placas de montaje de 4 mm de espesor con tres agujeros de fijación, incluye tornillos de acero inoxidable y tacos. Incluso montaje. Medido por ud ejecutada.

**E1420** Ud Asiento ducha accesible Mediclinics G01JDS43W1
1 Ud
Ud. Asiento abatible con respaldo para ducha modelo G01JDS43W1 de Mediclinics o equivalente fabricado en acero galvanizado recubierto de polipropileno blanco, soporte de acero inoxidable con 4 orificios para motaje a pared y cubretornillos de nylon incluye tornillos de acero inoxidable y tacos. Incluso montaje. Medido por ud ejecutada.

**SAI030** Ud Inodoro adosado a pared de tanque bajo compact modelo ONA de ROCA
6 Ud
Inodoro completo de tanque bajo compact modelo ONA de ROCA (A342688000 / A341680000 / A801E22001), de porcelana vitrificada, de calidad alta color blanco, incluso tanque con tapa, rimless y mecanismo de doble pulsador 3/6 litros, asiento amortiguado y tapa del mismo modelo y color, con parte proporcional de tubería de diámetro 15 mm (1/2"") de polipropileno para alimentación de y tubería de diámetro 110 mm, según NTE/IFF-30 y ISS-34. Totalmente instalado y en funcionamiento.
Incluye: Replanteo. Colocación y fijación del aparato. Montaje del desagüe. Conexión a la red de evacuación. Conexión a la red de agua fría. Comprobación de su correcto funcionamiento. Sellado de juntas.
Criterio de medición de proyecto: Número de unidades previstas, según documentación gráfica de Proyecto.
Criterio de medición de obra: Se medirá el número de unidades realmente colocadas según especificaciones de Proyecto.

**SPI005** Ud Inodoro movilidad reducida con tanque bajo Roca Access
2 Ud
Taza de inodoro de tanque bajo Access con ref.A342236000 / A341231000 / A801232004, con salida para conexión horizontal, asiento elevado y fijación vista, de porcelana sanitaria, acabado termoesmaltado, color blanco, de 360x670x460 mm, con borde de descarga, con cisterna de inodoro, de doble descarga, con conexión de suministro inferior, de porcelana sanitaria, acabado termoesmaltado, color blanco y con asiento y tapa de inodoro con caída amortiguada, de Duroplast, color blanco. Incluso silicona para sellado de juntas.
Incluye: Replanteo. Colocación y fijación del aparato. Montaje del desagüe. Conexión a la red de evacuación. Montaje de la grifería. Conexión a la red de agua fría. Comprobación de su correcto funcionamiento. Sellado de juntas.
Criterio de medición de proyecto: Número de unidades previstas, según documentación gráfica de Proyecto.
Criterio de medición de obra: Se medirá el número de unidades realmente colocadas según especificaciones de Proyecto.

**09.02b** Ud Grifería empotrada lavabo IMEX MONZA GLM039
8 Ud
Suministro y montaje de griferia monomando empotrado cromado para lavabo modelo Monza de IMEX ref.GLM039. Incluso cuerpo empotrado, amortiguadores acústicos y junta antihumedad. Completamente instalada y en perfecto funcionamiento.

**09.03** Ud Grifería empotrada ducha pared+móvil IMEX MONZA GPM039
6 Ud
Suministro y montaje de kit de ducha monomando empotrado cromado serie Monza de IMEX ref. GPM039 acabado cromo compuesto por cuerpo empotrado, maneta con distribuidor de dos vías, brazo a pared de ducha orientable de acero inoxidable, soporte para ducha de mano con toma de agua a pared, ducha de mano anticalcárea de latón y flexo sanitado. Incluso partes empotradas y trazado de conexión entre grifería y rodiadores. Completamente instalada, y en perfecto funcionamiento.

**SAL035** Ud Lavabo mural Fineceramic ONA de Roca
8 Ud
Lavabo de porcelana sanitaria, mural, gama básica, color blanco, de 350x320 mm, y desagüe, acabado cromado. Incluso juego de fijación y silicona para sellado de juntas.
Criterio de valoración económica: El precio no incluye la grifería.
Incluye: Replanteo. Colocación y fijación del aparato. Montaje del desagüe. Conexión a la red de evacuación. Comprobación de su correcto funcionamiento. Sellado de juntas.
Criterio de medición de proyecto: Número de unidades previstas, según documentación gráfica de Proyecto.
Criterio de medición de obra: Se medirá el número de unidades realmente colocadas según especificaciones de Proyecto.

### 9.6 Instalación de calefacción (21/05/2026)

**ICV048** Ud Equipo aire-agua, bomba de calor aerotérmica, para producción de A.C.S. y calefacción.
1 Ud
Bomba de calor para calefacción y ACS incluyendo:
- Bomba tipo split trifásica con gas R410A Platinum BC iMAX 22 kW Equipo aire agua tipo split BAXI con tecnología inverter formado por una unidad exterior y una unidad interior con cuadro de control con gran display. Temperatura máxima de impulsión en calefacción de 55 ºC y temperatura mínima de ida en modo frío de 7 ºC. Para la producción de ACS es necesario el accesorio kit válvula de 3 vías gestionada directamente por la bomba de calor. Incluye resistencias de apoyo integradas.
Marca: BAXI Potencia calorífica: 21,7 kW Potencia frigorífica: 17,65 kW Potencia eléctrica nominal: 5,48 kW Rendimiento en modo calefacción COP: 3,96 (Según UNE14511-2) Rendimiento en modo frío EER: 3,80 (Según UNE14511-2) Unidad interior, medidas 600x900x498 mm, peso 74 kg Unidad exterior, medidas 1050x1338x417 mm, peso 135 kg.
- Depósito acumulador solar de doble serpentín AS 200-2 E Interacumulador vertical para almacenamiento y producción de a.c.s. con alta superficie de intercambio interior, marca BAXI. Volumen de acumulación 200 litros. Boca de inspección de di ámetro 100 mm. Acumulador y serpentines de intercambio (supe rior para apoyo de caldera e inferior para instalación solar térmica) de acero esmaltado. Aislamiento con espuma de poli uretano de 60 mm, envuelto con una capa externa de PVC, lib re de CFC. Ánodo de magnesio incluido. Termómetro incluido. Presión máxima en a.c.s. 10 bar.
- Vaso de expansión para circuitos de A.C.S. VASOFLEX/S de 12 litros. Presión máx. trabajo 10 bar.
- Grupo de seguridad FLEXBRANE I 3/4"
- Kit válvula de 3 vías calefacción/ACS
- Sonda ACS
- Depósito de inercia ASA 140-IN Permite asegurar el volumen mínimo recomendado para un mejor funcionamiento de la Bomba de Calor
Totalmente montada, conexionada y puesta en marcha por la empresa instaladora para la comprobación de su correcto funcionamiento.
Criterio de valoración económica: El precio no incluye los elementos antivibratorios de suelo.
Incluye: Replanteo de la unidad. Colocación y fijación de la unidad y sus accesorios. Conexionado con las redes de conducción de agua, eléctrica y de recogida de condensados. Puesta en marcha.
Criterio de medición de proyecto: Número de unidades previstas, según documentación gráfica de Proyecto.
Criterio de medición de obra: Se medirá el número de unidades realmente ejecutadas según especificaciones de Proyecto.

**ICE040b** Ud Radiador BAXI Dubal 80 14 elementos
4 Ud
Radiador compuesto de 14 elementos, siendo cada uno de ellos de aluminio inyectado, modelo Dubal 80 "BAXI", de 771 mm de altura, 80 mm de anchura y 82 mm de fondo, con frontal plano, potencia calorífica 110,3 W para salto térmico de 40°C, potencia calorífica 148,7 W para salto térmico de 50°C, según UNE-EN 442-1, peso 1,83 kg, capacidad 0,5 l, pintado en epoxi color blanco RAL 9010, presión máxima de trabajo 6 bar, temperatura máxima de trabajo 110°C. Incluso, purgador automático, tapones, reducciones,juntas, anclajes, soportes, racores de conexión a la red de distribución, plafones y todos aquellos accesorios necesarios para su correcto funcionamiento. Totalmente montado, conexionado y probado.
Incluye: Replanteo mediante plantilla. Fijación en paramento mediante elementos de anclaje. Situación y fijación de las unidades. Montaje de accesorios. Conexionado con la red de conducción de agua.
Criterio de medición de proyecto: Número de unidades previstas, según documentación gráfica de Proyecto.
Criterio de medición de obra: Se medirá el número de unidades realmente ejecutadas según especificaciones de Proyecto.

**ICE040bb** Ud Radiador BAXI Dubal 80 16 elementos
2 Ud
Radiador compuesto de 14 elementos, siendo cada uno de ellos de aluminio inyectado, modelo Dubal 80 "BAXI", de 771 mm de altura, 80 mm de anchura y 82 mm de fondo, con frontal plano, potencia calorífica 110,3 W para salto térmico de 40°C, potencia calorífica 148,7 W para salto térmico de 50°C, según UNE-EN 442-1, peso 1,83 kg, capacidad 0,5 l, pintado en epoxi color blanco RAL 9010, presión máxima de trabajo 6 bar, temperatura máxima de trabajo 110°C. Incluso, purgador automático, tapones, reducciones, juntas, anclajes, soportes, racores de conexión a la red de distribución, plafones y todos aquellos accesorios necesarios para su correcto funcionamiento. Totalmente montado, conexionado y probado.
Incluye: Replanteo mediante plantilla. Fijación en paramento mediante elementos de anclaje. Situación y fijación de las unidades. Montaje de accesorios. Conexionado con la red de conducción de agua.
Criterio de medición de proyecto: Número de unidades previstas, según documentación gráfica de Proyecto.
Criterio de medición de obra: Se medirá el número de unidades realmente ejecutadas según especificaciones de Proyecto.

**ICE040c** Ud Radiador BAXI Dubal 80 12 elementos
1 Ud
Radiador compuesto de 14 elementos, siendo cada uno de ellos de aluminio inyectado, modelo Dubal 80 "BAXI", de 771 mm de altura, 80 mm de anchura y 82 mm de fondo, con frontal plano, potencia calorífica 110,3 W para salto térmico de 40°C, potencia calorífica 148,7 W para salto térmico de 50°C, según UNE-EN 442-1, peso 1,83 kg, capacidad 0,5 l, pintado en epoxi color blanco RAL 9010, presión máxima de trabajo 6 bar, temperatura máxima de trabajo 110°C. Incluso, purgador automático, tapones, reducciones, juntas, anclajes, soportes, racores de conexión a la red de distribución, plafones y todos aquellos accesorios necesarios para su correcto funcionamiento. Totalmente montado, conexionado y probado.
Incluye: Replanteo mediante plantilla. Fijación en paramento mediante elementos de anclaje. Situación y fijación de las unidades. Montaje de accesorios. Conexionado con la red de conducción de agua.
Criterio de medición de proyecto: Número de unidades previstas, según documentación gráfica de Proyecto.
Criterio de medición de obra: Se medirá el número de unidades realmente ejecutadas según especificaciones de Proyecto.

**ICE040d** Ud Radiador BAXI Dubal 80 15 elementos
1 Ud
Radiador compuesto de 14 elementos, siendo cada uno de ellos de aluminio inyectado, modelo Dubal 80 "BAXI", de 771 mm de altura, 80 mm de anchura y 82 mm de fondo, con frontal plano, potencia calorífica 110,3 W para salto térmico de 40°C, potencia calorífica 148,7 W para salto térmico de 50°C, según UNE-EN 442-1, peso 1,83 kg, capacidad 0,5 l, pintado en epoxi color blanco RAL 9010, presión máxima de trabajo 6 bar, temperatura máxima de trabajo 110°C. Incluso, purgador automático, tapones, reducciones, juntas, anclajes, soportes, racores de conexión a la red de distribución, plafones y todos aquellos accesorios necesarios para su correcto funcionamiento. Totalmente montado, conexionado y probado.
Incluye: Replanteo mediante plantilla. Fijación en paramento mediante elementos de anclaje. Situación y fijación de las unidades. Montaje de accesorios. Conexionado con la red de conducción de agua.
Criterio de medición de proyecto: Número de unidades previstas, según documentación gráfica de Proyecto.
Criterio de medición de obra: Se medirá el número de unidades realmente ejecutadas según especificaciones de Proyecto.

### 9.7 Instalación fotovoltaica (14/03/2002)

**einm1bb2** Ud Módulo fotovoltaico 530Wp SR-72M530HLPro
6 Ud
Módulo fotovoltaico policristalino de alto rendimiento, modelo SR-72M530HLPro de SUNRISE ENERGY LTD, o equivalente aprobado por la D.F., Clase II y grado de protección mínimo IP65, con 530Wp de potencia, cualificado por el CIEMAT u otro laboratorio acreditado y conforme a las especificaciones UNE-EN 61215:1997, totalmente instalado, comprobado y en correcto funcionamiento.

| Medición | Uds. | Parcial |
|---|---|---|
| CUBIERTA | 6 | 6.000 |
| Total |  | 6 |

**einn1k3** Ud Inversor SUNNY BOY 3.0
1 Ud
Inversor de onda senoidal pura monofásico conectado a red de 3kW de potencia nominal, modelo SUNNY BOY 3.0 de SMA, o equivalente aprobado por la D.F., con marcado CE. Admite una potencia máxima de 5,5kWp en el generador fotovoltaico, tensión de entrada máxima de 600V, rango de funcionamiento de 110V a 500V, doble entrada de corriente contínua (15A y 15A), salida monofásica a 1x230V. Con protección IP65, leds indicadores de tensión, sobrecarga y temperatura, trabajando como fuente de corriente, autoconmutado y con seguidor del punto de máxima potencia conforme a las directivas comunitarias de Seguridad Eléctrica en Baja Tensión y Compatibilidad Electromagnética. Conjunto totalmente instalado, comprobado y en correcto funcionamiento.

| Medición | Uds. | Parcial |
|---|---|---|
| CONVERSIÓN CC/CA | 1 | 1.000 |
| Total |  | 1 |

**eine1b1** Ud Estructura metálica para módulos fotovoltaicos sobre cubierta
6 Ud
Estructura de aluminio con marcado CE para soporte de 1 panel fotovoltaico policristalino de 72 células, instalada sobre cubierta, con tratamiento contra inclemencias metereológicas y fabricada según exigencias de la UE, totalmente instalada y sujeta según DB SE y DB HE5 del CTE.

| Medición | Uds. | Parcial |
|---|---|---|
| SOPORTE PANELES | 6 | 6.000 |
| Total |  | 6 |

**eiel1ec8** ml Línea monofásica solar 4mm² rojo/negro
6 ml
Cable para instalaciones solares fotovoltaicas TOPSOLAR PV ZZ-F de 4mm² de sección, certificado por TÜV y EN. Especialmente indicado para la conexión entre paneles fotovoltaicos, y desde los paneles al inversor de corriente continua a alterna. Puede ser instalado a la intemperie en plenas garantías. Características eléctricas: BAJA TENSIÓN CA 0,6/1kV CC 1,8kV. Norma de referencia: EN 50618/ TÜV 2Pfg 1169-08 / UTE C 32-502. Características térmicas: Temp. máxima del conductor 120ºC; Temp. máxima en cortocircuito 250ºC (máximo 5 s); Temp. mínima de servicio -40ºC. Características frente al fuego: No propagación de la llama según UNE-EN 60332-1 e IEC 60332-1; Libre de halógenos según UNE-EN 60754 e IEC 60754; Baja emisión de humos según UNE-EN 61034 e IEC 61034. Transmitancia luminosa > 60%. Baja emisión de gases corrosivos UNE-EN 60754-2 e IEC 60754-2. Características mecánicas: Radio de curvatura: 3 x diámetro exterior; Resistencia a los impactos: AG2 Medio. Características químicas: Resistencia a grasas y aceites: excelente; Resistencia a los ataques químicos: excelente. Resistencia a los rayos ultravioleta: EN 50618 y TÜV 2Pfg 1169-08. Presencia de agua: AD8 sumergida. Vida útil 30 años: Según UNE-EN 60216-2. Marcaje: metro a metro. Condiciones de instalación: Al aire; Enterrado. Conductor: Cobre electrolítico estañado, clase 5 (flexible) según UNE-EN 60228 e IEC 60228. Aislamiento: Goma libre de halógenos. Cubierta: Goma libre de halógenos de color negro o rojo.

| Medición | Uds. | Largo | Parcial |
|---|---|---|---|
| CONEXIÓN CUADRO CC - CADENA | 2 | 3.000 | 6.000 |
| Total |  |  | 6 |

**eine1bd** Ud Cuadro protecciones continua
1 Ud
Cuadro eléctrico con las protecciones de la parte de corriente contínua de la instalación de producción de energía solar fotovoltaica, apto para insalación en intemperie. Instalado y probado su correcto funcionamiento.

| Medición | Uds. | Parcial |
|---|---|---|
| Cuadro CC | 1 | 1.000 |
| Total |  | 1 |

**eine1be** Ud Cuadro protecciones alterna
1 Ud
Cuadro eléctrico con las protecciones de la parte de corriente alterna de la instalación de producción de energía solar fotovoltaica, incluida la protección contra sobretensiones de la instalación. Instalado y probado su correcto funcionamiento.

| Medición | Uds. | Parcial |
|---|---|---|
| Salida CA | 1 | 1.000 |
| Total |  | 1 |

**PEL701004T** ml Lin ES07Z1-K 2x4+TT4 Afumex Quick System en c/tubo CHF Ø20
25 ml
Línea eléctrica monofásica constituida por cable de Cu flexible tipo "AFUMEX Quick System ES07Z1-K 750V" de una sección de 4 mm² para fase, tierra y neutro, marca "PIRELLI" o equivalente aprobado por D.F., no propagador de la llama y libre de halógenos, con un nivel de aislamiento de 750V, canalizado en tubo corrugado libre de halógenos de 20 mm de diámetro nominal, color gris, tipo CHF de la marca AISCAN o equivalente aprobado por la D.F. Curvable, transversalmente elástico, con una temperatura de utilización de -5º+90ºC, no propagador de la llama. Influencias externas IP54, resistencia a la compresión > 320N, resistencia al impacto > 2J a -5ºC. Grado de protección 7 según UNE 20324. Cumpliendo la normativa UNE-EN 50267-2-2 sobre "Material Libre de Halógenos" y los criterios de montaje expresados en el Reglamento Electrotécnico de Baja Tensión (Real Decreto 842/2.002 de 2 de Agosto) e Instrucciones Técnicas Complementarias ITC BT 01 a BT 51.
– Norma constructiva: UNE 211002
– Temperatura de servicio (instalación fija): - 40 + 70ºC
– Tensión nominal de servicio: 500V hasta 1 mm 2 y 750V desde 1,5 mm 2
– Ensayo de tensión en c.a. durante 5 minutos: 2000 V en los cables ESO5Z1-K y 2500 V en los ESO7Z1-K
Ensayos de fuego:
– No propagación de la llama: UNE EN 50265-2-1 ; IEC 60332-1 ; NFC 32070-C2
– No propagación del incendio: UNE EN 50266-2-4 ; UNE 20427 ; IEC 60332-3 ; IEEE 383 ; NFC 32070-C1
– Libre de halógenos: UNE EN 50267-2-1 ; IEC 60754-1 ; BS 6425-1
– Reducida emisión de gases tóxicos: NES 713 ; NFC 20454 ; It =1,5
– Baja emisión de humos opacos: UNE EN 50268 ; IEC 61034 - 1,2
– Nula emisión de gases corrosivos: UNE EN 50267-2-3 ; IEC 60754-2 ; NFC 20453 ;
– BS 6425-2 ; pH =4,3 ; C =10 µ S/mm.
CONDUCTOR
Metal: cobre electrolítico recocido.
Flexibilidad: clase 5; según UNE 21022.
Temperatura máxima en el conductor: 70ºC en servicio continuo, 160ºC en cortocircuito.
AISLAMIENTO
Aislamiento termoplástico AFUMEX tipo TIZ1 en los colores: negro, azul, marrón, gris, amarillo/verde y rojo.
Con P.P. de accesorios de fijación,terminales, tornillos.Incluso mano de obra, replanteos, limpieza previa, y ayudas de albañileria que se precisen, así como la utilización de herramientas y medios auxiliares que se precisen, manipulación, retirada de material sobrante y limpieza posterior etc. Se entiende material totalmente instalado y verificado.

| Medición | Uds. | Largo | Parcial |
|---|---|---|---|
| CONEXIÓN INVERSOR | 1 | 25.000 | 25.000 |
| Total |  |  | 25 |

## 10 Revestimientos y tratamientos

### 10.1 Paredes (03/05/2026)
Exteriores

**RAG110** m² RI1 - Alicatado Ferrés 10x10
5.24 m²
Revestimiento interior con piezas de azulejo, Ferrés, de 100x100 mm, color blanco, acabado mate, gama media, colocado en capa gruesa con mortero de cal hidráulica NHL-3,5, rejuntado con mortero de cal pigmentado, en juntas de 1 mm de espesor. Colocado con la ayuda de crucetas de PVC. Esta partida incluye la preparación de la superficie soporteel replanteo de los niveles, de la disposición de piezas y de las juntas, el corte y cajeado de las piezas, la preparación y aplicación del material de colocación, la formación de juntas de movimiento, la colocación de las piezas, el rejuntado, acabado y limpieza final. Incluida la parte proporcional del transporte y carga manual de residuos producidos hasta el camión o contenedor, el uso de herramientas específicas y medios auxiliares para la correcta ejecución de los trabajos.

| Medición | Uds. | Largo | Parcial |
|---|---|---|---|
| Bancada chimenea | 1 | 5.240 | 5.240 |
| Total |  |  | 5.24 |

**RBL010a** m² RI2/RE1 - Resarcido mortero de cal NHL-3,5
50.323 m²
Resarcido y reintegración volumétrica de lagunas existentes en revestimientos originales, realizados mediante la aplicación manual de mortero de cal NHL 3,5, pigmentado en masa con pigmentos minerales naturales, seleccionado para garantizar la máxima compatibilidad física, química y cromática con los materiales originales existentes. Los trabajos comprenderán la limpieza previa y saneado de bordes, eliminación de partes sueltas o disgregadas, humectación del soporte, preparación y formulación del mortero, aplicación manual por capas sucesivas, texturizado y acabado final, respetando las características históricas, cromáticas y superficiales del paramento original. La ejecución se realizará mediante técnicas tradicionales y herramientas no agresivas, conforme a criterios de conservación y restauración patrimonial, siguiendo en todo momento las indicaciones y criterios establecidos por la Dirección Facultativa de la obra. Todos los trabajos serán realizados bajo intervención directa de restaurador acreditado y especializado en conservación y restauración de bienes patrimoniales. Incluso medios auxiliares, protección de elementos adyacentes, realización de muestras previas de color y textura, ajustes cromáticos, retirada de escombros, limpieza final y cuantos trabajos auxiliares sean necesarios para la correcta ejecución y terminación de la unidad de obra. Incluida la parte proporcional del transporte y carga manual de residuos producidos hasta el camión o contenedor, el uso de herramientas específicas y medios auxiliares para la correcta ejecución de los trabajos.

| Medición | Uds. | Largo | Ancho | Alto | Parcial |
|---|---|---|---|---|---|
| INTERIOR RI2 |  |  |  |  |  |
| AL | 0.1 | 10.420 | 2.930 |  | 3.053 |
| CH | 0.1 | 33.720 | 2.930 |  | 9.880 |
| CC | 0.1 | 9.700 | 2.930 |  | 2.842 |
| H1 | 0.1 | 15.180 | 2.930 |  | 4.448 |
| H2 | 0.1 | 10.540 | 2.930 |  | 3.088 |
| H3 | 0.1 | 17.000 | 3.150 |  | 5.355 |
| H4 | 0.1 | 12.860 | 3.150 |  | 4.051 |
| H5 | 0.1 | 17.360 | 3.150 |  | 5.468 |
| EXTERIOR RE1 |  |  |  |  |  |
|  | 0.1 |  |  | 15.220 | 1.522 |
|  | 0.1 |  |  | 11.730 | 1.173 |
|  | 0.1 |  |  | 14.300 | 1.430 |
|  | 0.1 |  |  | 80.130 | 8.013 |
| Total |  |  |  |  | 50.323 |

**NIF030b** m Impermeabilización EVAC Dry50 30 Revestech
42.62 m
Impermeabilización en paramento verticales, con lámina impermeabilizante flexible tipo EVAC, Dry50 30 "REVESTECH", compuesta de una doble hoja de poliolefina termoplástica con acetato de vinil etileno, con ambas caras revestidas de fibras de poliéster no tejidas, de 0,52 mm de espesor y 335 g/m², tipo monocapa, totalmente adherida al soporte con adhesivo cementoso mejorado, deformable y tixotrópico, C2 TE S1, preparada para recibir directamente sobre ella el vierteaguas. Incluso sellado de juntas con Seal Plus. Esta partida incluye la limpieza y preparación de la superficie, la aplicación del adhesivo cementoso, la colocación de la impermeabilización. Incluida la parte proporcional del transporte y carga manual de residuos producidos hasta el camión o contenedor, el uso de herramientas específicas y medios auxiliares para la correcta ejecución de los trabajos.

| Medición | Uds. | Largo | Ancho | Parcial |
|---|---|---|---|---|
| BAÑOS PAREDES |  |  |  |  |
| bH1 | 1 | 4.510 | 2.000 | 9.020 |
| bH2 | 1 | 4.400 | 2.000 | 8.800 |
| bH3 | 1 | 3.200 | 2.000 | 6.400 |
| bH4 | 1 | 3.330 | 2.000 | 6.660 |
| bH5 | 1 | 3.240 | 2.000 | 6.480 |
| BC | 1 | 2.630 | 2.000 | 5.260 |
| Total |  |  |  | 42.62 |

**RAG110b** m² RI3- Porcelánico tipo Marazzi Zellige
96.692 m²
Revestimiento interior con piezas de azulejo porcelánico, de 100x100 mm tipo Marazzi Zellige, color y acabado a decidir por la DF. SOPORTE: paramento de fábrica, vertical, de hasta 3 m de altura. COLOCACIÓN: en capa gruesa con mortero de cal hidráulica natural NHL 3,5. Esta partida incluye la preparación de la superficie soporte, el replanteo de los niveles, de la disposición de piezas y de las juntas, el corte y cajeado de las piezas, la preparación y aplicación del material de colocación, la formación de juntas de movimiento, la colocación de las piezas, el rejuntado y acabado y limpieza final.

| Medición | Uds. | Largo | Alto | Parcial |
|---|---|---|---|---|
| H1 DUCHA | 1 | 4.510 | 2.000 | 9.020 |
| H1 LAVABO | 1 | 3.150 | 1.200 | 3.780 |
| H2 DUCHA | 1 | 4.400 | 2.000 | 8.800 |
| H2 LAVABO | 1 | 3.150 | 1.200 | 3.780 |
| AM | 1 | 7.700 | 1.200 | 9.240 |
| AS | 1 | 5.940 | 1.200 | 7.128 |
| H3 DUCHA | 1 | 3.200 | 2.000 | 6.400 |
| H3 LAVABO | 1 | 4.670 | 1.200 | 5.604 |
| H4 DUCHA | 1 | 3.330 | 2.000 | 6.660 |
| H4 LAVABO | 1 | 4.440 | 1.200 | 5.328 |
| H5 DUCHA | 1 | 3.240 | 2.000 | 6.480 |
| H5 LAVABO | 1 | 4.720 | 1.200 | 5.664 |
| BC LAVABO | 1 | 6.950 | 1.200 | 8.340 |
| BC DUCHA | 1 | 2.630 | 2.000 | 5.260 |
| BC DUCHA | 1 | 4.340 | 1.200 | 5.208 |
| Total |  |  |  | 96.692 |

**RIC020** m² RI4- Pintura a la cal vertical interior
381.854 m²
Aplicación manual de enjabelgado sobre paramentos verticales interiores mediante el uso de pintura mineral transpirable a base de cal aérea grasa tipo CL 90-S, tipo Cumen, conforme a UNE-EN 998-1, compuesta por áridos de granulometría muy fina y pigmentos minerales naturales, en color blanco, compatible con soportes tradicionales y elementos de carácter patrimonial. Los trabajos comprenderán la preparación previa del soporte, asegurando que la superficie se encuentre limpia, estable y libre de polvo, musgos, eflorescencias, arenas, morteros sueltos o disgregados, restos de pinturas plásticas, cementos, yesos o cualquier otro material impropio que pueda comprometer la correcta adherencia y transpirabilidad del acabado. Cuando sea necesario, se procederá al raspado manual mediante cepillo de alambres u otros medios no agresivos, hasta la completa eliminación de restos de materiales incompatibles o mal adheridos. Posteriormente se realizará cepillado general y eliminación del polvo resultante, así como humectación previa del soporte mediante pulverización de agua potable, garantizando unas condiciones adecuadas de absorción y adherencia.
La aplicación del enjabelgado se realizará manualmente mediante sucesivas manos cruzadas hasta obtener un acabado homogéneo, mate y transpirable, respetando la textura, cromatismo y características originales del soporte, todo ello conforme a criterios de conservación y restauración patrimonial y siguiendo en todo momento las indicaciones y criterios establecidos por la Dirección Facultativa de la obra. Incluso realización de muestras previas, protección de elementos adyacentes, medios auxiliares, limpieza final y cuantos trabajos auxiliares sean necesarios para la correcta ejecución y terminación de la unidad de obra. Incluida la parte proporcional del transporte y carga manual de residuos producidos hasta el camión o contenedor, el uso de herramientas específicas y medios auxiliares para la correcta ejecución de los trabajos.

| Medición | Uds. | Largo | Alto | Parcial |
|---|---|---|---|---|
| INTERIOR RI2 |  |  |  |  |
| AL | 1 | 10.420 | 2.930 | 30.531 |
| CH | 1 | 33.720 | 2.930 | 98.800 |
| CC | 1 | 9.700 | 2.930 | 28.421 |
| H1 | 1 | 15.180 | 2.930 | 44.477 |
| H2 | 1 | 10.540 | 2.930 | 30.882 |
| H3 | 1 | 17.000 | 3.150 | 53.550 |
| H4 | 1 | 12.860 | 3.150 | 40.509 |
| H5 | 1 | 17.360 | 3.150 | 54.684 |
| Total |  |  |  | 381.854 |

**RFC020** m² RI4- Pintura a la cal vertical exterior
137.39 m²
Aplicación manual de enjabelgado sobre paramentos verticales exteriores mediante el uso de pintura mineral transpirable a base de cal aérea grasa tipo CL 90-S, tipo Cumen, conforme a UNE-EN 998-1, compuesta por áridos de granulometría muy fina y pigmentos minerales naturales, en color blanco, compatible con soportes tradicionales y elementos de carácter patrimonial. Los trabajos comprenderán la preparación previa del soporte, asegurando que la superficie se encuentre limpia, estable y libre de polvo, musgos, eflorescencias, arenas, morteros sueltos o disgregados, restos de pinturas plásticas, cementos, yesos o cualquier otro material impropio que pueda comprometer la correcta adherencia y transpirabilidad del acabado. Cuando sea necesario, se procederá al raspado manual mediante cepillo de alambres u otros medios no agresivos, hasta la completa eliminación de restos de materiales incompatibles o mal adheridos. Posteriormente se realizará cepillado general y eliminación del polvo resultante, así como humectación previa del soporte mediante pulverización de agua potable, garantizando unas condiciones adecuadas de absorción y adherencia. La aplicación del enjabelgado se realizará manualmente mediante sucesivas manos cruzadas hasta obtener un acabado homogéneo, mate y transpirable, respetando la textura, cromatismo y características originales del soporte, todo ello conforme a criterios de conservación y restauración patrimonial y siguiendo en todo momento las indicaciones y criterios establecidos por la Dirección Facultativa de la obra. Incluso realización de muestras previas, protección de elementos adyacentes, medios auxiliares, limpieza final y cuantos trabajos auxiliares sean necesarios para la correcta ejecución y terminación de la unidad de obra. Incluida la parte proporcional del transporte y carga manual de residuos producidos hasta el camión o contenedor, el uso de herramientas específicas y medios auxiliares para la correcta ejecución de los trabajos.

| Medición | Uds. | Largo | Ancho | Parcial |
|---|---|---|---|---|
| EXTERIOR RE1 |  |  |  |  |
|  | 1 | 15.220 |  | 15.220 |
|  | 1 | 11.730 |  | 11.730 |
|  | 1 | 14.300 |  | 14.300 |
|  | 1 | 80.130 |  | 80.130 |
| Recercado huecos fachada |  |  |  |  |
| CEM01 | 2 | 2.500 | 0.500 | 2.500 |
|  | 1 | 2.240 | 0.500 | 1.120 |
| CEM05 | 2 | 1.050 | 0.500 | 1.050 |
|  | 2 | 1.100 | 0.500 | 1.100 |
| CEM06 | 2 | 1.400 | 0.500 | 1.400 |
|  | 2 | 1.000 | 0.500 | 1.000 |
| CEM12 | 2 | 1.020 | 0.500 | 1.020 |
|  | 2 | 0.920 | 0.500 | 0.920 |
| CEM13 | 2 | 1.020 | 0.500 | 1.020 |
|  | 2 | 0.880 | 0.500 | 0.880 |
| CEM14 | 2 | 1.620 | 0.500 | 1.620 |
|  | 1 | 0.700 | 0.500 | 0.350 |
| CEM15 | 2 | 1.020 | 0.500 | 1.020 |
|  | 2 | 1.010 | 0.500 | 1.010 |
| Total |  |  |  | 137.39 |

**HRC040** m Albardilla de remate muro patio
31.04 m
Albardilla de remate en muro exterior realizado con piezas de barro cocido, de elaboración manual, de 300x300x25 mm, colocadas con un ángulo de inclinación de 10°; recibidas con mortero de cal hidráulica natural NHL-3,5 y rejuntado entre piezas. Esta partida incluye los trabajos de replanteo de los niveles de acabado, replanteo de la disposición de las piezas cerámicas, extendido de la capa de mortero, colocación de las crucetas, colocación de las piezas a punta de paleta, rejuntado, eliminación y limpieza del material sobrante, limpieza final del pavimento. Incluida la parte proporcional del transporte y carga manual de residuos producidos hasta el camión o contenedor, el uso de herramientas específicas y medios auxiliares para la correcta ejecución de los trabajos.

| Medición | Uds. | Largo | Parcial |
|---|---|---|---|
| Muro patio habitaciones | 1 | 31.040 | 31.040 |
| Total |  |  | 31.04 |

**RIS040** m² Pintura al silicato vertical interior
102.137 m²
Aplicación manual de dos manos de pintura al silicato potásico KEIM Innostar, sobre paramentos verticales interiores, color a decidir por la Dirección facultativa de la obra, acabado mate, textura lisa, (rendimiento: 0,09 l/m² cada mano); previa aplicación de una mano de imprimación acrílica KEIM soliprim, reguladora de la absorción, sobre paramento interior de yeso proyectado o placas de yeso laminado, vertical. El precio incluye la protección de los elementos del entorno que puedan verse afectados durante los trabajos y la resolución de puntos singulares. Incluidos los trabajos de preparación y limpieza previa del soporte, preparación de la mezcla, aplicación de una mano de fondo, aplicación de dos manos de acabado. Incluida la parte proporcional del transporte y carga manual de residuos producidos hasta el camión o contenedor, el uso de herramientas específicas y medios auxiliares para la correcta ejecución de los trabajos.

| Medición | Uds. | Largo | Alto | Parcial |
|---|---|---|---|---|
| H1 BAÑO | 1 | 4.510 | 0.770 | 3.473 |
|  | 1 | 6.840 | 1.565 | 10.705 |
| H2 BAÑO | 1 | 4.400 | 1.000 | 4.400 |
|  | 1 | 6.730 | 1.820 | 12.249 |
| H3 BAÑO | 2 | 4.000 |  | 8.000 |
|  | 1 | 1.430 | 2.000 | 2.860 |
|  | 1 | 1.430 | 0.335 | 0.479 |
| H4 BAÑO | 2 | 3.770 |  | 7.540 |
|  | 1 | 1.450 | 1.220 | 1.769 |
|  | 1 | 1.450 | 1.135 | 1.646 |
| H5 BAÑO | 2 | 4.000 |  | 8.000 |
|  | 1 | 1.430 | 2.000 | 2.860 |
|  | 1 | 1.430 | 0.335 | 0.479 |
| AM | 1 | 7.690 | 1.045 | 8.036 |
| AS | 1 | 6.890 | 1.045 | 7.200 |
| BC LAVABO | 2 | 4.170 |  | 8.340 |
|  | 1 | 1.300 | 1.960 | 2.548 |
|  | 1 | 1.300 | 1.330 | 1.729 |
| BC DUCHA | 2 | 3.420 |  | 6.840 |
|  | 1 | 1.300 | 1.960 | 2.548 |
|  | 1 | 1.300 | 0.335 | 0.436 |
| Total |  |  |  | 102.137 |

### 10.2 Techos (03/05/2026)

**RTC016b** m² Falso techo continuo de placas de yeso laminado. Sistema "KNAUF".
68.57 m²
Falso techo continuo suspendido, liso, situado a una altura menor de 4 m, con nivel de calidad del acabado Q2. Sistema D47.es "KNAUF" (12,5+17), constituido por: ESTRUCTURA: estructura metálica de acero galvanizado de maestras primarias 60/27 mm con una modulación de 500 mm y suspendidas del forjado o elemento soporte de hormigón con anclajes directos de 125 mm, para maestra 47/17, "KNAUF", y varillas cada 1200 mm; PLACAS: una capa de placas de yeso laminado A / UNE-EN 520 - 1200 / longitud / 12,5 / con los bordes longitudinales afinados, Standard "KNAUF". Incluso banda acústica de dilatación autoadhesiva "KNAUF", perfiles U 30/30 "KNAUF", fijaciones para el anclaje de los perfiles, tornillería para la fijación de las placas, pasta de juntas Jointfiller 24H "KNAUF", cinta microperforada de papel "KNAUF" y accesorios de montaje.
Incluye: Replanteo de los ejes de la estructura metálica. Nivelación y fijación de los perfiles perimetrales. Señalización de los puntos de anclaje al forjado o elemento soporte. Nivelación y suspensión de los perfiles primarios de la estructura. Corte de las placas. Fijación de las placas. Resolución de encuentros y puntos singulares. Tratamiento de juntas.
Criterio de medición de proyecto: Superficie medida entre paramentos, según documentación gráfica de Proyecto, sin descontar huecos para instalaciones.
Criterio de medición de obra: Se medirá la superficie realmente ejecutada según especificaciones de Proyecto, siguiendo los criterios de medición expuestos en la norma UNE 92305.

| Medición | Uds. | Largo | Parcial |
|---|---|---|---|
| Planta baja |  |  |  |
| AM | 1 | 4.670 | 4.670 |
| AS | 1 | 2.390 | 2.390 |
| H1 | 1 | 14.280 | 14.280 |
| H1_baño | 1 | 6.380 | 6.380 |
| H2 | 1 | 10.550 | 10.550 |
| H2_baño | 1 | 5.920 | 5.920 |
| Aljibe_acceso | 1 | 5.100 | 5.100 |
| Aljibe | 1 | 4.640 | 4.640 |
| Paso baños | 1 | 3.750 | 3.750 |
| Planta primera |  |  |  |
| H5_pasillo | 1 | 1.670 | 1.670 |
| H5_baño | 1 | 4.470 | 4.470 |
| Pasillo-H4 | 1 | 3.120 | 3.120 |
| H3 | 1 | 1.630 | 1.630 |
| Total |  |  | 68.57 |

**RTC021** Ud Trampilla para falso techo continuo de placas de yeso laminado. Sistema "KNAUF".
10 Ud
Trampilla de registro gama Básica, Basic 12,5, sistema E102.a "KNAUF", de 400x400 mm, formada por marco de aluminio y puerta de placa de yeso laminado (1 impregnada (H1), de 12,5 mm de espesor), para falso techo continuo de placas de yeso laminado. Incluso accesorios de montaje.
Incluye: Marcado y corte de la placa de yeso laminado. Colocación de la trampilla. Resolución de encuentros y puntos singulares.
Criterio de medición de proyecto: Número de unidades previstas, según documentación gráfica de Proyecto.
Criterio de medición de obra: Se medirá el número de unidades realmente colocadas según especificaciones de Proyecto.

**RTD010** m Tabica para falso techo registrable de placas de yeso laminado.
3.554 m
Formación de tabica vertical en cambio de nivel de falso techo registrable, mediante placas de yeso laminado fijadas sobre perfiles metálicos, para cerrar un espacio de hasta 1,00 m de altura. Incluso pasta de agarre para la fijación de las placas y pasta y cinta para el tratamiento de juntas entre placas. esta partida incluye el replanteo y trazado en los paramentos de la situación de la tabica, la presentación y corte de las piezas, el montaje de los perfiles, la colocación de las placas, la resolución de encuentros y puntos singulares y el tratamiento de juntas. Incluida la parte proporcional del transporte y carga manual de residuos producidos hasta el camión o contenedor, el uso de herramientas específicas y medios auxiliares para la correcta ejecución de los trabajos.

| Medición | Uds. | Largo | Alto | Parcial |
|---|---|---|---|---|
| Tabica H3 | 1 | 1.330 |  | 1.330 |
| Tabica Pasillo | 1 | 1.330 |  | 1.330 |
| Tabica H5 | 1 | 1.040 | 0.860 | 0.894 |
| Total |  |  |  | 3.554 |

**RPG010** m² Guarnecido y enlucido de yeso.
7.45 m²
Formación de revestimiento continuo interior de yeso, a buena vista, sobre revoltón, de 17 mm de espesor, formado por guarnecido de pasta de yeso de construcción, aplicado sobre los paramentos a revestir y enlucido de pasta de yeso aplicada en capa fina, que constituye la terminación o remate, con colocación de malla de fibra de vidrio antiálcalis en el centro del espesor del yeso, para armarlo y reforzarlo. Incluso montaje, desmontaje y retirada de andamios. esta partida incluye la preparación del soporte que se va a revestir, el amasado del yeso grueso, el extendido de la pasta de yeso, colocación de la malla de fibra de vidrio y regularización del revestimiento, el amasado del yeso fino y la ejecución del enlucido, extendiendo la pasta de yeso fino sobre la superficie previamente guarnecida. Incluida la parte proporcional del transporte y carga manual de residuos producidos hasta el camión o contenedor, el uso de herramientas específicas y medios auxiliares para la correcta ejecución de los trabajos.

| Medición | Uds. | Largo | Parcial |
|---|---|---|---|
| Revoltones forjado P1 CH | 0.1 | 41.400 | 4.140 |
| Revoltones forjado P1 cocina | 0.1 | 33.100 | 3.310 |
| Total |  |  | 7.45 |

**RIC020b** m² Pintura a la cal horizontal interior
85.86 m²
Aplicación manual de enjabelgado sobre paramentos horizontales interiores mediante el uso de pintura mineral transpirable a base de cal aérea grasa tipo CL 90-S, tipo Cumen, conforme a UNE-EN 998-1, compuesta por áridos de granulometría muy fina y pigmentos minerales naturales, en color blanco, compatible con soportes tradicionales y elementos de carácter patrimonial.
Los trabajos comprenderán la preparación previa del soporte, asegurando que la superficie se encuentre limpia, estable y libre de polvo, musgos, eflorescencias, arenas, morteros sueltos o disgregados, restos de pinturas plásticas, cementos, yesos o cualquier otro material impropio que pueda comprometer la correcta adherencia y transpirabilidad del acabado.
Cuando sea necesario, se procederá al raspado manual mediante cepillo de alambres u otros medios no agresivos, hasta la completa eliminación de restos de materiales incompatibles o mal adheridos. Posteriormente se realizará cepillado general y eliminación del polvo resultante, así como humectación previa del soporte mediante pulverización de agua potable, garantizando unas condiciones adecuadas de absorción y adherencia. La aplicación del enjabelgado se realizará manualmente mediante sucesivas manos cruzadas hasta obtener un acabado homogéneo, mate y transpirable, respetando la textura, cromatismo y características originales del soporte, todo ello conforme a criterios de conservación y restauración patrimonial y siguiendo en todo momento las indicaciones y criterios establecidos por la Dirección Facultativa de la obra. Incluso realización de muestras previas, protección de elementos adyacentes, medios auxiliares, limpieza final y cuantos trabajos auxiliares sean necesarios para la correcta ejecución y terminación de la unidad de obra.

| Medición | Uds. | Largo | Parcial |
|---|---|---|---|
| Revoltones forjado P1 CH | 1 | 41.400 | 41.400 |
| Revoltones forjado P1 cocina | 1 | 33.100 | 33.100 |
| Pasos interiores |  |  |  |
| CIM06 | 1 | 0.510 | 0.510 |
| CIM07 | 1 | 0.620 | 0.620 |
| Paso sala de estar P1 | 1 | 0.750 | 0.750 |
| Bóveda escalera | 1 | 9.480 | 9.480 |
| Total |  |  | 85.86 |

**RIS030** m² Pintura al silicato sobre paramento interior de yeso o escayola.
90.702 m²
Aplicación manual de dos manos de pintura al silicato potásico KEIM Innostar, sobre paramentos horizontales interiores, color a decidir por la Dirección facultativa de la obra, acabado mate, textura lisa, (rendimiento: 0,09 l/m² cada mano); previa aplicación de una mano de imprimación acrílica KEIM soliprim, reguladora de la absorción, sobre paramento interior de yeso proyectado o placas de yeso laminado, vertical, de hasta 3 m de altura.

| Medición | Uds. | Largo | Ancho | Parcial |
|---|---|---|---|---|
| Planta baja |  |  |  |  |
| AM | 1 | 4.670 |  | 4.670 |
| AS | 1 | 2.390 |  | 2.390 |
| H1 | 1 | 14.280 |  | 14.280 |
| H1_baño | 1 | 6.380 |  | 6.380 |
| H2 | 1 | 10.550 |  | 10.550 |
| H2_baño | 1 | 5.920 |  | 5.920 |
| Aljibe_acceso | 1 | 5.100 |  | 5.100 |
| Aljibe | 1 | 4.640 |  | 4.640 |
| Paso baños | 1 | 3.750 |  | 3.750 |
| Planta primera |  |  |  |  |
| H5_pasillo | 1 | 1.670 |  | 1.670 |
| H5_baño | 1 | 4.470 |  | 4.470 |
| Pasillo-H4 | 1 | 3.120 |  | 3.120 |
| H3 | 1 | 1.630 |  | 1.630 |
| Viguetas simples hormigón cocina | 6 | 0.550 | 3.800 | 12.540 |
| Viguetas dobles | 4 | 0.550 | 4.360 | 9.592 |
| Total |  |  |  | 90.702 |

### 10.3 Suelos (03/05/2026)

**RSG090a** m² Pavimento interior barro cocido 37x18
35.65 m²
Pavimento interior de piezas de barro cocido, de elaboración manual, de 370x180x20 mm. Colocadas mediante el uso de mortero de cal Hidráulica NHL-3,5 y rejuntado con mortero de cal pigmentado con pigmentos naturales. Esta partida incluye los trabajos de replanteo de los niveles de acabado, replanteo de la disposición de las baldosas, extendido de la capa de mortero, colocación de las crucetas, colocación de las piezas a punta de paleta. Formación de juntas de partición, perimetrales y estructurales, rejuntado, eliminación y limpieza del material sobrante, limpieza final del pavimento. Incluida la parte proporcional del transporte y carga manual de residuos producidos hasta el camión o contenedor, el uso de herramientas específicas y medios auxiliares para la correcta ejecución de los trabajos.

| Medición | Uds. | Largo | Ancho | Parcial |
|---|---|---|---|---|
| Planta baja |  |  |  |  |
| SC2_zócalo base | 1 | 8.600 |  | 8.600 |
| H1 | 1 | 3.440 | 4.150 | 14.276 |
| H2 | 1 | 2.560 | 4.150 | 10.624 |
| SC2_descansillo | 1 | 2.150 |  | 2.150 |
| Total |  |  |  | 35.65 |

**RSG090** m² Pavimento recuperado barro cocido 37x18
33.1 m²
Pavimento interior de piezas de barro cocido, con piezas previamente recuperadas y limpias. Colocadas mediante el uso de mortero de cal Hidráulica NHL-3,5 y rejuntado con mortero de cal pigmentado con pigmentos naturales. Esta partida inclute los trabajos de replanteo de los niveles de acabado, replanteo de la disposición de las baldosas, extendido de la capa de mortero, colocación de las crucetas, colocación de las piezas a punta de paleta. Formación de juntas de partición, perimetrales y estructurales, rejuntado, eliminación y limpieza del material sobrante, limpieza final del pavimento. Incluida la parte proporcional del transporte y carga manual de residuos producidos hasta el camión o contenedor, el uso de herramientas específicas y medios auxiliares para la correcta ejecución de los trabajos.

| Medición | Uds. | Largo | Parcial |
|---|---|---|---|
| Planta baja |  |  |  |
| Entrada | 1 | 33.100 | 33.100 |
| Total |  |  | 33.1 |

**NIF030** m² Impermeabilización EVAC Dry50 30 Revestech
39.385 m²
Impermeabilización en paramento horizontales,con lámina impermeabilizante flexible tipo EVAC, Dry50 30 "REVESTECH", compuesta de una doble hoja de poliolefina termoplástica con acetato de vinil etileno, con ambas caras revestidas de fibras de poliéster no tejidas, de 0,52 mm de espesor y 335 g/m², tipo monocapa, totalmente adherida al soporte con adhesivo cementoso mejorado, deformable y tixotrópico, C2 TE S1, preparada para recibir directamente sobre ella el vierteaguas. Incluso sellado de juntas con Seal Plus. Esta partida incluye la limpieza y preparación de la superficie, la aplicación del adhesivo cementoso, la colocación de la impermeabilización. Incluida la parte proporcional del transporte y carga manual de residuos producidos hasta el camión o contenedor, el uso de herramientas específicas y medios auxiliares para la correcta ejecución de los trabajos.

| Medición | Uds. | Largo | Ancho | Parcial |
|---|---|---|---|---|
| BAÑOS SUELOS |  |  |  |  |
| Planta baja |  |  |  |  |
| AM | 1 | 2.510 | 1.860 | 4.669 |
| AS | 1 | 2.510 | 0.950 | 2.385 |
| H1 | 1 | 1.550 | 4.130 | 6.402 |
| H2 | 1 | 1.430 | 4.130 | 5.906 |
| Planta primera |  |  |  |  |
| H3 | 1 | 1.430 | 3.025 | 4.326 |
| H4 | 1 | 1.455 | 2.930 | 4.263 |
| H5 | 1 | 1.480 | 3.023 | 4.474 |
| BC1 | 2 | 1.270 | 2.740 | 6.960 |
| Total |  |  |  | 39.385 |

**RSG120** m² Pavimento interior de gres porcelánico esmaltado TAU Sassy 1200x600mm. Colocación en capa fina.
39.385 m²
Pavimento interior de piezas de gres porcelánico esmaltado serie Sassy de TAU cerámicas, de 600x1200x10 mm, capacidad de absorción de agua E<0,5%, grupo BIa, según UNE-EN 14411, con resistencia al deslizamiento 35<Rd<=45 según UNE-EN 16165 y resbaladicidad clase 2 según CTE. SOPORTE: de mortero de cemento. COLOCACIÓN: en capa fina y mediante encolado simple con adhesivo cementoso mejorado, C2 TE, según UNE-EN 12004, con deslizamiento reducido y tiempo abierto ampliado. REJUNTADO: con mortero de juntas cementoso mejorado, con absorción de agua reducida y resistencia elevada a la abrasión tipo CG 2 W A, color blanco, en juntas de 2 mm de espesor.
Incluye: Limpieza y comprobación de la superficie soporte. Replanteo de los niveles de acabado. Replanteo de la disposición de las piezas y juntas de movimiento. Aplicación del adhesivo. Colocación de las crucetas. Colocación de las piezas a punta de paleta. Formación de juntas de partición, perimetrales y estructurales. Rejuntado. Eliminación y limpieza del material sobrante. Limpieza final del pavimento.
Criterio de medición de proyecto: Superficie útil, medida según documentación gráfica de Proyecto. No se ha incrementado la medición por roturas y recortes, ya que en la descomposición se ha considerado un 5% más de piezas.
Criterio de medición de obra: Se medirá la superficie realmente ejecutada según especificaciones de Proyecto.

| Medición | Uds. | Largo | Ancho | Parcial |
|---|---|---|---|---|
| BAÑOS SUELOS |  |  |  |  |
| Planta baja |  |  |  |  |
| AM | 1 | 2.510 | 1.860 | 4.669 |
| AS | 1 | 2.510 | 0.950 | 2.385 |
| H1 | 1 | 1.550 | 4.130 | 6.402 |
| H2 | 1 | 1.430 | 4.130 | 5.906 |
| Planta primera |  |  |  |  |
| H3 | 1 | 1.430 | 3.025 | 4.326 |
| H4 | 1 | 1.455 | 2.930 | 4.263 |
| H5 | 1 | 1.480 | 3.023 | 4.474 |
| BC1 | 2 | 1.270 | 2.740 | 6.960 |
| Total |  |  |  | 39.385 |

**RSM021** m² Tarima de madera para interior.
51.114 m²
Tarima flotante, formada por tablas machihembradas de madera maciza de pino, de 2000x130x20 mm, machiembradas sin bisel encoladas en los laterales. colocadas sobre enrastrelado 20x30 mm de pino cuperizado clase IV, Incluidos trabajos de bebastado, masillado, lijado y barnizado con tres manos de Barniz Carver de poliuretano al agua. Incluida la parte proporcional de rodapie de madera de pino de 200x12 mm. Esta partida incluye la colocación de rastreles, colocación y recorte de la primera hilada por una esquina de la habitación, colocación y recorte de las siguientes hiladas, unión de las tablas mediante encolado, limpieza de restos de adhesivo que puedan rebosar por las juntas, colocación y recorte de la última hilada. Incluida la parte proporcional del transporte y carga manual de residuos producidos hasta el camión o contenedor, el uso de herramientas específicas y medios auxiliares para la correcta ejecución de los trabajos.

| Medición | Uds. | Largo | Ancho | Parcial |
|---|---|---|---|---|
| Planta primera |  |  |  |  |
| PASILLO | 1 | 13.800 |  | 13.800 |
| H3 | 1 | 13.240 |  | 13.240 |
| H4 | 1 | 3.530 | 2.950 | 10.414 |
| H5 | 1 | 13.660 |  | 13.660 |
| Total |  |  |  | 51.114 |

**REG120** m Revestimiento de peldaños: huella-tabica
9.13 m
Revestimiento de peldaño de escalera interior, huellas y tabicas, con piezas de barro cocido, de elaboración manual, de 370x180x20 mm. Colocadas mediante el uso de mortero de cal Hidráulica NHL-3,5 y rejuntado con mortero de cal pigmentado con pigmentos naturales. Esta partida incluye el replanteo de las piezas, la formación de encajes en esquinas y rincones, la humectación del peldañeado, la colocación con mortero de cemento, el tendido de cordeles, la colocación de las piezas y la limpieza del tramo. Incluida la parte proporcional del transporte y carga manual de residuos producidos hasta el camión o contenedor, el uso de herramientas específicas y medios auxiliares para la correcta ejecución de los trabajos.

| Medición | Uds. | Largo | Ancho | Parcial |
|---|---|---|---|---|
| Escalera cocina | 16 | 0.452 | 1.000 | 7.232 |
| Peldaños zócalo | 3 | 0.452 | 1.400 | 1.898 |
| Total |  |  |  | 9.13 |

### 10.4 Acabados (03/05/2026)
Madera

**RSY022a** m² Aceite de linaza
121.48 m²
Consolidación de pavimento cerámico, en estado de conservación bueno, mediante aplicación de mineralizador de base hidrófuga transpirable como protector de superficie y dos manos de aceite natural de linaza como tratamiento protector y decorativo. Incluso limpieza, eliminación de incrustaciones mediante la utilización de escalpelo. Incluidos los trabajos de limpieza y preparación de la superficie soporte, la aplicación del mineralizador, la aplicación de dos manos de acabado. Incluida la parte proporcional del transporte y carga manual de residuos producidos hasta el camión o contenedor, el uso de herramientas específicas y medios auxiliares para la correcta ejecución de los trabajos.

| Medición | Uds. | Largo | Ancho | Parcial |
|---|---|---|---|---|
| FORJADOS |  |  |  |  |
| Vigas | 28 | 4.000 | 0.200 | 22.400 |
|  | 27 | 4.500 | 0.200 | 24.300 |
|  | 15 | 4.500 | 0.200 | 13.500 |
|  | 1 | 5.000 | 1.000 | 5.000 |
| CUBIERTA |  |  |  |  |
| Pares |  |  |  |  |
|  | 8 | 5.000 | 0.150 | 6.000 |
|  | 22 | 4.600 | 0.150 | 15.180 |
| Rastreles |  |  |  |  |
|  | 15 | 15.600 | 0.150 | 35.100 |
| Total |  |  |  | 121.48 |

**ECY025** m² Consolidación superficial de muro de mampostería.
50 m²
Consolidación de la superficie deteriorada de muro de mampostería, a fin de recuperar la resistencia original sin reducir la permeabilidad del elemento ni alterar su aspecto, mediante aplicación manual con rodillo o pistola de una mano de impregnación incolora consolidante, a base de éster orgánico de ácido de silicio, hasta la saturación del elemento. Incluidos los trabajos de limpieza de la superficie soporte, aplicación de la mano de impregnación incolora consolidante, eliminación del exceso de impregnación incolora consolidante. Incluida la parte proporcional del transporte y carga manual de residuos producidos hasta el camión o contenedor, el uso de herramientas específicas y medios auxiliares para la correcta ejecución de los trabajos.

**EAK010** m² Lijado pintado elementos metálicos
3.139 m²
Limpieza superficial de elementos metálicos, quitando los restos deteriorados de pintura, viejos revestimientos y óxidos, mediante el lijado de la superficie utilizando lijas de diferentes gramajes, eliminando toda la capa de laminación, el óxido visible y las partículas extrañas del soporte, hasta quedar totalmente la superficie limpia, incluida la limpieza posterior con aspirador y cepillo limpio, para proceder posteriormente a la aplicación de una protección antioxidante. Esta partida incluye la limpieza y lijado de toda la superficie metálica y limpieza y retirada de polvo y restos producidos. Incluida la parte proporcional del transporte y carga manual de residuos producidos hasta el camión o contenedor, el uso de herramientas específicas y medios auxiliares para la correcta ejecución de los trabajos.

| Medición | Uds. | Largo | Alto | Parcial |
|---|---|---|---|---|
| Reja Balcón | 1 | 1.510 | 0.770 | 1.163 |
| Ventana aljibe | 1 | 0.600 | 0.950 | 0.570 |
| Ventana sala de estar P1 | 1 | 0.780 | 0.950 | 0.741 |
| Ventana baño accesisble PB | 1 | 0.700 | 0.950 | 0.665 |
| Total |  |  |  | 3.139 |

## 11 Señalización y equipamiento

**SCM020** Ud Mobiliario completo en cocina con frente recubierto.
1 Ud
Mobiliario completo en cocina compuesto por 6,8 m de muebles bajos con zócalo inferior, realizado con frentes de cocina con recubrimiento laminado a baja o media presión LPL/CPL acabado mate color según DF, núcleo de tablero de partículas tipo P2 de interior, para uso en ambiente seco, de 19 mm de espesor y cantos termoplásticos de ABS; montados sobre los cuerpos de los muebles constituidos por núcleo de tablero de partículas tipo P2 de interior, para uso en ambiente seco, de 16 mm de espesor, chapa trasera de 6 mm de espesor, con recubrimiento melamínico acabado mate de color a elegir por DF. Incluso montaje de cajones y baldas del mismo material que el cuerpo, bisagras, patas regulables para muebles bajos guías de cajones y otros herrajes de calidad básica, instalados en los cuerpos de los muebles y tiradores, pomos, sistemas de apertura automática, y otros herrajes de la serie media, fijados en los frentes de cocina.
Criterio de valoración económica: El precio no incluye la encimera, los electrodomésticos ni el fregadero.
Incluye: Replanteo de la posición y de los puntos de sujeción. Colocación, fijación y nivelación de los cuerpos de los muebles. Colocación y fijación de bisagras y baldas. Colocación de frentes y cajones. Colocación de los tiradores en frentes y cajones. Colocación del zócalo. Limpieza y retirada de restos a contenedor.
Criterio de medición de proyecto: Número de unidades previstas, según documentación gráfica de Proyecto. No se han duplicado esquinas en la medición de la longitud de los frentes de muebles altos y bajos.
Criterio de medición de obra: Se medirá el número de unidades realmente ejecutadas según especificaciones de Proyecto.

**PM32-DZ3Z** Ud Extintor manual polvo seco polivalente,6kg,presión incorporada,c
2 Ud
Suministro y colocación de extintor manual de polvo seco polivalente, de carga 6 kg, con presión incorporada, cromado, dentro de armario empotrado con puerta ciega de Pulex. Dimensiones 300x610x245mm. Incluida la parte proporcional del transporte y carga manual de residuos producidos hasta el camión o contenedor, el uso de herramientas específicas y medios auxiliares para la correcta ejecución de los trabajos.

**PMS0-6Z11** Ud Pictograma fotoluminiscente salida habitual, MTC3216-P (F, EC090
2 Ud
Suministro y colocación de pictograma fotoluminiscente salida habitual, rectangular, de 330x190 mm2 fijado mecanicamente, fotoluminiscente categoría B según UNE 23035-4, colocado. Incluida la parte proporcional del transporte y carga manual de residuos producidos hasta el camión o contenedor, el uso de herramientas específicas y medios auxiliares para la correcta ejecución de los trabajos.

**PMS0-6Z12** Ud Pictograma fotoluminiscente recorrido de evacuación a salida de
2 Ud
Suministro y colocación de pictograma fotoluminiscente recorrido de evacuación a salida de emergencia, rectangular, de 330x190 mm2 fijado mecanicamente, fotoluminiscente categoría B según UNE 23035-4, colocado. Incluida la parte proporcional del transporte y carga manual de residuos producidos hasta el camión o contenedor, el uso de herramientas específicas y medios auxiliares para la correcta ejecución de los trabajos.

**PMS0-6Z0X** Ud Pictograma fotoluminiscente instalación de protección contra inc
2 Ud
Suministro y colocación de pictograma fotoluminiscente extintor de protección contra incendios, cuadrado, de 210x210 mm2 de lámina de vinilo autoadhesiva, fotoluminiscente categoría B según UNE 23035-4, colocado adherido sobre paramento vertical. Incluida la parte proporcional del transporte y carga manual de residuos producidos hasta el camión o contenedor, el uso de herramientas específicas y medios auxiliares para la correcta ejecución de los trabajos.

## 12 Gestión de residuos

**GRA010** Ud Transporte de residuos inertes con contenedor.
35 Ud
Transporte de residuos inertes de ladrillos, tejas y materiales cerámicos, producidos en obras de construcción y/o demolición, con contenedor de 7 m³, a vertedero específico, instalación de tratamiento de residuos de construcción y demolición externa a la obra o centro de valorización o eliminación de residuos. Incluso servicio de entrega, alquiler y recogida en obra del contenedor. Esta aprtida incluyela carga a camión del contenedor, el transporte de residuos de construcción a vertedero específico, instalación de tratamiento de residuos de construcción y demolición externa a la obra o centro de valorización o eliminación de residuos.

| Medición | Uds. | Parcial |
|---|---|---|
| Contenedores | 22 | 22.000 |
|  | 13 | 13.000 |
| Total |  | 35 |

**GRB010** Ud Canon de vertido por entrega de contenedor con residuos inertes a gestor autorizado.
35 Ud
Canon de vertido por entrega de contenedor de 7 m³ con residuos inertes de ladrillos, tejas y materiales cerámicos, producidos en obras de construcción y/o demolición, en vertedero específico, instalación de tratamiento de residuos de construcción y demolición externa a la obra o centro de valorización o eliminación de residuos.

| Medición | Uds. | Parcial |
|---|---|---|
| Contenedores | 22 | 22.000 |
|  | 13 | 13.000 |
| Total |  | 35 |

## 13 Urbanización de la parcela

**DMX021** m² Demolición de solera o pavimento de hormigón.
88.82 m²
Demolición de solera o pavimento de hormigón en masa de 15 a 25 cm de espesor, con martillo neumático, y carga manual sobre camión o contenedor. Esta partida incluye la demolición del elemento, la fragmentación de los escombros en piezas manejables, la retirada y acopio de escombros, la limpieza de los restos de obra. Incluida la parte proporcional del transporte y carga manual de escombros producidos hasta el camión o contenedor, el uso de herramientas específicas y medios auxiliares para la correcta ejecución de los trabajos.

| Medición | Uds. | Largo | Parcial |
|---|---|---|---|
| Patio habitaciones | 1 | 88.820 | 88.820 |
| Total |  |  | 88.82 |

**DRS020c** m² Demolición de pavimento cerámico.
27.32 m²
Levantado de pavimento existente en el exterior del edificio, de baldosas, con medios manuales y recuperación del máximo número de piezas para su posterior reutilización, sin deteriorar los elementos constructivos contiguos. Esta partida incluye el levantado del elemento, clasificación y etiquetado, limpieza del reverso de las baldosas, acopio de los materiales a reutilizar, carga manual del material a reutilizar sobre camión, limpieza de los restos de obra. Incluida la parte proporcional del transporte y carga manual de escombros producidos hasta el camión o contenedor, el uso de herramientas específicas y medios auxiliares para la correcta ejecución de los trabajos.

| Medición | Uds. | Largo | Parcial |
|---|---|---|---|
| Pavimento patio | 1 | 27.320 | 27.320 |
| Total |  |  | 27.32 |

**DRS010** m² Lavantado de pavimento de terrazo.
40 m²
Levantado de pavimento existente en el exterior del edificio, de baldosas de terrazo, con medios manuales, sin deteriorar los elementos constructivos contiguos, y carga manual sobre camión o contenedor. Esta partida incluye la retirada del elemento, la fragmentación de los escombros en piezas manejables, la retirada y acopio de escombros y la limpieza de los restos de obra. Incluida la parte proporcional del transporte y carga manual de residuos producidos hasta el camión o contenedor, el uso de herramientas específicas y medios auxiliares para la correcta ejecución de los trabajos.

**ANS010** m² Solera de hormigón.
116.57 m²
Solera de hormigón con malla electrosoldada de 20 cm de espesor, realizada con hormigón HM-20/B/20/X0 fabricado en central y vertido desde camión, con malla electrosoldada superior como armadura de reparto, ME 20x20 Ø 5-5 B 500 T 6x2,20 UNE-EN 10080, extendido y vibrado mecánico mediante extendedora, sin tratamiento de su superficie. Incluso panel de poliestireno expandido de 3 cm de espesor, para la ejecución de juntas de dilatación. Esta partida incluye la preparación de la superficie de apoyo del hormigón, el replanteo de las juntas de construcción y de dilatación, el tendido de niveles mediante toques, maestras de hormigón o reglas, el riego de la superficie base, la formación de juntas de construcción y de juntas perimetrales de dilatación, la colocación de la malla electrosoldada con separadores homologados, el conexionado, anclaje y emboquillado de las redes de instalaciones proyectadas. Vertido, extendido y vibrado del hormigón. Curado del hormigón. Esta partida incluye la retirada del elemento, la fragmentación de los escombros en piezas manejables, la retirada y acopio de escombros y la limpieza de los restos de obra.

| Medición | Uds. | Largo | Parcial |
|---|---|---|---|
| Patio habitaciones | 1 | 88.820 | 88.820 |
| Patio corrales | 1 | 27.750 | 27.750 |
| Total |  |  | 116.57 |

**RSG090b** m² Pavimento exterior de piezas de barro cocido
122 m²
Pavimento interior de piezas de barro cocido, de elaboración mecánica, de 300x300x25 mm, capacidad de absorción de agua 6%<E<=10%, grupo AIIb, según UNE-EN 14411, con resistencia al deslizamiento Rd<=15 según UNE-EN 16165 y resbaladicidad clase 0 según CTE. COLOCACIÓN: en capa gruesa con mortero de cemento. REJUNTADO: con mortero de juntas cementoso mejorado, con absorción de agua reducida y resistencia elevada a la abrasión tipo CG 2 W A, color blanco, en juntas de 2 mm de espesor. Esta partida incluye el replanteo de los niveles de acabado, el replanteo de la disposición de las baldosas, el extendido de la capa de mortero, la colocación de las piezas a punta de paleta, la formación de juntas de partición, perimetrales y estructurales, el rejuntado, la eliminación y limpieza del material sobrante y la limpieza final del pavimento. Incluida la parte proporcional del transporte y carga manual de residuos producidos hasta el camión o contenedor, el uso de herramientas específicas y medios auxiliares para la correcta ejecución de los trabajos.

| Medición | Uds. | Largo | Parcial |
|---|---|---|---|
| Patio habitaciones | 1 | 94.250 | 94.250 |
| Corrales | 1 | 27.750 | 27.750 |
| Total |  |  | 122 |

## 14 Control de calidad y ensayos

**U52001** Ud Inspección OCA Electricidad
1 Ud
Inspección inicial de la instalación eléctrica en baja tensión por Organismo de Control Autorizado (OCA), según vigente REBT.
Claves: analisis granulometrico, elaboracion de hormigones

| Medición | Uds. | Parcial |
|---|---|---|
| certificado OCA | 1 | 1.000 |
| Total |  | 1 |

**U52001b** Ud Control de calidad según vigente normativa.
1 Ud
Claves: analisis granulometrico, elaboracion de hormigones

| Medición | Uds. | Parcial |
|---|---|---|
| Control de calidad | 1 | 1.000 |
| Total |  | 1 |

## 15 Seguridad y salud

### 14.01 Medidas de protección colectiva (03/05/2026)

**YCB030** m Vallado perimetral de delimitación de excavaciones abiertas.
25 m
Delimitación de la zona de excavaciones abiertas mediante vallado perimetral formado por vallas peatonales de hierro, de 1,10x2,50 m, color amarillo, con barrotes verticales montados sobre bastidor de tubo, con dos pies metálicos, amortizables en 20 usos.

**YCE030** m Sistema provisional de protección de hueco de escalera en construcción, con barandilla.
10 m
Sistema provisional de protección de hueco de escalera en construcción de 1 m de altura, formado por: barandilla principal de tubo de acero de 25 mm de diámetro y 2500 mm de longitud, amortizable en 150 usos; barandilla intermedia de tubo de acero de 25 mm de diámetro y 2500 mm de longitud, amortizable en 150 usos; rodapié de tabloncillo de madera de pino de 15x5,2 cm, amortizable en 4 usos y guardacuerpos telescópicos de seguridad fabricados en acero de primera calidad pintado al horno en epoxi-poliéster, de 35x35 mm y 1500 mm de longitud, separados entre sí una distancia máxima de 2 m y fijados al forjado por apriete.

**YCJ010** Ud Tapón de plástico para protección de extremo de armadura.
100 Ud
Protección de extremo de armadura de 12 a 32 mm de diámetro, mediante colocación de tapón protector de PVC, tipo seta, de color rojo, amortizable en 10 usos.

**YCN020** m Pasarela peatonal de circulación en cubierta inclinada.
10 m
Protección de trabajos en cubierta inclinada con una pendiente máxima del 40%, evitando pisar directamente sobre la misma, mediante pasarela de circulación de aluminio, de 3,00 m de longitud, anchura útil de 0,60 m, con plataforma de superficie antideslizante sin desniveles, con 100 kg de capacidad de carga, amortizable en 20 usos.

**YCU010** Ud Extintor ABC
3 Ud
Extintor portátil de polvo químico ABC polivalente, con presión incorporada con nitrógeno, con 12 kg de agente extintor, de eficacia 43A-233B, con casco de acero con revestimiento interior resistente a la corrosión y acabado exterior con pintura epoxi color rojo, tubo sonda, válvula de palanca, anilla de seguridad, manómetro, base de plástico y manguera con boquilla difusora, amortizable en 3 usos.

**YCU010b** Ud Extintor CO2
3 Ud
Extintor portátil de nieve carbónica CO2, con 5 kg de agente extintor, de eficacia 89B, con casco de acero con acabado exterior con pintura epoxi color rojo, válvula de palanca, anilla de seguridad, manguera y trompa difusora, amortizable en 3 usos.

### 14.02 Medidas de protección individual (03/05/2026)
Protección individual

**YIC010** Ud Casco.
6 Ud
Casco de protección, destinado a proteger al usuario contra la caída de objetos y las consecuentes lesiones cerebrales y fracturas de cráneo, amortizable en 10 usos.

**YID010** Ud Sistema anticaídas.
4 Ud
Sistema anticaídas compuesto por un conector básico (clase B) que permite ensamblar el sistema con un dispositivo de anclaje, amortizable en 4 usos; un dispositivo anticaídas deslizante sobre línea de anclaje flexible con función de bloqueo automático y un sistema de guía, amortizable en 4 usos; una cuerda de fibra de longitud fija como elemento de amarre, amortizable en 4 usos; un absorbedor de energía encargado de disipar la energía cinética desarrollada durante una caída desde una altura determinada, amortizable en 4 usos y un arnés anticaídas con un punto de amarre constituido por bandas, elementos de ajuste y hebillas, dispuestos y ajustados de forma adecuada sobre el cuerpo de una persona para sujetarla durante una caída y después de la parada de ésta, amortizable en 4 usos.

**YID020** Ud Sistema de sujeción y retención.
4 Ud
Sistema de sujeción y retención compuesto por un conector básico (clase B) que permite ensamblar el sistema con un dispositivo de anclaje, amortizable en 4 usos; una cuerda de fibra de longitud fija como elemento de amarre, amortizable en 4 usos; un absorbedor de energía encargado de disipar la energía cinética desarrollada durante una caída desde una altura determinada, amortizable en 4 usos y un arnés de asiento constituido por bandas, herrajes y hebillas que, formando un cinturón con un punto de enganche bajo, unido a sendos soportes que rodean a cada pierna, permiten sostener el cuerpo de una persona consciente en posición sentada, amortizable en 4 usos.

**YIJ010** Ud Protector ocular.
12 Ud
Gafas de protección con montura integral, con resistencia a impactos de partículas a gran velocidad y media energía, con ocular único sobre una montura flexible y cinta elástica, amortizable en 5 usos.

**YIJ010b** Ud Pantalla soldador
1 Ud
Pantalla de protección facial, para soldadores, con armazón opaco y mirilla fija, con fijación en la cabeza y con filtros de soldadura, amortizable en 5 usos.

**YIM010** Ud Par de guantes riesgo mecánico
24 Ud
Par de guantes contra riesgos mecánicos, de algodón con refuerzo de serraje vacuno en la palma, resistente a la abrasión, al corte por cuchilla, al rasgado y a la perforación, amortizable en 4 usos.

**YIM010b** Ud Par de guantes riesgo electrico
4 Ud
Par de guantes para trabajos eléctricos, de baja tensión, amortizable en 4 usos.

**YIM010c** Ud Par de guantes soldador
1 Ud
Par de guantes para soldadores, de serraje vacuno, amortizable en 4 usos.

**YIO010** Ud Juego de orejeras
6 Ud
Juego de orejeras, estándar, compuesto por un casquete diseñado para producir presión sobre la cabeza mediante un arnés y ajuste con almohadillado central, con atenuación acústica de 15 dB, amortizable en 10 usos.

**YIP010** Ud Calzado de seguridad
6 Ud
Par de zapatos de seguridad, con puntera resistente a un impacto de hasta 200 J y a una compresión de hasta 15 kN, con resistencia al deslizamiento, con código de designación SB, amortizable en 2 usos.

**YIP020** Ud Par de polainas
6 Ud
Par de polainas para soldador, amortizable en 2 usos.

**YIU005** Ud Ropa de protección
6 Ud
Mono de protección, amortizable en 5 usos.

**YIU040** Ud Bolsa portaherramientas
6 Ud
Cinturón con bolsa de varios compartimentos para herramientas, amortizable en 10 usos.

**YIU060** Ud Par de rodilleras
4 Ud
Par de rodilleras con la parte delantera elástica y con esponja de celulosa, amortizable en 4 usos.

**YIV020** Ud Mascarilla autofiltrante
24 Ud
Mascarilla autofiltrante contra partículas, fabricada totalmente de material filtrante, que cubre la nariz, la boca y la barbilla, garantizando un ajuste hermético a la cara del trabajador frente a la atmósfera ambiente, FFP2, con válvula de exhalación, amortizable en 1 uso.

### 14.03 Instalaciones (03/05/2026)

**YPC005** Ud Alquiler de cabina de aseo portátil sin conexiones a la red, con inodoro químico.
7 Ud
Mes de alquiler de cabina de aseo portátil de polietileno, de 1,20 m de anchura, de 1,20 m de profundidad y de 2,35 m de altura color gris, sin conexiones a la red, con inodoro químico anaerobio con sistema de descarga de bomba de pie y techo translúcido para entrada de luz exterior; con espejo y puerta con cerradura.

**YPC020** Ud Alquiler de caseta vestuario
7 Ud
Mes de alquiler de caseta prefabricada para vestuarios en obra, de 14,00 m² y de 6,00 m de anchura, de 2,33 m de profundidad y de 2,50 m de altura, compuesta por: estructura metálica mediante perfiles conformados en frío; cerramiento de chapa nervada y galvanizada con terminación de pintura prelacada; cubierta de chapa galvanizada ondulada reforzada con perfil de acero; aislamiento interior con lana de vidrio combinada con poliestireno expandido; tubos fluorescentes y punto de luz exterior; ventanas correderas de aluminio anodizado, con luna de 6 mm y rejas; puerta de entrada de chapa galvanizada de 1 mm con cerradura; suelo de aglomerado revestido con PVC continuo de 2 mm y poliestireno de 50 mm con apoyo en base de chapa galvanizada de sección trapezoidal y revestimiento de tablero melaminado en paredes.

**YPC060** Ud Transporte de caseta
2 Ud
Transporte de caseta prefabricada de obra, entrega y recogida, a una distancia de hasta 200 km.
Incluye: Descarga y posterior recogida del módulo con camión grúa.

**YPM010** Ud Accesorios de vestuario
1 Ud
8 taquillas individuales (amortizables en 3 usos), 8 perchas, banco para 5 personas (amortizable en 2 usos) y espejo en local o caseta de obra para vestuarios y/o aseos. Incluso montaje e instalación.

**YPL010** h Limpieza de caseta o local provisional.
7 h
Horas de limpieza y desinfección de la caseta o local provisional en obra, realizadas por peón ordinario de construcción. Incluso material y elementos de limpieza. Según R.D. 486/1997.

### 14.04 Señalización (03/05/2026)

**YSB135** m Valla trasladable
30 m
Delimitación provisional de zona de obras mediante vallado perimetral formado por vallas trasladables de 3,50x2,00 m, formadas por panel de malla electrosoldada con pliegues de refuerzo, de 200x100 mm de paso de malla, con alambres horizontales de 5 mm de diámetro y verticales de 4 mm, soldados en los extremos a postes verticales de 40 mm de diámetro, acabado galvanizado, amortizables en 5 usos y bases prefabricadas de hormigón, de 65x24x12 cm, con 8 orificios, para soporte de los postes, amortizables en 5 usos. Incluso malla de ocultación de polietileno de alta densidad, color verde, colocada sobre las vallas y montaje, mantenimiento en condiciones seguras durante todo el periodo de tiempo que se requiera y desmontaje.

**YSB050** m Cinta bicolor
100 m
Suministro, colocación y desmontaje de cinta para balizamiento, de material plástico, de 8 cm de anchura y 0,05 mm de espesor, impresa por ambas caras en franjas de color rojo y blanco, sujeta sobre un soporte existente (no incluido en este precio).

**YSN020** Ud Paleta de paso alternativo
2 Ud
Paleta manual de paso alternativo, de polipropileno, con señal de detención obligatoria por una cara y de paso por la otra, con mango de plástico, amortizable en 5 usos.

**YSS020** Ud Cartel general indicativo de riesgos
2 Ud
Suministro, colocación y desmontaje de cartel general indicativo de riesgos, de PVC serigrafiado, de 990x670 mm, con 6 orificios de fijación, amortizable en 3 usos, fijado con bridas de nylon. Incluso mantenimiento en condiciones seguras durante todo el periodo de tiempo que se requiera.

**YSS033** Ud Señal de extintor
2 Ud
Suministro, colocación y desmontaje de señal de extinción, de PVC serigrafiado, de 297x210 mm, con pictograma blanco de forma rectangular sobre fondo rojo, con 4 orificios de fijación, amortizable en 3 usos, fijada con bridas de nylon. Incluso mantenimiento en condiciones seguras durante todo el periodo de tiempo que se requiera.

**YSS031** Ud Señal de prohibición
2 Ud
Suministro, colocación y desmontaje de señal de prohibición, de PVC serigrafiado, de 297x210 mm, con pictograma negro de forma circular sobre fondo blanco, con 4 orificios de fijación, amortizable en 3 usos, fijada con bridas de nylon. Incluso mantenimiento en condiciones seguras durante todo el periodo de tiempo que se requiera.

**150101_e1001** kg Envases de papel y cartón. (componente de residuo)
Precio: 0
Datos técnicos: Código LER 15 01 01; Masa del elemento 1 kg; Volumen 0.001333333333333 m3

**150101_e1002** kg Envases de papel y cartón. (componente de residuo)
Precio: 0
Datos técnicos: Código LER 15 01 01; Masa del elemento 1 kg; Volumen 0.001333333333333 m3

**150101_e1003** kg Envases de papel y cartón. (componente de residuo)
Precio: 0
Datos técnicos: Código LER 15 01 01; Masa del elemento 1 kg; Volumen 0.001333333333333 m3

**170604_e1001** kg Materiales de aislamiento distintos de los especificados en los códigos 17 06 01 y 17 06 03. (componente de residuo)
Precio: 0
Datos técnicos: Código LER 17 06 04; Masa del elemento 1 kg; Volumen 0.001666666666667 m3

**170604_e1002** kg Materiales de aislamiento distintos de los especificados en los códigos 17 06 01 y 17 06 03. (componente de residuo)
Precio: 0
Datos técnicos: Código LER 17 06 04; Masa del elemento 1 kg; Volumen 0.001666666666667 m3

**170604_e1003** kg Materiales de aislamiento distintos de los especificados en los códigos 17 06 01 y 17 06 03. (componente de residuo)
Precio: 0
Datos técnicos: Código LER 17 06 04; Masa del elemento 1 kg; Volumen 0.001666666666667 m3
